# Ausbau der Kreisstraße TIR 21 OD Riglasreuth
Angebotsaufforderung (GAEB DA XML 3.1, DA83)
Projekt: OD TIR21 mit DE Rigl
Währung: EUR
Vergabeart: Öffentliche Ausschreibung
Auftraggeber: Landratsamt Tirschenreuth, Mähringer Str. 7, 95643 Tirschenreuth
Erstellt mit: Rehm AUSSCHREIBUNG 8.7.877, REHM-GAEBXMLExport, 05.05.2026

## OD TIR21 mit DE Rigl: Ausbau der Kreisstraße TIR 21 OD Riglasreuth
Datum: 05.05.2026

### 1 Ausbau TIR21 OD Riglasreuth

#### 1.1 Baustelleneinrichtung

*Hinweis: Allgemeine Vorbemer*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

*Hinweis: Weitere Hinweise Baustelleneinrichtung*
Weitere Hinweise Baustelleneinrichtung

Für eine vom AG zur Verfügung gestellte Fläche für Baustelleneinrichtung / Zwischenlagerplatz für verdrängtes Erdreich sind folgende Leistungen einzukalkulieren:

- Oberboden abtragen, in Mieten zwischenlagern und wieder andecken im Böschungsbereich der Kreisstraße TIR 21 für die
Zufahrt sowie in einer landwirtschaftlich genutzten Wiese
(Fläche rd. 900 m2 einschl. Lagerfläche für Oberboden,
Dicke rd. 0,30 m).

- Herstellen und rückbauen einer temporären Anbindung an die Kreisstraße TIR 21 (Verrohrung des vorhandenen Straßengrabens mit Rohrleitung DN 250 Länge rd. 6 m, Befestigung der Zufahrt sowie Teilbereichen der Fläche Baustelleneinrichtung mit Frostschutz).

- Schutzzaun Länge rd. 52 m herstellen und rückbauen für Pflanzenbestand, Zaunhöhe min. 2,00 m, Verlauf mind. 1,50 m außerhalb der
Kronentraufe, Zaun aus unbesäumten Brettern, min. 24 mm
dick, Zwischenabstand max. 20 cm.

**1.1.0010 Baustelleneinricht. herstellen**
*** Pauschalposition
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch
Voraussichtliche Abrechnungsmenge: 1,000

**1.1.0020 Baustelleneinricht. vorhalten**
*** Pauschalposition
Baustelleneinrichtung vorhalten.
Vorhalten der Baustelleneinrichtungen. Mieten, Pacht,
Gebühren und dgl. gehören zum Leistungsumfang.
Ausser den vollen Monaten werden Teilzeiten nach
Kalendertagen zu 1/30 des Einheitspreises abgerechnet.
Stillstandszeiten und Bauzeitverlängerungen werden
nur vergütet, wenn die Ursachen vom AG zu
vertreten sind.
Menge: 1,000 Psch
Voraussichtliche Abrechnungsmenge: 1,000

**1.1.0030 Baustelleneinricht. unterh. u. betr.**
*** Pauschalposition
Baustelleneinrichtung unterhalten und
betreiben.
Unterhalten und Betreiben der Baustelleneinrichtungen.
Vergütet werden die Tage, an denen auf der Baustelle
gearbeitet wird. Bauzeitverlängerungen werden nur vergütet, wenn die Ursachen vom AG zu vertreten sind.
Der Nachweis erfolgt durch Vorlage der Tagesberichte.
Menge: 1,000 Psch
Voraussichtliche Abrechnungsmenge: 1,000

**1.1.0040 Baustelle räumen**
*** Pauschalposition
StL-Nr. 18901104
Räumen der Baustelle von allen Geräten,
Anlagen, Einrichtungen und dgl. einschließlich Rückbau
der vom AN erstellten Zufahrtswege.
Alle Flächen entsprechend dem ursprünglichen Zustand
unter Wahrung der landschaftspflegerischen Belange
ordnungsgemäß herrichten.
Menge: 1,000 Psch
Voraussichtliche Abrechnungsmenge: 1,000

**1.1.0050 Zustandserfassung**
*** Pauschalposition
StL-Nr. 16901106
Erfassung und Dokumentation des Zustands von
Straßen, Geländeoberfläche, der Vorfluter und Vorflutleitungen, sowie der baulichen Anlagen im
Baugelände.
Die Erfassung ist unter Beteiligung des AG und des
Straßenbaulastträgers bzw. Eigentümers vor Beginn
der Arbeiten durchzuführen.
Dokumentationsunterlagen herstellen und dem AG
übergeben.
Menge: 1,000 Psch
Voraussichtliche Abrechnungsmenge: 1,000

**1.1.0060 Bauzaun herstellen vorhalten u. abb.**
StL-Nr. 18901113010204
Bau- bzw. Schutzzaun einschließlich Eckpfosten und
Verstrebungen herstellen, für die Dauer der Bauzeit
vorhalten, abbauen und von der Baustelle entfernen.
Beschädigte oder abhanden gekommene Teile der
Einrichtungen ersetzen. Umsetzungen auf Grund der
Bauabwicklung des AN gehören zum Leistungsumfang.
Einsatzort(e) nach Unterlagen des AG
Systemzaun mit Zaunelementen,
Feldlänge m '3,50'
Höhe m '2,0'
Umsetzen 'mehrmals im Bereich der Baustelle'
Menge: 160,000 m
Voraussichtliche Abrechnungsmenge: 160,000

**1.1.0070 Spartenpläne**
*** Pauschalposition
Spartenpläne für die Baumaßnahme.
Erkunden der Lage von Versorgungs- und Entsorgungsanlagen und Kabeln im Bereich des
Baugeländes, Einholung der einschlägigen
Pläne und Vorschriften bei den zuständigen
Stellen. Die Lage von Versorgungs- und
Entsorgungsleitungen und Kabeln ist rechtzeitig
vor der gemeinsamen Absteckung im Baufeld
vom AN zu markieren.
Vergütung erfolgt pauschal für den
gesamten Abschnitt.
Menge: 1,000 Psch
Voraussichtliche Abrechnungsmenge: 1,000

**1.1.0080 Vermessungsarb. durchführen**
*** Pauschalposition
StL-Nr. 1890112104
Vermessungsarbeiten für die Absteckung von
Bauteilen nach Unterlagen des AG einschließlich
aller Geräte- und Personalkosten durchführen.
Bauteil 'Achsen, Fahrbahnränder, Eckausrundungen, Fahrbahnteiler etc.'
Menge: 1,000 Psch
Voraussichtliche Abrechnungsmenge: 1,000

*Hinweis: Hinweise Bestandsunterlagen*
Hinweise Bestandsunterlagen:
Es sind Bestandsunterlagen vom AN gem. nachfolgender Beschreibung zu erstellen. Aufwendungen hierfür werden nicht gesondert vergütet und sind in die angebotenen Einheitspreise einzukalkulieren.

Bestandsunterlagen nach Fertigstellung der
Maßnahme herstellen. Je nach Gewerk sind
dafür Lageplan/-pläne, Querschnitt(e),
Längsschnitt(e), Entwässerungspläne und
Detailpläne zu erstellen.
Die Bestandsunterlagen sind spätestens
mit der Schlussrechnung dem AG zu
übergeben.
Erforderliche Vermessungsarbeiten gehören
zum Leistungsumfang. Die Erstellung der
Bestandsunterlagen für Bauwerke nach
ZTV-ING werden gesondert vergütet.
Alle Bestandsunterlagen müssen beinhalten:
Projektbezeichnung, Bezeichnung
der Unterlage, Datum der Herstellung der
Bauleistung, Datum der Erstellung der
Unterlage, Lokalisierung gemäß *Anweisung
Straßendatenbank* (ASB), Teil *Netz*
(Stationierung), Ersteller der Bestandsunterlage, Maßstab.
Lagepläne müssen folgende Fachdaten
enthalten: Trassierungselemente, sichtbare
Querschnittsteile einschließlich der Randeinfassungen, Breiten, Nordrichtung, Grundstücksgrenzen und Flurnummern, wenn vorhanden Straßennamen und Hausnummern,
bei Entwässerungsarbeiten zusätzlich die
Entwässerungseinrichtungen einschließlich
der Lage der Leitung(en) und der Fließrichtung.
Querschnitte müssen folgende Fachdaten
enthalten: Alle Schichten und Lagen des
Oberbaues für alle Querschnittsteile einschließlich der Randeinfassungen, der
Untergrund/-bau, die Grundstücksgrenzen,
bei Entwässerungsarbeiten die Regelausführung der Straßenabläufe.
Entwässerungslängsschnitte müssen folgende
Fachdaten enthalten: Schächte und Leitungen
mit Angabe von Durchmessern und Material,
die Fließrichtung, Höhenlage des Geländes,
Sohlhöhen und Deckelhöhen von Schächten,
Sohlhöhen von Leitungen an den Anschlüssen
bzw. Leitungsenden, Sohlgefälle der Leitung.
Die Unterlagen über die Grundstücksgrenzen
und die Flurnummern werden vom AG
gestellt.
Die Grundlagen für die Bestandsunterlagen
sind vom AN selbst zu erstellen.
Bestandsunterlagen für Straßenbauarbeiten
bestehend aus:

Lageplan/plänen, Maßstab 1 : 500

Längsschnitt(en), Maßstab 1 : 500/50

Detailpläne für -
Format(e) und Anzahl der Bestandsunterlagen 2-fach in Papierform und auf digitalem
Datenträger (CD/DVD) im
DXF-/DWG- und PDF-Format.
Zu verwendendes Koordinatensystem:
UTM32 - 6 HS 170.

**1.1.0090 Denkmalschutz Geräte-Personalstillstand**
Stillstand des Gerätes und des eingesetzten Personals
auf Anweisung des AG. Vergütet wird ein Verrechnungssatz,
der alle Aufwendungen für den Stillstand des Gerätes, ggf.
davon abhängige Geräte sowie die Kosten für das hierfür
eingesetzte Personal einschließlich sämtlicher Zuschläge
enthält.
Abgerechnet wird nach angeordneten Stillstandszeiten.
Bei Bodenabtrag, Leitungsgrabenaushub, Baugrubenaushub.
Menge: 9,000 h
Voraussichtliche Abrechnungsmenge: 9,000

**1.1.0100 Denkmalschutz Gerätestillstand Stillstandzeit > 8 h**
Stillstand des Gerätes und des eingesetzten Personals
auf Anweisung des AG. Vergütet wird ein Verrechnungssatz,
der alle Aufwendungen für den Stillstand des Gerätes, ggf.
davon abhängige Geräte sowie die Kosten für das hierfür
eingesetzte Personal einschließlich sämtlicher Zuschläge
enthält.
Abgerechnet wird nach angeordneten Stillstandszeiten an AT.
Bei Bodenabtrag, Leitungsgrabenaushub, Baugrubenaushub.
Stillstandzeit > 8h.
Menge: 1,000 d
Voraussichtliche Abrechnungsmenge: 1,000

**1.1.0110 Denkmalschutz Bauunterbrechung von längerer Dauer,**
Bauunterbrechung von längerer Dauer
b . Archäologie "Bereich einer archäologischen Fundstelle".
Fortsetzung nach 3 Werktagen.
Bei Bauunterbrechung von längerer Dauer nach Aufforderung
des AG Geräte, Werkzeuge und sonstige Betriebsmittel von der
Baustelle abtransportieren und wieder zur Baustelle
transportieren.
Im Bereich einer archäologischen Fundstelle.
Bei Bodenabtrag, Leitungsgrabenaushub, Baugrubenaushub.
Wiederanrücken innerhalb von 3 Werktagen nach Aufforderung
des AG.
Menge: 1,000 St
Voraussichtliche Abrechnungsmenge: 1,000

#### 1.2 Verkehrssicherung

**1.2.0010 Verk.Fl.unterh.**
*** Pauschalposition
Verkehrsflächen zur Aufrechterhaltung
des öffentlichen und Anlieger-Verkehrs sowie des
Baustellenverkehrs innerhalb des Baubereiches einschließlich
zwischenzeitlich benutzter Behelfsfahrstreifen verkehrssicher
unterhalten.
Abgerechnet wird nach Kalendertagen.
Befestigung nach Unterlagen des AG,
Verkehrsflächen 'Verkehrsflächen Gesamtmaßnahme Ortsdurchfahrt
TIR 21 Riglasreuth'
Menge: 1,000 Psch
Voraussichtliche Abrechnungsmenge: 1,000

**1.2.0020 Verkehrssicherung v. längerer Dauer herstellen**
*** Pauschalposition
Verkehrssicherung für Arbeitsstellen von längerer
Dauer herstellen. An Arbeitsstelle und Umleitungsstrecke.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Maßnahme Ortsdurchfahrt TIR 21 Riglasreuth'
Verkehrssicherung an Arbeitsstelle und Umleitungsstrecke
nach 'Verkehrszeichenplan, siehe Anlage 1 zur Baubeschreibung'
Vorübergehende Sicherungsmaßnahmen durchführen,
Einrichtung tags.
Menge: 1,000 Psch
Voraussichtliche Abrechnungsmenge: 1,000

**1.2.0030 Verkehrssicherung v. längerer Dauer vorhalten**
*** Pauschalposition
Verkehrssicherung für Arbeitsstellen von längerer
Dauer der OZ '01.02.0020'
vorhalten, warten und betreiben.
An Arbeitsstelle und Umleitungsstrecke.
Vorübergehende Sicherungsmaßnahmen durchführen.
Menge: 1,000 Psch
Voraussichtliche Abrechnungsmenge: 1,000

**1.2.0040 Verkehrssicherung v. längerer Dauer abbauen**
*** Pauschalposition
Verkehrssicherung für Arbeitsstellen von längerer
Dauer der OZ '01.02.0020'
abbauen. An Arbeitsstelle und Umleitungsstrecke.
Das in Kraft setzen der vorhandenen Verkehrsschilder
gehört zum Leistungsumfang.
Betroffene Verkehrsschilder und Art der Außerkraftsetzung nach Unterlagen des AG.
Anfallendes Material ist einer Entsorgung nach Wahl
des AN zuzuführen. Benutzte Fläche entsprechend
dem ursprünglichen Zustand herrichten.
Vorübergehende Sicherungsmaßnahmen durchführen,
Abbau tags.
Menge: 1,000 Psch
Voraussichtliche Abrechnungsmenge: 1,000

**1.2.0050 Verkehrssicherung v. längerer Dauer herstellen**
*** Pauschalposition
Verkehrssicherung für Arbeitsstellen von längerer
Dauer herstellen.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Maßnahme Anschluss Kreisstraße TIR 21 an Staatsstraße St 2177'
Verkehrssicherung an Arbeitsstelle und Umleitungsstrecke.
nach 'Verkehrszeichenplan, siehe Anlage 2 zur Baubeschreibung'
Vorübergehende Sicherungsmaßnahmen durchführen,
Einrichtung tags.
Menge: 1,000 Psch
Voraussichtliche Abrechnungsmenge: 1,000

**1.2.0060 Verkehrssicherung v. längerer Dauer vorhalten**
*** Pauschalposition
Verkehrssicherung für Arbeitsstellen von längerer
Dauer der OZ '01.02.0050'
vorhalten, warten und betreiben.
An Arbeitsstelle und Umleitungsstrecke.
Vorübergehende Sicherungsmaßnahmen durchführen.
Menge: 1,000 Psch
Voraussichtliche Abrechnungsmenge: 1,000

**1.2.0070 Verkehrssicherung v. längerer Dauer abbauen**
*** Pauschalposition
Verkehrssicherung für Arbeitsstellen von längerer
Dauer der OZ '01.02.0050'
abbauen. An Arbeitsstelle und Umleitungsstrecke.
Das in Kraft setzen der vorhandenen Verkehrsschilder
gehört zum Leistungsumfang.
Betroffene Verkehrsschilder und Art der Außerkraftsetzung nach Unterlagen des AG.
Anfallendes Material ist einer Entsorgung nach Wahl
des AN zuzuführen. Benutzte Fläche entsprechend
dem ursprünglichen Zustand herrichten.
Vorübergehende Sicherungsmaßnahmen durchführen,
Abbau tags.
Menge: 1,000 Psch
Voraussichtliche Abrechnungsmenge: 1,000

**1.2.0080 Absperrung herstellen**
Absperrung herstellen.
Absperrgerät oder Warneinrichtung aufstellen und
beseitigen, für die Bauzeit vorhalten, warten und
betreiben.
Verkehrszeichen mit retroreflektierender Folie,
Retroreflexions-Klasse 2.
Absperrung durch 'Absperrung durch Absperrschranke (250mm) zur Ausführung als
Vollsperrung mit Freigabe für bestimmte Verkehrsarten'
mit 'fünf einseitigen, roten Warnleuchten. Einsatzort: Zufahrtsbereiche'
Menge: 6,000 St
Voraussichtliche Abrechnungsmenge: 6,000

**1.2.0090 Absperrung umsetzen**
Absperrung der OZ
'vorherige Position'
nach Unterlagen des AG umsetzen.
Vorübergehende Sicherungsmaßnahmen
durchführen.
Menge: 18,000 St
Voraussichtliche Abrechnungsmenge: 18,000

**1.2.0100 Kontr. Verkehrssicherung**
*** Pauschalposition
Kontrolle der Verkehrssicherung durchführen.
Arbeits- und Hilfsmittel sind vom AN zu stellen und
dem AG jederzeit zugänglich zu machen.
Die Abrechnung erfolgt pauschal für die gesamte
Bauzeit.
Verkehrssicherung an Arbeitsstellen im gesamten
Baustellenbereich und der Umleitungsstrecke.
Kontrolle in regelmaßigen Abständen. Der AN haftet für
den ordnungsgemäßen Zustand der Verkehrssicherung.
Kontrolle durch schriftliche Dokumentation im
Bautagebuch.
Menge: 1,000 Psch
Voraussichtliche Abrechnungsmenge: 1,000

**1.2.0110 Verkehrsrechtliche Anordnung**
*** Pauschalposition
Verkehrsrechtliche Anordnung für die Baumaßnahme.
Der AN hat  vor Ausführung der Bauarbeiten einen
kompletten Verkehrszeichenplan auszuarbeiten und
den zuständigen Behörden zur Genehmigung vorzulegen. Einschl. erforderlichen Gebühren.
Für die gesamte Baumaßnahme der OD Riglasreuth.
Menge: 1,000 Psch
Voraussichtliche Abrechnungsmenge: 1,000

**1.2.0120 Behelfsüberfahrt**
Behelfsüberfahrt,
Länge bis 5,0 m,
einschl. der Schutz- und Leiteinrichtungen,
für öffentlichen Verkehr,
über Rohr- und Kabelgräben,
nutzbare Breite über 2,5 bis 3,0 m,
Abdeckung mit Stahl,
herstellen, vorhalten und beseitigen.
Belastung 30.000 kN/m².
Menge: 10,000 St
Voraussichtliche Abrechnungsmenge: 10,000

**1.2.0130 Fußg.-Brücke**
Behelfsbrücke für Fußgänger
in Geländehöhe für öffentlichen Verkehr,
Nutzbreite bis 1,50 m,
Gesamtlänge bis 5 m,
einschl. Anfahrschutz DIN 1072,
herstellen, vorhalten und beseitigen.
Menge: 6,000 St
Voraussichtliche Abrechnungsmenge: 6,000

#### 1.3 Freimachen des Baugeländes

**1.3.0010 Grenzsteine ausbauen**
StL-Nr. 1590210102
Grenzsteine nach Angabe des AG innerhalb des
Baugeländes ausbauen, säubern und laden.
Steine zum Lagerplatz des AG nach
Unterlagen des AG fördern, abladen und stapeln.
Menge: 2,000 St
Voraussichtliche Abrechnungsmenge: 2,000

**1.3.0020 Grenzsteine suchen, sichern**
Grenzsteine- und Markierungen suchen
mittels GPS - Vermessungsgerät
und mit Holzpflöcken kennzeichnen.
Menge: 6,000 h
Voraussichtliche Abrechnungsmenge: 6,000

**1.3.0030 Vermessung von Grenzpunkten**
Vorläufige Wiederherstellen von Grenzpunkten
Die Leistung enthält:
- Absteckung der erforderlichen Grenzpunkte
im Baugelände nach Erfordernis und Baufortschritt.
- Erforderliche Vermessungsgeräte einschl. Bedienung,
Absteckpflöcke usw.
Es werden keine Grenzsteine/Grenzmarkierungen dauerhaft gesetzt,
sondern provisorische Vermessungspflöcke bzw. -eisen zur Feststellung von Baugrenzen.
Die Abrechnung erfolgt einmalig je wiederhergestellten Grenzpunkt.
Durch den Baubetrieb beseitigte provisorisch hergestellter Grenzpunkte
sind ohne besondere Vergütung wieder herzustellen.
Menge: 6,000 St
Voraussichtliche Abrechnungsmenge: 6,000

#### 1.4 Oberboden

*Hinweis: Vorbemerkungen zu L*
StL-Nr. 16903000
Vorbemerkungen zu LB 903
1. Allgemeines
2. Nebenleistungen, Besondere Leistungen
Die nachfolgend aufgeführten Leistungen gehören zum
Leistungsumfang:
2.1 Das Fördern des Oberbodens innerhalb der
Baustelle unabhängig von der Länge der Förderwege.
3. Abrechnung
3.1 Oberbodenlieferung:
Die Mengenermittlung erfolgt durch Aufmaß des
Oberbodens auf dem Fahrzeug an der Einbaustelle.

**1.4.0010 Oberboden abtragen**
StL-Nr. 16903101060402
Oberboden des/der Homogenbereiche(s) 'Oberboden'
einschließlich leicht verrottbarer
Pflanzendecke innerhalb des Baugeländes
in einer mittleren Dicke von cm '20'
abtragen,
für Bauteil 'Straßen, Gehwege'
Oberboden von Böschungen,
ggf. laden, fördern und innerhalb der Baustelle in
Mieten aufsetzen.
Menge: 100,000 m3
Voraussichtliche Abrechnungsmenge: 100,000

**1.4.0020 Oberboden abtragen**
StL-Nr. 16903101060207
Oberboden des/der Homogenbereiche(s) 'Oberboden'
einschließlich leicht verrottbarer
Pflanzendecke innerhalb des Baugeländes
in einer mittleren Dicke von cm '30'
abtragen,
für Bauteil 'Zwischenlagerfläche'
Oberboden von Grünflächen,
Oberboden 'Böschungen und Grünflächen ggf. laden, fördern und innerhalb der Zwischenlagerfläche in Mieten aufsetzen'
Menge: 250,000 m3
Voraussichtliche Abrechnungsmenge: 250,000

**1.4.0030 Oberboden andecken**
StL-Nr. 16903102030201
Oberboden einschließlich leicht verrottbarer
Pflanzendecke andecken.
Oberboden von 'Böschungen'
innerhalb der Baustelle in Mieten aufgesetzt,
ggf. laden, fördern
und profilgerecht nach Unterlagen des AG
auf Böschungen andecken.
Menge: 100,000 m3
Voraussichtliche Abrechnungsmenge: 100,000

**1.4.0040 Oberboden andecken**
StL-Nr. 16903102030206
Oberboden einschließlich leicht verrottbarer
Pflanzendecke andecken.
Oberboden von 'Böschungen und Grünflächen'
innerhalb der Baustelle in Mieten aufgesetzt,
ggf. laden, fördern
und andecken. Einbaubereich 'Zwischenlagerfläche'
Menge: 250,000 m3
Voraussichtliche Abrechnungsmenge: 250,000

**1.4.0050 Steine auflesen Zwischenlager**
Steine auf Vegetationsflächen von der Oberfläche
auflesen.
Fläche Zwischenlager,
Steine über 5 cm.
Menge: 830,000 m2
Voraussichtliche Abrechnungsmenge: 830,000

**1.4.0060 Aufgelesene Steine weiterverwenden Steine Verw. AN**
Aufgelesene Steine weiterverwenden. Abgerechnet wird
nach Kubatur.
Steine nach Wahl des AN verwerten.
Menge: 830,000 m2
Voraussichtliche Abrechnungsmenge: 830,000

**1.4.0070 Zulage aufrauhen Untergrund auf Böschungen**
Zulage zu Oberboden einschließlich leicht verrottbarer
Pflanzendecke andecken.
Oberboden von Grünflächen, Äckern, Gärten und dgl.,
für Andecken auf Böschungen und vorhandene Böschung vor Auftrag des Oberbodens aufrauhen und mit Querrillen versehen.
Menge: 400,000 m2
Voraussichtliche Abrechnungsmenge: 400,000

**1.4.0080 Rasenansaat auf Oberboden herst.**
StL-Nr. 1293110101
Rasenansaat (Normalsaat) herstellen.
Saatgutmenge g/m2 [20]
Fertigstellungspflege wird gesondert vergütet.
Saatgutmischung RSM [7.1.2]
Menge: 400,000 m2
Voraussichtliche Abrechnungsmenge: 400,000

#### 1.5 Bodenbewegungen, Geotextilien

*Hinweis: Hinweise Homogenbereiche*
Folgende Homogenbereiche wurden bei der
geotechnischen Untersuchung festgestellt:

Homogenbereich E 1 - Tragschicht / Auffüllung,
Bodengruppe GU, Bodenklasse alt 3

Homogenbereich E 2 - Auffüllung Sand
Bodengruppe SU, SU*, Bodenklasse alt 3 bis 4

Homgenbereich E 3 - Anstehendes, Terrassensand
Bodengruppe SU, Bodenklasse alt 3

Homogenbereich E 4 - Anstehendes, Zersatz,
Bodengruppe UL, Bodenklasse alt 4 (2)

*Hinweis: Hinweise Zwischenlagerung*
Die nachfolgend aufgeführten Bodenmassen sind vor Ort nach Homogenbereichen getrennt zu lösen, auf eine
Zwischenlagerfläche des AG zu transportieren
(Transportweg i. M. ca. 200 m) und zur Entnahme von
Bodenproben in Haufwerken mit maximal 500 m3 aufsetzen
und zwischenlagern.

Insbesondere der Homogenbereich E 1 (Tragschicht / Auffüllung) ist möglichst sortenrein zu lösen, da dieser zu rd. 1/3 zum Wiedereinbau verwendet werden soll.

Die Lagerflächen sind so herzurichten, dass diese
eben und ohne Oberflächenwasserzutritt von außen
sind.
Die Mieten sind vor Durchfeuchtung zu schützen und mit Folie abzudecken. Diese Leistung wird nicht gesondert vergütet und ist in die Einheitspreise einzurechnen.

Nach durchgeführter Deklarationsanalyse legt der Auftraggeber den Entsorgungsweg fest.
Die Entsorgung verdrängter bzw. unbrauchbarer Bodenmassen ist nicht Bestandteil des gegenständlichen Leistungsverzeichnisses.

*Hinweis: Hinweise angrenzende Gebäude*
Auf Grund der bestehenden Gründungssituation von angrenzenden Gebäuden und Einfriedungen sind
erschütterungsarme Arbeitsweisen bei sämtlichen Arbeiten
anzuwenden.
Grabenwände sind fachgerecht zu sichern (keine Hohlräume
zwischen Verbau und Grabenwand).

Sämtliche Erschwernisse, wie z. B. Wahl der Arbeitsgeräte,
Sicherungen, Materialanlieferungen sind bei der Preisbildung zu
berücksichtigen, sofern keine gesonderten Positionen ausgewiesen sind.

Die Vergütung von zusätzlichen Aushub bei
Bodenverbesserungsmaßnahmen erfolgt gem. der ausgeschriebenen  Abtragspositionen.

*Hinweis: Hinweise Denkmalschutz*
Hinweise Denkmalschutz

Bei Bodenabtrag, Leitungsgrabenaushub und Baugrubenaushub wird ein Beauftragter des Bayerischen Landesamtes für Denkmalpflege die Arbeiten kontinuierlich überwachen. Bei Verdacht auf Vorhandensein eines Bodendenkmals sind die Erdarbeiten nach dessen Anweisung sofort zu beenden.

Um mögliche Bodendenkmäler nicht zu beschädigen sind alle  Abtragsarbeiten und die Herstellung von Baugruben und Rohrgräben grundsätzlich mit Baggerlöffeln ohne Zähne durchzuführen.
Mehraufwendungen bzw. Erschwernisse infolge der Arbeiten mit Baggerlöffel ohne Zähne werden nicht gesondert vergütet und sind in die angebotenen Einheitspreise einzukalkulieren.

**1.5.0010 Auffüllungen lösen, zwischenl., E 1**
Boden Homogenbereich E 1,
Tragschicht / Auffüllung,
profilgerecht oder nach Unterlagen des AG lösen,
aus Fahrbahnbereich einschl. Seitenbereichen,
Weganschlüssen,
lösen, laden, nach Angaben des AG
zu einer vom AG zur Verfügung gestellten Fläche
transportieren und zur Entnahme von Bodenproben in
Haufwerken aufsetzen und zwischenlagern.
Lagerung getrennt nach zu erwartender Belastung,
aus allen Abtragsprofilen ggf. einschließlich des
Fahrbahnbereichs.
Menge: 950,000 m3
Voraussichtliche Abrechnungsmenge: 950,000

**1.5.0020 Auffüllungen lösen, zwischenl., E 2**
Boden Homogenbereich E 2,
Auffüllung Sand,
profilgerecht oder nach Unterlagen des AG lösen,
aus Fahrbahnbereich einschl. Seitenbereichen,
Weganschlüssen,
lösen, laden, nach Angaben des AG
zu einer vom AG zur Verfügung gestellten Fläche
transportieren und zur Entnahme von Bodenproben in
Haufwerken aufsetzen und zwischenlagern.
Lagerung getrennt nach zu erwartender Belastung,
aus allen Abtragsprofilen ggf. einschließlich des
Fahrbahnbereichs.
Menge: 230,000 m3
Voraussichtliche Abrechnungsmenge: 230,000

**1.5.0030 Anstehendes lösen, zwischenl., E 3**
Boden Homogenbereich E 3,
Anstehendes, Terrassensand,
profilgerecht oder nach Unterlagen des AG lösen,
aus Fahrbahnbereich einschl. Seitenbereichen,
Weganschlüssen,
lösen, laden, nach Angaben des AG
zu einer vom AG zur Verfügung gestellten Fläche
transportieren und zur Entnahme von Bodenproben in
Haufwerken aufsetzen und zwischenlagern.
Lagerung getrennt nach zu erwartender Belastung,
aus allen Abtragsprofilen ggf. einschließlich des
Fahrbahnbereichs.
Menge: 32,000 m3
Voraussichtliche Abrechnungsmenge: 32,000

**1.5.0040 Boden für Suchschachtung**
Boden
für Suchschachtung
profilgerecht ausheben ab Geländeoberfläche,
Aushub seitlich lagern. Verfüllen und verdichten,
Aushubtiefe bis 3,0 m,
Sohlenbreite der Gräben über 0,6 bis 1,0 m,
Alle Homogenbereiche.
Menge: 48,000 m3
Voraussichtliche Abrechnungsmenge: 48,000

**1.5.0050 Denkmalschutz Zulage lagenweiser Bodenabtrag**
Boden zur Sicherung ggf. vorhandener Bodendenkmäler lagenweise lösen als Zulage zu den Positionen Boden lösen und Boden für Suchschachtung,
Lagenstärke maximal 15 cm.
Menge: 170,000 m3
Voraussichtliche Abrechnungsmenge: 170,000

**1.5.0060 Untergrund.verb herstellen.**
StL-Nr. 189041110501
Verbesserung von wenig tragfähigem Untergrund
profilgerecht oder nach Unterlagen des AG
herstellen. Material gleichmäßig verteilen
und einwalzen.
Zu verbessernde Fläche 'unzureichend tragfähiger Untergrund'
Das Herstellen des Planums wird ggf. gesondert
vergütet.
Material '0/100'
Einbauklasse 0.
Menge: 220,000 t
Voraussichtliche Abrechnungsmenge: 220,000

**1.5.0070 Untergrund.verb herstellen.**
StL-Nr. 189041110501
Verbesserung von wenig tragfähigem Untergrund
profilgerecht oder nach Unterlagen des AG
herstellen. Material gleichmäßig verteilen
und einwalzen.
Zu verbessernde Fläche 'unzureichend tragfähiger Untergrund'
Das Herstellen des Planums wird ggf. gesondert
vergütet.
Material 'nichtbindiges, verdichtungswilliges und gut abgestuftes Schottermaterial 0/56'
Einbauklasse 0.
Menge: 220,000 t
Voraussichtliche Abrechnungsmenge: 220,000

**1.5.0080 Schüttlage für Geokunst.herst.**
StL-Nr. 18904112060501
Schüttlage als Arbeitsebene für das Verlegen von
Geokunststoffen auf wenig tragfähigem Untergrund
und/oder zum Ausgleich von wesentlichen Unebenheiten mit zu lieferndem Material herstellen,
Dicke von cm '5'
bis cm '10'
für Verbundstoffe
aus Material 'Vorabsieb 0/32'
in ebenen und schwach geneigten Flächen.
Menge: 60,000 m3
Voraussichtliche Abrechnungsmenge: 60,000

**1.5.0090 Trennsch. aus Geot. u. Schütt. herst.**
StL-Nr. 1890430109040201
Trennschicht aus Geotextilien und Verbundstoffen
unter Schüttungen herstellen.
Trennschicht 'unter Oberbau von Straßen und Seitenflächen'
aus Verbundstoff aus Vlies mit Verstärkung durch
Geogitter,
Geotextilrobustheitsklasse (GRK) 4,
verlegen quer zur Straßenachse.
Menge: 600,000 m2
Voraussichtliche Abrechnungsmenge: 600,000

**1.5.0100 Bett. Übersch. herstellen**
StL-Nr. 18904114
Zulage zum Einbau von Erdbaustoffen oder
Schichten ohne Bindemittel der OZ '01.05.0080'
als Abdeckung/Überschüttung von
Geokunststoffen der OZ '01.05.0090'
herstellen.
Abgerechnet wird die Fläche des Geokunststoffes
der zugehörigen OZ.
Menge: 600,000 m2
Voraussichtliche Abrechnungsmenge: 600,000

**1.5.0110 Planum herstellen**
StL-Nr. 18904109050101
Planum profilgerecht herstellen
in 'Fahrbahnen, Gehwegen, Seitenflächen'
max. Abweichung von der Sollhöhe +3/-3 cm.
Verformungsmodul EV2 mindestens 45 MPa.
Menge: 2700,000 m2
Voraussichtliche Abrechnungsmenge: 2700,000

*Hinweis: Hinweise*
Mehraufwand bei Kabeln wird nur vergütet,
wenn diese nicht umgelegt werden.

In die nachfolgenden Positionen Mehraufwand
ist die fachgerechte Wiederherstellung von
Sandumhüllung, Warnbändern, Formsteinen,
Schutzrohren einzukalkulieren, ebenso ist das
ggf. erforderliche seitliche aufhängen der
Kabel / Kabelbündel einzukalkulieren.

Handschachtung wird keine vergütet und ist die
angebotenen Einheitspreise einzukalkulieren.

**1.5.0120 Mehraufwand vorh. Leitungen**
StL-Nr. 1890411800010400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Stromkabel,
Verlauf der Leitung 'längs und quer'
Menge: 96,000 m
Voraussichtliche Abrechnungsmenge: 96,000

**1.5.0130 Mehraufwand vorh. Leitungen**
StL-Nr. 1890411800020400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Fernmeldekabel,
Verlauf der Leitung 'längs und quer'
Menge: 72,000 m
Voraussichtliche Abrechnungsmenge: 72,000

**1.5.0140 Mehraufwand vorh. Leitungen**
StL-Nr. 1890411800050400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Wasserleitung,
Verlauf der Leitung 'längs und quer'
Menge: 20,000 m
Voraussichtliche Abrechnungsmenge: 20,000

**1.5.0150 Mehraufwand vorh. Leitungen**
StL-Nr. 1890411800080300
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'Leitung = Mittelspannung, Abrechnung nach Länge
der Querung'
Freileitung, Verlauf und einzuhaltende Abstände
nach Unterlagen des AG.
Menge: 10,000 m
Voraussichtliche Abrechnungsmenge: 10,000

**1.5.0160 Mehraufwand vorh. Leitungen**
StL-Nr. 1890411800080200
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'Nachrichtenkabel LWL Bündel'
Leitungen querend.
Menge: 10,000 m
Voraussichtliche Abrechnungsmenge: 10,000

**1.5.0170 Mehraufwand vorh. Leitungen**
StL-Nr. 1890411800080200
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'Breitbandkabel Bündel'
Leitungen querend.
Menge: 10,000 m
Voraussichtliche Abrechnungsmenge: 10,000

*Hinweis: Hinweise*
Vergütung erfolgt nur bei vorhandenen Schächten,
Sinkkästen, Hydranten- und Schieberkappen.
Für innerhalb der gegenständlichen Maßnahme verbaute
Schächten, Sinkkästen, Hydranten- und Schieberkappen
erfolgt keine Vergütung des ggf. erforderlichen Mehraufwandes
bei der Ausführung der Abtrags- und Verfüllarbeiten.

**1.5.0180 Mehraufwand vorh. Bauwerke**
StL-Nr. 189041190001
Mehraufwand bei der Ausführung der Abtrags- und
Verfüllarbeiten infolge von vorhandenen Bauwerken.
Schächte.
Menge: 19,000 St
Voraussichtliche Abrechnungsmenge: 19,000

**1.5.0190 Mehraufwand vorh. Bauwerke**
StL-Nr. 189041190002
Mehraufwand bei der Ausführung der Abtrags- und
Verfüllarbeiten infolge von vorhandenen Bauwerken.
Hydranten- und Schieberkappen.
Menge: 24,000 St
Voraussichtliche Abrechnungsmenge: 24,000

**1.5.0200 Mehraufwand vorh. Bauwerke**
StL-Nr. 189041190003
Mehraufwand bei der Ausführung der Abtrags- und
Verfüllarbeiten infolge von vorhandenen Bauwerken.
Straßenabläufe.
Menge: 14,000 St
Voraussichtliche Abrechnungsmenge: 14,000

**1.5.0210 Kabel Telekom aufhängen**
Kabel Telekom vorsichtig freilegen, seitl. aufhängen,
nach Herstellung Erdarbeiten Straßenbau wieder
verlegen,
einschl. erforderlicher Handschachtung,
einschl. erforderlicher Sandeinbettung
einschl. Trassenwarnband.
Menge: 72,000 m
Voraussichtliche Abrechnungsmenge: 72,000

**1.5.0220 Kabel Niederspannung aufhängen**
Kabel Niederspannung vorsichtig freilegen, seitl. aufhängen,
nach Herstellung der Erdarbeiten Straßenbau wieder
verlegen,
einschl. erforderlicher Handschachtung,
einschl. erforderlicher Sandeinbettung
einschl. Trassenwarnband.
Menge: 72,000 m
Voraussichtliche Abrechnungsmenge: 72,000

**1.5.0230 Plattendruckversuch**
Plattendruckversuche zum Nachweis der geforderten
Tragfähigkeitswerte durchführen, einschl. aller erforderlichen Geräte (u. a. Gegengewicht), Hilfsmittel und der Protokollführung. Sofern die geforderten Werte nach ZTVE-StB
bzw. nach Regelquerschnitt nicht erreicht werden,
gehen die Aufwendungen für die Durchführung der
Plattendruckversuche zu Lasten des AN.
Die im Rahmen der Eigenüberwachung durchzuführenden
Versuche sind nicht Bestandteil dieser Position.
Erd- und Frostschutzplanum.
Menge: 10,000 St
Voraussichtliche Abrechnungsmenge: 10,000

**1.5.0240 Dynam. Plattendruckversuch**
Dynamischer Plattendruckversuch zum Nachweis
der geforderten Tragfähigkeitswerte durchführen,
einschl. Bereitstellung aller erforderlichen Geräte u.
Hilfsmittel sowie der Protokollführung und Auswertung.
Die im Rahmen der Eigenüberwachung durchzuführenden
Versuche sind nicht Bestandteil dieser Position.
Erd- und Frostschutzplanum.
Menge: 20,000 St
Voraussichtliche Abrechnungsmenge: 20,000

#### 1.6 Leitungsgräben, Baugruben, Bauwerkshinterfüllung

*Hinweis: Hinweise Abrechnung Rohrgraben*
Hinweise Abrechnung Rohrleitungsgräben:

Die Vergütung der Leitungsgrabenarbeiten erfolgt ab dem
Rohplanum/Erdplanum mit Breiten gem. DIN EN 1610.

Für Sickerleitungen bis einschließlich DN 150 beträgt die Rohrgrabenbreite abweichend von der DIN EN 1610 0,40 m.

Mehrbreiten bei Schächten/Sinkkästen werden übermessen und nicht gesondert vergütet. Ggf. erforderlicher Mehraushub ist in die angebotenen Einheitspreise einzukalkulieren.

*Hinweis: Hinweise Homogenbereiche*
Folgende Homogenbereiche wurden bei der
geotechnischen Untersuchung festgestellt:

Homogenbereich E 1 - Tragschicht / Auffüllung,
Bodengruppe GU, Bodenklasse alt 3

Homogenbereich E 2 - Auffüllung Sand
Bodengruppe SU, SU*, Bodenklasse alt 3 bis 4

Homgenbereich E 3 - Anstehendes, Terrassensand
Bodengruppe SU, Bodenklasse alt 3

Homogenbereich E 4 - Anstehendes, Zersatz,
Bodengruppe UL, Bodenklasse alt 4 (2)

*Hinweis: Hinweise Zwischenlagerung*
Die nachfolgend aufgeführten Bodenmassen sind vor Ort nach Homogenbereichen getrennt zu lösen, auf eine
Zwischenlagerfläche des AG zu transportieren
(Transportweg i. M. ca. 200 m) und zur Entnahme von
Bodenproben in Haufwerken mit maximal 500 m3 aufsetzen
und zwischenlagern.

Insbesondere der Homogenbereich E 1 (Tragschicht / Auffüllung) ist möglichst sortenrein zu lösen, da dieser zu rd. 1/3 zum Wiedereinbau verwendet werden soll.

Die Lagerflächen sind so herzurichten, dass diese
eben und ohne Oberflächenwasserzutritt von außen
sind.
Die Mieten sind vor Durchfeuchtung zu schützen und mit Folie abzudecken. Diese Leistung wird nicht gesondert vergütet und ist in die Einheitspreise einzurechnen.

Nach durchgeführter Deklarationsanalyse legt der Auftraggeber den Entsorgungsweg fest.
Die Entsorgung verdrängter bzw. unbrauchbarer Bodenmassen ist nicht Bestandteil des gegenständlichen Leistungsverzeichnisses.

*Hinweis: Hinweise angrenzende Gebäude*
Auf Grund der bestehenden Gründungssituation von angrenzenden Gebäuden und Einfriedungen sind
erschütterungsarme Arbeitsweisen bei sämtlichen Arbeiten
anzuwenden.
Grabenwände sind fachgerecht zu sichern (keine Hohlräume
zwischen Verbau und Grabenwand).

Sämtliche Erschwernisse, wie z. B. Wahl der Arbeitsgeräte,
Sicherungen, Materialanlieferungen sind bei der Preisbildung zu
berücksichtigen, sofern keine gesonderten Positionen ausgewiesen sind.

Die Vergütung von zusätzlichen Aushub bei
Bodenverbesserungsmaßnahmen erfolgt gem. der ausgeschriebenen  Abtragspositionen.

*Hinweis: Hinweise Denkmalschutz*
Hinweise Denkmalschutz

Bei Bodenabtrag, Leitungsgrabenaushub und Baugrubenaushub wird ein Beauftragter des Bayerischen Landesamtes für Denkmalpflege die Arbeiten kontinuierlich überwachen. Bei Verdacht auf Vorhandensein eines Bodendenkmals sind die Erdarbeiten nach dessen Anweisung sofort zu beenden.

Um mögliche Bodendenkmäler nicht zu beschädigen sind alle  Abtragsarbeiten und die Herstellung von Baugruben und Rohrgräben grundsätzlich mit Baggerlöffeln ohne Zähne durchzuführen.
Mehraufwendungen bzw. Erschwernisse infolge der Arbeiten mit Baggerlöffel ohne Zähne werden nicht gesondert vergütet und sind in die angebotenen Einheitspreise einzukalkulieren.

**1.6.0010 Leitungsgraben herstellen**
StL-Nr. 1890510301010207
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'E1, E2, E3, E4'
Beschreibung des Homogenbereichs nach Unterlagen
des AG.
Grabentiefe bis 1,00 m,
für Sickerstränge mit Rohrleitung DN '150'
Boden 'wieder einbauen und verdichten, verdrängten Boden siehe gesonderte Position'
Menge: 120,000 m3
Voraussichtliche Abrechnungsmenge: 120,000

**1.6.0020 Leitungsgraben herstellen**
StL-Nr. 1890510301020507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'E1, E2, E3, E4'
Beschreibung des Homogenbereichs nach Unterlagen
des AG.
Grabentiefe über 1,00 m bis 1,75 m,
für Rohrleitungen DN '150'
Rohrmaterial 'Kunststoff'
Boden 'wieder einbauen und verdichten, verdrängten Boden siehe gesonderte Position'
Menge: 55,000 m3
Voraussichtliche Abrechnungsmenge: 55,000

**1.6.0030 Leitungsgraben herstellen**
StL-Nr. 1890510301030507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'E1, E2, E3, E4'
Beschreibung des Homogenbereichs nach Unterlagen
des AG.
Grabentiefe über 1,75 m bis 3,00 m,
für Rohrleitungen DN '150'
Rohrmaterial 'Kunststoff'
Boden 'wieder einbauen und verdichten, verdrängten Boden siehe gesonderte Position'
Menge: 72,000 m3
Voraussichtliche Abrechnungsmenge: 72,000

**1.6.0040 Boden für Suchschachtung**
Boden
für Suchschachtung
profilgerecht ausheben ab Geländeoberfläche,
Aushub seitlich lagern. Verfüllen und verdichten,
Aushubtiefe bis 3,0 m,
Sohlenbreite der Gräben über 0,6 bis 1,0 m,
Alle Homogenbereiche.
Menge: 35,000 m3
Voraussichtliche Abrechnungsmenge: 35,000

**1.6.0050 Denkmalschutz Zulage lagenweiser Leitungsgrabenaushub**
Boden zur Sicherung ggf. vorhandener Bodendenkmäler lagenweise lösen als Zulage zu den Positionen Leitungsgrabenaushub und Boden für Suchschachtungen,
Lagenstärke maximal 15 cm.
Menge: 80,000 m3
Voraussichtliche Abrechnungsmenge: 80,000

**1.6.0060 Zulage Handschacht**
Zulage zur Position Rohrgrabenaushub
für das profilgerechte Ausheben in
"Handarbeit" für
Bereiche, die einen maschinellen Einsatz
nicht erlauben.
Die Vergütung dieser Position erfolgt nicht
bei Kreuzungen von Fremdleitungen!
Eine Vergütung erfolgt bei:
-Anschluss an best. Leitungen 0,50 m
 in die Achse der best. Leitung
-Anschluss an best. Bauwerk 0,50 m
 vor dem Bauwerk
-Freilegen von zu sanierenden Rohrleitungen
 0,50 m über dem Rohr, 0,50 m seitl. Rohr,
 0,20 m unter dem Rohr.
Alle Homogenbereiche.
Menge: 42,000 m3
Voraussichtliche Abrechnungsmenge: 42,000

**1.6.0070 Leitungsgrabenverf. oberhalb Leitungszone herstellen**
StL-Nr. 189051070209
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 1,75 m,
Material 'Homogenbereich E, Material auf Lagerplatz des AG zwischengelagert, Transportweg im Mittel 200 m'
einbauen und verdichten.
Menge: 18,000 m3
Voraussichtliche Abrechnungsmenge: 18,000

**1.6.0080 Leitungsgrabenverf. oberhalb Leitungszone herstellen**
StL-Nr. 189051070309
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'Homogenbereich E, Material auf Lagerplatz des AG zwischengelagert, Transportweg im Mittel 200 m'
einbauen und verdichten.
Menge: 24,000 m3
Voraussichtliche Abrechnungsmenge: 24,000

**1.6.0090 Verdrängten Boden einbauen**
StL-Nr. 1890510807
Durch Rohrleitung und Leitungszone verdrängten
Boden der OZ '01.06.0010, 01.06.0020, 01.06.0030'
laden, fördern, einbauen und ggf. verdichten.
Die Abrechnung erfolgt nach der Größe der Leitungszone
der verdrängten Leitung.
Boden 'laden, zur Entnahme von Bodenproben zum Zwischenlager des AG fördern und in Haufwerken aufsetzen'
Menge: 68,000 m3
Voraussichtliche Abrechnungsmenge: 68,000

**1.6.0100 Boden Rohrgrabensohle Bodenkl.3 und 4**
Boden einbauen
in Baugruben unter Ver- und Entsorgungsleitungen
(Kanal),
profilgerecht, verdichten,
mit vom AN zu lieferndem Boden,
Bodenklassen 3 und 4
(Material Schotter oder Schrotten 32/56 o. ä.).
verdichten, Verdichtungsgrad DPr mind. 97 %.
Verformungsmodul EV2 mind. 45 MN/m2.
Einbaustärke in cm 10 bis 30.
Menge: 5,000 m3
Voraussichtliche Abrechnungsmenge: 5,000

**1.6.0110 Gründungssohle verdichten**
Gründungssohle verdichten, in Leitungsgräben,
Verdichtungsgrad mind. DPr 0,97.
Menge: 50,000 m2
Voraussichtliche Abrechnungsmenge: 50,000

**1.6.0120 Sicherungsbeton C12/15**
Sicherungsbeton, grobgeschalt,
als Normalbeton DIN 1045
aus unbewehrtem Beton
Betonqualität: C12/15
Betonkonsistenz: nach Wahl des AN
erforderliche Schalung ist einzukalkulieren
Einzelvolumen bis 0,5 m3.
Ausführung als Füllbeton und Bauwerkssicherung.
Menge: 1,000 m3
Voraussichtliche Abrechnungsmenge: 1,000

*Hinweis: Hinweise*
Mehraufwand bei Kabeln wird nur vergütet,
wenn diese nicht umgelegt werden.

In die nachfolgenden Positionen Mehraufwand
ist die fachgerechte Wiederherstellung von
Sandumhüllung, Warnbändern, Formsteinen,
Schutzrohren einzukalkulieren, ebenso ist das
ggf. erforderliche seitliche aufhängen der
Kabel / Kabelbündel einzukalkulieren.

Handschachtung wird keine vergütet und ist die
angebotenen Einheitspreise einzukalkulieren.

**1.6.0130 Mehraufwand vorh. Leitungen**
StL-Nr. 1890411800010400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Stromkabel,
Verlauf der Leitung 'längs und quer'
Menge: 20,000 m
Voraussichtliche Abrechnungsmenge: 20,000

**1.6.0140 Mehraufwand vorh. Leitungen**
StL-Nr. 1890411800020400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Fernmeldekabel,
Verlauf der Leitung 'längs und quer'
Menge: 20,000 m
Voraussichtliche Abrechnungsmenge: 20,000

**1.6.0150 Mehraufwand vorh. Leitungen**
StL-Nr. 1890411800050400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Wasserleitung,
Verlauf der Leitung 'längs und quer'
Menge: 7,000 m
Voraussichtliche Abrechnungsmenge: 7,000

#### 1.7 Verwertung und Entsorgung Boden

*Hinweis: Hinweis*
Ggf. erforderliche Begleitscheine zur Verbleibskontrolle
nachweispflichtiger (gefährlicher) Abfälle sind in die
angebotenen Einheitspreise einzukalkulieren.

**1.7.0010 Boden E 1 transportieren einhaltend als Z 1.1**
Zwischengelagertes Material
Boden Homogenbereich E 1,
Tragschicht / Auffüllung,
nach Vorliegen der Bodenuntersuchung an Zwischenlagerstätte
des AG laden und zur Entsorgungsstelle des AG fördern
(einfache Strecke bis 35 km) und nach Unterlagen des AG gegen Nachweis lagern
Voreinstufung gem. Verfüllleitfaden einhaltend als Z 1.1
Anfallende Gebühren der Deponie trägt der AG.
Die Abrechnung erfolgt nach Wiegescheinen der Deponie.
Menge: 1220,000 t
Voraussichtliche Abrechnungsmenge: 1220,000

**1.7.0020 Boden E 2 transportieren einhaltend als Z 1.2**
Zwischengelagertes Material
Boden Homogenbereich E 2,
Auffüllung Sand,
nach Vorliegen der Bodenuntersuchung an Zwischenlagerstätte
des AG laden und zur Entsorgungsstelle des AG fördern
(einfache Strecke bis 35 km) und nach Unterlagen des AG gegen Nachweis lagern
Voreinstufung gem. Verfüllleitfaden einhaltend als Z 1.2
Anfallende Gebühren der Deponie trägt der AG.
Die Abrechnung erfolgt nach Wiegescheinen der Deponie.
Menge: 445,000 t
Voraussichtliche Abrechnungsmenge: 445,000

**1.7.0030 Boden E 3 und E 4 transportieren einhaltend als Z 1.2**
Zwischengelagertes Material
Boden Homogenbereich E 3 und E 4,
Anstehendes, Terrassensand, Zersatz- schluffig,
nach Vorliegen der Bodenuntersuchung an Zwischenlagerstätte
des AG laden und zur Entsorgungsstelle des AG fördern
(einfache Strecke bis 35 km) und nach Unterlagen des AG gegen Nachweis lagern
Voreinstufung gem. Verfüllleitfaden einhaltend als Z 1.2
Anfallende Gebühren der Deponie trägt der AG.
Die Abrechnung erfolgt nach Wiegescheinen der Deponie.
Menge: 625,000 t
Voraussichtliche Abrechnungsmenge: 625,000

**1.7.0040 Boden Bankett transportieren einhaltend als Z 2**
Zwischengelagertes Material
Boden aus Bankettbereich,
nach Vorliegen der Bodenuntersuchung an Zwischenlagerstätte
des AG laden und zur Entsorgungsstelle des AG fördern
(einfache Strecke bis 35 km) und nach Unterlagen des AG gegen Nachweis lagern
Voreinstufung gem. Verfüllleitfaden einhaltend als Z 2
Anfallende Gebühren der Deponie trägt der AG.
Die Abrechnung erfolgt nach Wiegescheinen der Deponie.
Menge: 70,000 t
Voraussichtliche Abrechnungsmenge: 70,000

#### 1.8 Wasserhaltung

*Hinweis: Vorbemerkungen zu L*
StL-Nr. 18907000
Vorbemerkungen zu LB 907
1. Allgemeines
Die Boden- und Untergrundverhältnisse sind in den
Unterlagen des AG angegeben. Diese Unterlagen
gelten nur für die Aufschlussstellen.
2. Nebenleistungen, Besondere Leistungen
Die nachfolgend aufgeführten Leistungen gehören
zum Leistungsumfang:
2.1 Herstellung, Vorhaltung und Abbau eines Stromanschlusses oder Stromaggregates für die Pumpen.
2.2 Nachweis der Betriebsstunden bei Pumpen/Pumpen-
anlagen, Wasserhaltungsanlagen und Notstromaggregaten.

**1.8.0010 Pumpe für offene Wasserhaltung**
StL-Nr. 1890710203000401
Pumpe für offene Wasserhaltung liefern, betriebsbereit aufbauen, an Rohrleitung anschließen
und nach Einsatz abbauen und abfahren.
Die Herstellung sowie die Verfüllung des Pumpensumpfes sowie die ggf. erforderliche Umsetzung(en)
der Pumpe einschließlich des Pumpensumpfes
nach Fortschritt des Baugrubenaushubes
gehören zum Leistungsumfang.
Das Unterhalten, Vorhalten und Betreiben der Pumpe
sowie die Rohrleitung zur Vorflut werden gesondert
vergütet.
Wasserhaltung für Leitungsgraben für Leitung
mit Schächten bei in der Länge wechselnden
hydraulischen Verhältnissen,
Förderdurchfluss über 15 m3/h bis 20 m3/h,
Förderhöhe ab Baugrubensohle bis 5,00 m.
Menge: 2,000 St
Voraussichtliche Abrechnungsmenge: 2,000

**1.8.0020 Pumpe unterhalten und vorhalten**
StL-Nr. 18907104
Pumpe der OZ '01.08.0010'
unterhalten und betriebsbereit vorhalten.
Abgerechnet wird nach Kalendertagen, an denen die
Pumpe betriebsbereit vorgehalten werden muss.
Der angebotene Einheitspreis gilt unabhängig von der
Anzahl der abgerechneten Tage.
Menge: 19,000 d
Voraussichtliche Abrechnungsmenge: 19,000

**1.8.0030 Pumpe betreiben**
StL-Nr. 18907105
Pumpe der OZ '01.08.0010'
betreiben.
Abgerechnet werden nur die vom AG bestätigten Be-
triebsstunden. Zuschläge für Überstunden, Sonn- und
Feiertagsarbeit und dgl. werden nicht gesondert vergütet.
Menge: 152,000 h
Voraussichtliche Abrechnungsmenge: 152,000

#### 1.9 Straßen- und Brückenentwässerung, Kabelkanäle

**1.9.0010 Sickerstr. mit Rohrleitung herstellen**
StL-Nr. 1890910201030801
Sickerstrang mit Rohrleitung aus Kunststoffrohren nach DIN 4262-1 einschließlich Bettung
bis zum Beginn der Sickerschlitze, Seitenverfüllung
und Abdeckung mindestens 30 cm über Rohrscheitel
herstellen.
Der Aushub wird gesondert vergütet.
Die Oberfläche der Bettung ist mit einer zum Rohr
hinweisenden Neigung auszubilden und zu glätten.
Rohrleitung DN '150'
Leitungsgraben im Bereich des Straßenkörpers,
kreisrundes Teilsickerrohr, Typ R2, Perforationsart LP,
Bettung Typ 1 aus Beton der
Druckfestigkeitsklasse C12/15.
Dicke der unteren Bettungsschicht cm '10'
Seitenverfüllung und Abdeckung,
Kies liefern, Lieferkörnung '8/16'
Menge: 526,000 m
Voraussichtliche Abrechnungsmenge: 526,000

**1.9.0020 Sickerrohr DN 150 passgenau ablängen**
Sickerstrang DN 150 passgenau nach Erfordernis
auf der Baustelle ablängen.
Menge: 38,000 St
Voraussichtliche Abrechnungsmenge: 38,000

**1.9.0030 Endstopfen DN 150**
Endstopfen aus PE für vorbeschriebene
Sickerleitung DN 150.
Menge: 7,000 St
Voraussichtliche Abrechnungsmenge: 7,000

**1.9.0040 Bogen DN 150**
Bogen 11° - 45° aus PE DN 150 für
vorbeschriebene Sickerleitung.
Menge: 38,000 St
Voraussichtliche Abrechnungsmenge: 38,000

**1.9.0050 Übergang Sickerleitung/PP-Rohr, DN150**
Übergang vorbeschriebene Sickerleitung DN100
auf PP SN10 DN 150.
Menge: 8,000 St
Voraussichtliche Abrechnungsmenge: 8,000

**1.9.0060 T-Stück DN 150/150**
T-Stück aus PE DN 150/150 für
vorbeschriebene Sickerleitung DN150.
Menge: 2,000 St
Voraussichtliche Abrechnungsmenge: 2,000

**1.9.0070 Anschluss SL DN150 Straßenablauf/Schacht**
Anschluss an Straßenablauf/Schacht aus Betonteilen durch Einbau eines Muffenformteiles in Schachtwand herstellen.
Die Anschlussöffnung ist durch Bohren in einem
Arbeitsgang nach Angabe des Herstellers herzustellen.
Das Muffenformteil ist nach Angabe des Herstellers mit
Mörtel oder durch Kleben einzubauen.
Muffenformteil für kreisrundes Teilsickerrohr DN 150,
Typ R2, Perforationsart LP, Kategorie SD,
einschl. erf. Übergangsstücke.
Anschlussöffnung 15 cm höher als Ablaufleitung des Sinkkastens.
Menge: 39,000 St
Voraussichtliche Abrechnungsmenge: 39,000

**1.9.0080 Sickerschlitz Filtermaterial**
Sickerschlitz aus Filtermaterial herstellen
Breite 0,50 m, Tiefe 0,30 m, Einzellänge bis 3 m,
Schottermaterial, Körnung 0/56
zur Kofferentwässerung,
Menge: 70,000 m
Voraussichtliche Abrechnungsmenge: 70,000

**1.9.0090 PP SN10 DN 160**
PP SN10-Rohr,
Hochlast-Vollwand-Kanalrohr mit Steckmuffe und
festeingelegtem Sicherheitsdichtsystem nach
DIN EN 1852, Rohrreihe SN8/S11,2  bzw. S13,3,
Ringsteifigkeit mind. 10 kN/m2 nach ISO 9969 (SN 10),
NORM EN 1852 geprüft, hochabriebfest, ohne Zusatz
von Füllstoffen,
Farbe: orangebraun
DN  160
Bettung Typ 1 aus Kies-Sand, für Rohre bis DN 200
Größtkorn 22 mm, Kies-Sand liefern,
Dicke der unteren Bettungsschicht cm '10'
Seitenverfüllung und Abdeckung mit Boden,
Boden liefern, Bodengruppe SE,
Dicke der Abdeckung 30 cm.
in vorhandenem Graben mit Verbau und
Aussteifungen.
Grabentiefe in m 1,00 bis 4,00.
Menge: 50,000 m
Voraussichtliche Abrechnungsmenge: 50,000

**1.9.0100 PP SN10 DN 160 passgenau ablängen**
PP SN10 DN 160 passgenau nach Erfordernis
auf der Baustelle ablängen.
Menge: 40,000 St
Voraussichtliche Abrechnungsmenge: 40,000

**1.9.0110 PP SN10 DN 160 Überschubmuffe**
Überschubmuffe PP SN10 DN 160/160,
als Zulage.
Menge: 6,000 St
Voraussichtliche Abrechnungsmenge: 6,000

**1.9.0120 PP SN10 DN 160 Bögen**
Bögen PP SN10 DN 160,
alle Grade,
als Zulage.
Menge: 40,000 St
Voraussichtliche Abrechnungsmenge: 40,000

**1.9.0130 PP SN10 DN 160 Abzweige**
Abzweige PP SN10 DN 160/160,
als Zulage.
Menge: 5,000 St
Voraussichtliche Abrechnungsmenge: 5,000

**1.9.0140 PP SN10 DN 160 Muffenstopfen**
Muffenstopfen PP SN10 DN 160,
als Zulage.
Menge: 4,000 St
Voraussichtliche Abrechnungsmenge: 4,000

**1.9.0150 Rohrleitung ausbauen**
StL-Nr. 1890920105010103
Rohrleitung aus Beton-, Kunststoff-, Asbestzement-,
Steinzeugrohren und dgl. ggf. einschl. Auflager
und  Ummantelung aus Beton ausbauen.
Die Herstellung des Leitungsgrabens bis Oberkante
Rohrleitung bzw. Ummantelung wird gesondert vergütet.
Zusätzliche Erdarbeiten in der verbliebenen Leitungszone gehören zum Leistungsumfang.
Größe und Art der Bettung '0,40m / 0,15m, Splitt'
Größe und Art der Ummantelung '0,40m / 0,20m, Splitt'
Rohrleitung aus Kunststoffteilsickerrohren,
bis DN 150,
Fließsohlentiefe bis 1,25 m
Rohre und übriges Abbruchmaterial in Eigentum des
AN übernehmen und einer Entsorgung nach Wahl
des AN zuführen.
Menge: 245,000 m
Voraussichtliche Abrechnungsmenge: 245,000

**1.9.0160 Rohrleitung ausbauen**
StL-Nr. 1890920106010303
Rohrleitung aus Beton-, Kunststoff-, Asbestzement-,
Steinzeugrohren und dgl. ggf. einschl. Auflager
und  Ummantelung aus Beton ausbauen.
Die Herstellung des Leitungsgrabens bis Oberkante
Rohrleitung bzw. Ummantelung wird gesondert vergütet.
Zusätzliche Erdarbeiten in der verbliebenen Leitungszone gehören zum Leistungsumfang.
Größe und Art der Bettung '1,00m / 0,15m, Sand-Splitt-Gemisch'
Größe und Art der Ummantelung '1,00m / 0,30m, Sand-Splitt-Gemisch'
Rohrleitung aus Kunststoffrohren mit Muffe und
Dichtelementen,
bis DN 150,
Fließsohlentiefe m '1,00 bis 3,00'
Rohre und übriges Abbruchmaterial in Eigentum des
AN übernehmen und einer Entsorgung nach Wahl
des AN zuführen.
Menge: 16,000 m
Voraussichtliche Abrechnungsmenge: 16,000

**1.9.0170 Rohrleitung ausbauen**
StL-Nr. 1890920107010303
Rohrleitung aus Beton-, Kunststoff-, Asbestzement-,
Steinzeugrohren und dgl. ggf. einschl. Auflager
und  Ummantelung aus Beton ausbauen.
Die Herstellung des Leitungsgrabens bis Oberkante
Rohrleitung bzw. Ummantelung wird gesondert vergütet.
Zusätzliche Erdarbeiten in der verbliebenen Leitungszone gehören zum Leistungsumfang.
Größe und Art der Bettung '1,00m / 0,15m, Sand-Splitt-Gemisch['
Größe und Art der Ummantelung '1,00m / 0,30m, Sand-Splitt-Gemisch'
Rohrleitung aus Steinzeugrohren,
bis DN 150,
Fließsohlentiefe m '1,00 bis 3,00'
Rohre und übriges Abbruchmaterial in Eigentum des
AN übernehmen und einer Entsorgung nach Wahl
des AN zuführen.
Menge: 16,000 m
Voraussichtliche Abrechnungsmenge: 16,000

**1.9.0180 Schachtanschluss herstellen**
StL-Nr. 1890920803010201
Schachtanschluss einschließlich Abdichtung
des Anschlusses herstellen.
Vergütet wird das Herstellen des Anschlusses
einschließlich eventueller Passstücke.
Als Zulage zur Rohrleitung der OZ '01.09.0090'
Kunststoffrohrleitung DN '150'
Schacht aus Betonfertigteilen,
Öffnung für Schachtanschluss durch Bohren
herstellen,
Anschluss mit Gelenkstück.
Menge: 6,000 St
Voraussichtliche Abrechnungsmenge: 6,000

**1.9.0190 Rohranschluss herstellen**
StL-Nr. 18909209010501
Rohranschluss einschließlich der Abdichtung
des Anschlusses herstellen.
Öffnung für Rohranschluss durch Bohren herstellen.
Vergütet wird das Herstellen des Anschlusses
einschließlich eventueller Pass- oder Sattelstücke.
Als Zulage zur Rohrleitung der OZ '01.09.0090'
Anschlussleitung aus Kunststoffrohr DN '150'
Sammelleitung aus 'Beton/Stahlbeton DN 300'
Sattelstück mit Kugelgelenk
Menge: 2,000 St
Voraussichtliche Abrechnungsmenge: 2,000

**1.9.0200 Rohranschluss herstellen**
StL-Nr. 18909209010501
Rohranschluss einschließlich der Abdichtung
des Anschlusses herstellen.
Öffnung für Rohranschluss durch Bohren herstellen.
Vergütet wird das Herstellen des Anschlusses
einschließlich eventueller Pass- oder Sattelstücke.
Als Zulage zur Rohrleitung der OZ '01.01.0090'
Anschlussleitung aus Kunststoffrohr DN '150'
Sammelleitung aus 'Beton/Stahlbeton DN 400'
Sattelstück mit Kugelgelenk
Menge: 8,000 St
Voraussichtliche Abrechnungsmenge: 8,000

**1.9.0210 Straßenablauf Fertigteil ausb.**
StL-Nr. 18909301020101
Straßenablauf aus Betonfertigteilen einschl. Aufsatz
und Eimer, sowie Auflager aus Beton ausbauen.
Das ggf. erforderliche Schließen der Anschlussleitungen
wird gesondert vergütet.
Straßenablauf mit Schaft und Schaftkonus, tiefe
Bauform, Aufsatz 300 x 500
Tiefe bis Sohle in Ablaufmitte über 0,80 m bis 1,20 m,
Straßenablauf einschließlich Aufsatz und Eimer
in Eigentum des AN übernehmen und einer
Entsorgung nach Wahl des AN zuführen.
Übriges Abbruchgut in das
Eigentum des AN übernehmen und einer Entsorgung
nach Wahl des AN zuführen.
Menge: 12,000 St
Voraussichtliche Abrechnungsmenge: 12,000

**1.9.0220 Straßenablauf aus Betonfertigteilen Klasse C 250 herstellen**
StL-Nr. 1890930402010101
Straßenablauf aus Betonfertigteilen und Eimer,
DIN 4052, auf 10 cm dicker Sauberkeitsschicht
aus Beton C12/15, und Aufsatz
Klasse C 250, DIN EN 124 und DIN 1229, herstellen.
Betonteile auf Dünnbettmörtel, ggf. Aufsatz auf Normalbettmörtel setzen.
Straßenablauf, tiefe Bauform
Bauhöhe fertig 1,15 m:
Boden 1, Schaft 5b, Schaftkonus 11, Auflagerring
10 b, Eimer Form C3,
mit eingearbeitetem Kunststoffmuffenauslauf
aus PVC mit Elastomerdichtung,
DIN EN 681 und DIN 4060,
Aufsatz 300x500, Rahmen aus Gusseisen, DIN 19594,
mit Einlage,
Menge: 17,000 St
Voraussichtliche Abrechnungsmenge: 17,000

**1.9.0230 Zulage Aufsatz Klasse D 400**
Zulage zum Straßenablauf für Aufsatz
Klasse D 400, Schlitzweite 35 mm
Menge: 17,000 St
Voraussichtliche Abrechnungsmenge: 17,000

**1.9.0240 Auflagerring ausb.**
StL-Nr. 1890940401
Auflagerring  für Schachtabdeckung ausbauen.
Abbruchgut in das Eigentum des AN übernehmen
und einer Entsorgung nach Wahl des AN
zuführen.
Menge: 14,000 St
Voraussichtliche Abrechnungsmenge: 14,000

**1.9.0250 Schachtabdeckg. ausbauen**
StL-Nr. 1890940301010102
Schachtabdeckung ausbauen.
Der ggf. erforderliche Aufbruch des gebundenen Oberbaues wird gesondert vergütet.
Abdeckung Klasse D 400 mit Rahmen aus Gusseisen
mit Beton,
mit Schmutzfänger
Deckel ohne Verriegelung.
Abbruchgut in das Eigentum des AN übernehmen
und einer Entsorgung nach Wahl des AN
zuführen.
Menge: 14,000 St
Voraussichtliche Abrechnungsmenge: 14,000

**1.9.0260 Schachtabdeckung absenk. o. anheben**
StL-Nr. 1890942501
Höhenangleichung von freiliegenden Schachtabdeckungen herstellen.
Schachtabdeckung ausbauen, Höhe durch Aus- bzw.
Einbau von Auflageringen (AR-V) angleichen
und Schachtabdeckung wieder vollfugig auf
Normalbettmörtel versetzen.
Anheben bis 10 cm.
Menge: 6,000 St
Voraussichtliche Abrechnungsmenge: 6,000

**1.9.0270 Schachtabdeckung absenk. o. anheben**
StL-Nr. 1890942503
Höhenangleichung von freiliegenden Schachtabdeckungen herstellen.
Schachtabdeckung ausbauen, Höhe durch Aus- bzw.
Einbau von Auflageringen (AR-V) angleichen
und Schachtabdeckung wieder vollfugig auf
Normalbettmörtel versetzen.
Absenken bis 10 cm.
Menge: 6,000 St
Voraussichtliche Abrechnungsmenge: 6,000

**1.9.0280 Straßenkappe ausbauen**
StL-Nr. 189094260101
Straßenkappe mit Tragplatte von Versorgungsleitung
und dgl. freiliegend ausbauen, Gestänge sichern,
Straßenkappe innerhalb der Baustelle lagern.
Einbauteil Schieberkappe
Spartenträger 'Gemeinde Neusorg'
Die Leistung ist gesondert in Rechnung zu stellen.
Ausgebaute Straßenkappe reinigen.
Menge: 17,000 St
Voraussichtliche Abrechnungsmenge: 17,000

**1.9.0290 Straßenkappe ausbauen**
StL-Nr. 189094260201
Straßenkappe mit Tragplatte von Versorgungsleitung
und dgl. freiliegend ausbauen, Gestänge sichern,
Straßenkappe innerhalb der Baustelle lagern.
Einbauteil Hydrantenkappe
Spartenträger 'Gemeinde Neusorg'
Die Leistung ist gesondert in Rechnung zu stellen.
Ausgebaute Straßenkappe reinigen.
Menge: 1,000 St
Voraussichtliche Abrechnungsmenge: 1,000

**1.9.0300 Straßenkappe einbauen**
StL-Nr. 189094270101
Innerhalb der Baustelle gelagerte Straßenkappe
ggf. einschl. Tragplatte einbauen.
Die Mehraufwendungen im Bereich der jeweiligen Schichten des Oberbaues werden gesondert vergütet.
Einbauteil Schieberkappe
Spartenträger 'Gemeinde Neusorg'
Die Leistung ist gesondert in Rechnung zu stellen.
Straßenkappe einwalzbar.
Menge: 17,000 St
Voraussichtliche Abrechnungsmenge: 17,000

**1.9.0310 Straßenkappe einbauen**
StL-Nr. 189094270201
Innerhalb der Baustelle gelagerte Straßenkappe
ggf. einschl. Tragplatte einbauen.
Die Mehraufwendungen im Bereich der jeweiligen Schichten des Oberbaues werden gesondert vergütet.
Einbauteil Hydrantenkappe
Spartenträger 'Gemeinde Neusorg'
Die Leistung ist gesondert in Rechnung zu stellen.
Straßenkappe einwalzbar.
Menge: 1,000 St
Voraussichtliche Abrechnungsmenge: 1,000

**1.9.0320 Kanalrohr-Reinigung DN 150**
Entwässerungskanal reinigen mittels eines kombinierten
Hochdruckspül- und Saugefahrzeuges mit Wasserrückgewinnung, das Spülwasser ist vom AN zu stellen und wird nicht gesondert vergütet. An- und Abfahrt sind in den angebotenen Einheitspreis einzukalkulieren.
Rohrgröße: DN 150.
Menge: 50,000 m
Voraussichtliche Abrechnungsmenge: 50,000

**1.9.0330 Kanalrohrlnspektion Kanal bis DN 150 mit Satellitenkamera**
Farb-TV-Kanalinspektion von Anschlussleitungen mittels
selbstfahrender Satellitenkamera vom Hauptkanal aus nach
DWA Merkblatt M 149-2 (1112006) in Verbindung mit der
DIN EN 13508-2 prüfen
Anschlüsse, Abzweige, Stutzen und Bögen einmessen und
dokumentieren.
Endpunkte der befahrenen Leitungen orten und in der Örtlichkeit
in Absprache mit der Bauleitung markieren.
Einschließlich der Erstellung eines Untersuchungsberichts je
Haltung sowie einer graphischen Zustandsdarstellung der
einzelnen Kanalhaltungen, mit sämtlichen Kanaldaten(Schachtnummer, Dokumentationsrichtung, Haltungslänge und
weitere Angaben nach DWA M 149, Teil 2 bis 5) sowie
Erfassung sämtlicher Anschlüsse und Schäden mit DWA-konformer
Bezeichnung Werkstoff: alle Arten
Anschlusslänge: bis 12 m
Rohrgröße DN 150
Menge: 50,000 m
Voraussichtliche Abrechnungsmenge: 50,000

**1.9.0340 Bild-Dokumentation von wichtigen Streckenpunkten**
Dokumentation von besonderen Anschlussbereichen und
wichtigen Streckenpunkten mittels Fotos.
Die Aufnahmen müssen vor dem Verfüllen der Rohrleitung ausgeführt werden.
Je Anschluss sind mind. zwei Fotos aufgenommen werden.
Die Aufnahmen müssen beschriftet und dem jeweiligen Anschluss zugeordnet dem AG übergeben werden.
Format: ln digitaler Form als *.jpg-Datei (Größe ca. 2 MB/Bild)
auf
Datenträger und als Abzug in der Größe 10 X 15 cm auf DIN
A-4 Format gedruckt und beschriftet (nach Anschluss).
Menge: 19,000 St
Voraussichtliche Abrechnungsmenge: 19,000

#### 1.10 Ungebundene Schichten des Oberbaues

*Hinweis: Vorbemerkungen zu L*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**1.10.0010 Bankett vollständig ausbauen**
StL-Nr. 18910114010205
Bankett einschließlich Vegetationsdecke
vollständig ausbauen.
Breite an der Bankettoberkante von ca. m '0,50'
bis m '1,50'
Die Mehraufwendungen für Erschwernisse durch
Einbauten wie Schächte, Einläufe, Schieber u.ä.
werden gesondert vergütet.
Dicke im Mittel cm '20'
Schadstoffbelastung Z '2'
aus gemischtkörnigem Boden
Material 'zum Zwischenlager des AG transportieren, Föderweg i. M. 150 m und zur Entnahme von Bodenproben in Haufwerken lagern'
Menge: 35,000 m3
Voraussichtliche Abrechnungsmenge: 35,000

**1.10.0020 Zulage zu Bankett ausbauen an Einbauten**
StL-Nr. 1891011801
Zulage zu Bankett ausbauen
nach OZ '01.10.0010'
für Mehraufwendungen durch Erschwernisse
infolge von Einbauten einschließlich des
verminderten Leistungsansatzes in der Fläche,
Schächte.
Menge: 4,000 St
Voraussichtliche Abrechnungsmenge: 4,000

**1.10.0030 Zulage zu Bankett ausbauen an Einbauten**
StL-Nr. 1891011805
Zulage zu Bankett ausbauen
nach OZ '01.10.0010'
für Mehraufwendungen durch Erschwernisse
infolge von Einbauten einschließlich des
verminderten Leistungsansatzes in der Fläche,
Schilderfundamente.
Menge: 2,000 St
Voraussichtliche Abrechnungsmenge: 2,000

**1.10.0040 Zulage zu Bankett ausbauen an Einbauten**
StL-Nr. 1891011806
Zulage zu Bankett ausbauen
nach OZ '01.10.0010'
für Mehraufwendungen durch Erschwernisse
infolge von Einbauten einschließlich des
verminderten Leistungsansatzes in der Fläche,
Leitpfostensockel.
Menge: 7,000 St
Voraussichtliche Abrechnungsmenge: 7,000

**1.10.0050 FSS aus Baustoffgemisch des AG herstellen**
StL-Nr. 1891020301080200
Frostschutzschicht (FSS) aus Baustoffgemisch des
AG herstellen,
Material nach Unterlagen des AG lösen, laden und
fördern.
Material aus Zwischenlager innerhalb der Baustelle
nach Unterlagen des AG,
Einbaubereich 'als unterste Lage der ungebundenen Tragschicht'
Einbaudicke cm '10'
bis cm '20'
Menge: 310,000 m3
Voraussichtliche Abrechnungsmenge: 310,000

**1.10.0060 FSS herstellen**
StL-Nr. 1891020108060401
Frostschutzschicht (FSS) herstellen,
Einbaubereich 'Fahrbahnen'
Baustoffgemisch 'ohne RC-Baustoffe und industriell hergestellte Gesteinskörnungen'
Einbaudicke cm '52'
bis cm '56'
Verformungsmodul EV2 min. MPa '120'
Verhältniswert der Verformungsmoduln EV2/EV1 max '2,2'
Menge: 1000,000 m3
Voraussichtliche Abrechnungsmenge: 1000,000

**1.10.0070 FSS herstellen**
StL-Nr. 1891020108060401
Frostschutzschicht (FSS) herstellen,
Einbaubereich 'Gehweg, Angleichungen'
Baustoffgemisch 'ohne RC-Baustoffe und industriell hergestellte Gesteinskörnungen'
Einbaudicke cm '45'
bis cm '84'
Verformungsmodul EV2 min. MPa '100'
Verhältniswert der Verformungsmoduln EV2/EV1 max '2,2'
Menge: 65,000 m3
Voraussichtliche Abrechnungsmenge: 65,000

**1.10.0080 Bankett herstellen**
StL-Nr. 1891050108010501
Bankett profilgerecht herstellen
mit Querneigung 12% am tiefliegenden und
Querneigung 6% am hochliegenden Fahrbahnrand,
soweit in den Unterlagen des AG nichts anderes
angegeben ist.
Die Erschwernisse durch Einbauten wie
Schächte, Einläufe, Schieber, Verkehrszeichen u.ä.
werden gesondert vergütet.
Einbaubereich 'Kreisstraße und Anbindungen'
Aus Material 'gebr. Frostschutzmaterial'
Einbau in voller Breite,
Einbaubreite und Einbaudicke nach Unterlagen
des AG,
Einbau '6 cm tiefer als Fahrbahnoberkante'
Verformungsmodul EV2 min. 60 MPa.
Menge: 62,000 m3
Voraussichtliche Abrechnungsmenge: 62,000

**1.10.0090 Bankett herstellen**
StL-Nr. 1891050103010101
Bankett profilgerecht herstellen
mit Querneigung 12% am tiefliegenden und
Querneigung 6% am hochliegenden Fahrbahnrand,
soweit in den Unterlagen des AG nichts anderes
angegeben ist.
Die Erschwernisse durch Einbauten wie
Schächte, Einläufe, Schieber, Verkehrszeichen u.ä.
werden gesondert vergütet.
Einbaubereich 'Kreisstraße und Anbindungen'
Aus Material für Deckschicht ohne Bindemittel,
jedoch Kategorien SZ26 und C90/3,
Feinkornanteil kleiner 0,063 mm höchstens
17 M.-% im eingebauten Zustand.
Gesteinskörnungsgemisch 0/16,
Einbau in voller Breite,
Einbaubreite und Einbaudicke nach Unterlagen
des AG,
Einbau 2 cm tiefer als Fahrbahnoberkante,
Verformungsmodul EV2 min. 60 MPa.
Menge: 15,000 m3
Voraussichtliche Abrechnungsmenge: 15,000

**1.10.0100 Bankett herstellen**
StL-Nr. 1891050108010501
Bankett profilgerecht herstellen
mit Querneigung 12% am tiefliegenden und
Querneigung 6% am hochliegenden Fahrbahnrand,
soweit in den Unterlagen des AG nichts anderes
angegeben ist.
Die Erschwernisse durch Einbauten wie
Schächte, Einläufe, Schieber, Verkehrszeichen u.ä.
werden gesondert vergütet.
Einbaubereich 'Gehweg'
Aus Material 'gebr. Frostschutzmaterial'
Einbau in voller Breite,
Einbaubreite und Einbaudicke nach Unterlagen
des AG,
Einbau '6 cm tiefer als Fahrbahnoberkante'
Verformungsmodul EV2 min. 60 MPa.
Menge: 4,000 m3
Voraussichtliche Abrechnungsmenge: 4,000

**1.10.0110 Bankett herstellen**
StL-Nr. 1891050103010101
Bankett profilgerecht herstellen
mit Querneigung 12% am tiefliegenden und
Querneigung 6% am hochliegenden Fahrbahnrand,
soweit in den Unterlagen des AG nichts anderes
angegeben ist.
Die Erschwernisse durch Einbauten wie
Schächte, Einläufe, Schieber, Verkehrszeichen u.ä.
werden gesondert vergütet.
Einbaubereich 'Gehweg'
Aus Material für Deckschicht ohne Bindemittel,
jedoch Kategorien SZ26 und C90/3,
Feinkornanteil kleiner 0,063 mm höchstens
17 M.-% im eingebauten Zustand.
Gesteinskörnungsgemisch 0/16,
Einbau in voller Breite,
Einbaubreite und Einbaudicke nach Unterlagen
des AG,
Einbau 2 cm tiefer als Fahrbahnoberkante,
Verformungsmodul EV2 min. 60 MPa.
Menge: 2,000 m3
Voraussichtliche Abrechnungsmenge: 2,000

**1.10.0120 Zulage zu Bankett herstellen**
StL-Nr. 189105080001
Zulage zu Bankett herstellen
nach OZ '01.10.0080,01.10.0090, 01.10.0100, 01.10.0110'
für Erschwernisse infolge von Einbauten,
Schächte.
Menge: 4,000 St
Voraussichtliche Abrechnungsmenge: 4,000

**1.10.0130 Zulage zu Bankett herstellen**
StL-Nr. 189105080004
Zulage zu Bankett herstellen
nach OZ '01.10.0080,01.10.0090, 01.10.0100, 01.10.0110'
für Erschwernisse infolge von Einbauten,
Verkehrszeichen.
Menge: 2,000 St
Voraussichtliche Abrechnungsmenge: 2,000

#### 1.11 Asphaltschichten

*Hinweis: Hinweise*
Für die Asphalttragschicht und die Asphaltdeckschicht
ist ein Oberflächenaufmaß zu erstellen und ein
Soll-/Ist-Vergleich zu führen.
Die Abrechnung von etwaigem Mehreinbau erfolgt nach
ZTV-Asphalt bis maximal 5 % der obersten Schicht.

Ggf. erforderlicher Handeinbau wird nicht gesondert vergütet,
erforderliche Mehraufwendungen hierfür sind in die angebotenen
Einheitspreise einzukalkulieren.

Asphalttrag- und Asphaltdeckschichten:
Abgerechnet wird die Breite der obersten Schicht.
Ggf. vorhandene Randkeile bleiben unberücksichtigt.

*Hinweis: Hinweise*
Der Einbau der Deckschicht erfolgt nahtfrei auf gesamter Länge und Breite der Abschnitte.

Zur Reduzierung der Behinderungen in Folge der Baumaßnahme sind Fräs- und Aufbrucharbeiten in Abstimmung mit dem AG in mehreren Abschnitten durchzuführen.

Bauarbeiten sind abschnittsweise soweit auszuführen, dass der Anliegerverkehr möglich ist.

Mehraufwendungen hierdurch sind in die angebotenen Einheitspreise einzukalkulieren und werden nicht gesondert vergütet.

*Hinweis: Weitere Hinweise*
Für die Asphalttragschicht und die Asphaltdeckschicht
ist ein Oberflächenaufmaß zu erstellen und ein
Soll-/Ist-Vergleich zu führen.
Die Abrechnung von etwaigem Mehreinbau erfolgt nach
ZTV-Asphalt bis maximal 5 % der obersten Schicht.

Ggf. erforderlicher Handeinbau wird nicht gesondert vergütet,
erforderliche Mehraufwendungen hierfür sind in die angebotenen
Einheitspreise einzukalkulieren.

Asphalttrag- und Asphaltdeckschichten:
Abgerechnet wird die Breite der obersten Schicht.
Ggf. vorhandene Randkeile bleiben unberücksichtigt.

Der Ausbau der vorhandenen Asphaltdecke der TIR 21
muss in drei Abschnitten ausgeführt werden, um so die Befahrbarkeit/Zufahrtsmöglichkeit der Anlieger sicherzustellen.
Abschnitt 1: 0+123,40 bis 0+260
Abschnitt 2: 0+260 bis 0+375
Abschnitt 3: 0+000 bis 0+087
Mehraufwendungen hierdurch werden nicht besonders vergütet
und sind in die angebotenen Einheitspreise einzukalkulieren.

**1.11.0010 Asphalt feinfräsen**
StL-Nr. 1891110208020101
Asphalt feinfräsen und Material aufnehmen.
Verwertungsklasse A
Der Schnittlinienabstand darf maximal 8 mm betragen.
Reinigen der gefrästen Fläche zur Herstellung des
Schichtenverbundes wird gesondert vergütet.
Abgerechnet wird die obere Frästiefe (FT-O).
Bereich 'Angleichung Fahrbahn'
Asphaltbefestigung nach Unterlagen des AG,
Frästiefe cm '4'
und einer Fräsbreite von m 'bis 6'
Material in Eigentum des AN übernehmen und
einer Verwertung nach Wahl des AN zuführen.
Menge: 45,000 m2
Voraussichtliche Abrechnungsmenge: 45,000

**1.11.0020 Asphalt fräsen**
StL-Nr. 1891110108040201
Asphalt fräsen und Material aufnehmen.
Verwertungsklasse A
Der Schnittlinienabstand darf maximal 15 mm betragen.
Reinigen der gefrästen Fläche zur Herstellung des
Schichtenverbundes wird gesondert vergütet.
Abgerechnet wird die obere Frästiefe (FT-O).
Bereich 'Anbaubereich Granitgroßpflasterzeile'
Asphaltbefestigung nach Unterlagen des AG,
Frästiefe von cm '16'
und einer Fräsbreite von m '1,0'
unter Berücksichtigung von Einbauten wie
Schächte, Einläufe, Schieber u. ä.
Die Erschwernisse werden gesondert vergütet.
Material in Eigentum des AN übernehmen und
einer Verwertung nach Wahl des AN zuführen.
Menge: 35,000 m2
Voraussichtliche Abrechnungsmenge: 35,000

**1.11.0030 Asphalt trennen**
StL-Nr. 1891111106010105
Asphaltoberbau geradlinig trennen
Bereich 'Anschluss St 2177'
durch Schneiden
senkrecht,
Trenntiefe über 18 cm bis 26 cm.
Menge: 45,000 m
Voraussichtliche Abrechnungsmenge: 45,000

**1.11.0040 Gebundenen Oberbau aufbrechen**
StL-Nr. 1891110701070101
Gebundenen Oberbau aufbrechen und aufnehmen. Material soweit erforderlich zerkleinern.
Verwertungsklasse A
Im Fahrbahnbereich,
Befestigung aus 'AC 16 TD'
Dicke von cm '13'
bis cm '15'
Aufbruchbreite m 'i. M. 5,70'
Material in Eigentum des AN übernehmen und
einer Verwertung nach Wahl des AN zuführen.
Menge: 41,000 m3
Voraussichtliche Abrechnungsmenge: 41,000

**1.11.0050 Gebundenen Oberbau aufbrechen**
StL-Nr. 1891110708010201
Gebundenen Oberbau aufbrechen und aufnehmen. Material soweit erforderlich zerkleinern.
Verwertungsklasse A
Bereich 'Fahrbahn und Anbindungen'
Decke aus 'Asphaltbeton'
Dicke von cm '3'
bis cm '4'
und Asphalttragschicht
Dicke von cm '10'
bis cm '14'
auf ungebundener Tragschicht,
Aufbruchbreite von m '5,40'
bis m '46'
Material in Eigentum des AN übernehmen und
einer Verwertung nach Wahl des AN zuführen.
Menge: 315,000 m3
Voraussichtliche Abrechnungsmenge: 315,000

**1.11.0060 Zulage zu Fräs-oder Aufbrucharb.an Einbauten**
StL-Nr. 1891110900010302
Zulage zu Fräs- oder Aufbrucharbeiten
für Mehraufwendungen durch Erschwernisse
infolge von Einbauten einschließlich des
verminderten Leistungsansatz in der Fläche.
Zu diesen Mehraufwendungen gehört auch das
Entfernen von Belagsresten an den Einbauten.
Die Abrechnung erfolgt pro Einbauteil nur einmal für
alle Fräs- und Aufbrucharbeiten.
Schächte
Deck- und Tragschicht
Ausbau in einem Arbeitsgang
Menge: 12,000 St
Voraussichtliche Abrechnungsmenge: 12,000

**1.11.0070 Zulage zu Fräs-oder Aufbrucharb.an Einbauten**
StL-Nr. 1891110900020302
Zulage zu Fräs- oder Aufbrucharbeiten
für Mehraufwendungen durch Erschwernisse
infolge von Einbauten einschließlich des
verminderten Leistungsansatz in der Fläche.
Zu diesen Mehraufwendungen gehört auch das
Entfernen von Belagsresten an den Einbauten.
Die Abrechnung erfolgt pro Einbauteil nur einmal für
alle Fräs- und Aufbrucharbeiten.
Hydranten- und Schieberkappen
Deck- und Tragschicht
Ausbau in einem Arbeitsgang
Menge: 17,000 St
Voraussichtliche Abrechnungsmenge: 17,000

**1.11.0080 Zulage zu Fräs-oder Aufbrucharb.an Einbauten**
StL-Nr. 1891110900030302
Zulage zu Fräs- oder Aufbrucharbeiten
für Mehraufwendungen durch Erschwernisse
infolge von Einbauten einschließlich des
verminderten Leistungsansatz in der Fläche.
Zu diesen Mehraufwendungen gehört auch das
Entfernen von Belagsresten an den Einbauten.
Die Abrechnung erfolgt pro Einbauteil nur einmal für
alle Fräs- und Aufbrucharbeiten.
Straßenabläufe
Deck- und Tragschicht
Ausbau in einem Arbeitsgang
Menge: 141,000 St
Voraussichtliche Abrechnungsmenge: 141,000

**1.11.0090 Zulage zu Fräs-oder Aufbrucharb.an Einfassungen**
StL-Nr. 18911110070302
Zulage zu Fräs- oder Aufbrucharbeiten
für Mehraufwendungen durch Erschwernisse
entlang von Bordsteinen, Rinnen oder dgl.
einschließlich des verminderten Leistungsansatz
in der Fläche.
Zu diesen Mehraufwendungen gehört auch das
Entfernen von Belagsresten entlang der Einfassung.
Die Abrechnung erfolgt pro Fräs- bzw. Abbruchkante
entlang einer Einfassung nur einmal für alle
Fräs- und Aufbrucharbeiten.
Kante 'Zeilen, Rinnenplatten'
Deck- und Tragschicht
Ausbau in einem Arbeitsgang
Menge: 510,000 m
Voraussichtliche Abrechnungsmenge: 510,000

**1.11.0100 Unterlage reinigen**
StL-Nr. 18911114020302
Vorhandene Unterlage reinigen.
Anfallendes Material einer Verwertung nach
Wahl des AN zuführen.
Das Reinigen von Ecken, Zwickeln und An-
schlüssen von Hand gehört zum Leistungsumfang.
Unterlage aus gefräster Asphaltbefestigung
in Flächen 'Flächen Angleichungen'
reinigen mit Hochdruckreinigungsgerät
und sofortiger Absaugung des
Schmutz-Wasser-Gemisches.
Menge: 45,000 m2
Voraussichtliche Abrechnungsmenge: 45,000

**1.11.0110 Unterlage reinigen**
StL-Nr. 18911114010302
Vorhandene Unterlage reinigen.
Anfallendes Material einer Verwertung nach
Wahl des AN zuführen.
Das Reinigen von Ecken, Zwickeln und An-
schlüssen von Hand gehört zum Leistungsumfang.
Unterlage aus Asphaltbefestigung
in Flächen 'Anbindungen, Geh- und Radwege'
reinigen mit Hochdruckreinigungsgerät
und sofortiger Absaugung des
Schmutz-Wasser-Gemisches.
Menge: 165,000 m2
Voraussichtliche Abrechnungsmenge: 165,000

**1.11.0120 Unterlage reinigen**
StL-Nr. 18911114010302
Vorhandene Unterlage reinigen.
Anfallendes Material einer Verwertung nach
Wahl des AN zuführen.
Das Reinigen von Ecken, Zwickeln und An-
schlüssen von Hand gehört zum Leistungsumfang.
Unterlage aus Asphaltbefestigung
in Flächen 'Kreisstraße'
reinigen mit Hochdruckreinigungsgerät
und sofortiger Absaugung des
Schmutz-Wasser-Gemisches.
Menge: 2190,000 m2
Voraussichtliche Abrechnungsmenge: 2190,000

**1.11.0130 Schichtenverbund herstellen**
StL-Nr. 18911116010306
Schichtenverbund durch Ansprühen der Unterlage mit bitumenhaltigem Bindemittel herstellen,
Das Reinigen wird gesondert vergütet.
Bindemittel C40B5-S,
Ansprühmenge ca. g/m2 '300, Flächen Angleichungen'
Menge: 137,000 m2
Voraussichtliche Abrechnungsmenge: 137,000

**1.11.0140 Schichtenverbund herstellen**
StL-Nr. 18911116010306
Schichtenverbund durch Ansprühen der Unterlage mit bitumenhaltigem Bindemittel herstellen,
Das Reinigen wird gesondert vergütet.
Bindemittel C40B5-S,
Ansprühmenge ca. g/m2 '250, Geh- und Radwege'
Menge: 28,000 m2
Voraussichtliche Abrechnungsmenge: 28,000

**1.11.0150 Schichtenverbund herstellen**
StL-Nr. 18911116010306
Schichtenverbund durch Ansprühen der Unterlage mit bitumenhaltigem Bindemittel herstellen,
Das Reinigen wird gesondert vergütet.
Bindemittel C40B5-S,
Ansprühmenge ca. g/m2 '300, Kreisstraße'
Menge: 2190,000 m2
Voraussichtliche Abrechnungsmenge: 2190,000

*Hinweis: Hinweis Handeinbau Asphalt*
Handeinbau Asphalt wird nicht gesondert vergütet!
Ggf. erforderlicher Mehraufwand ist in die angebotenen Einheitspreise einzukalkulieren.

**1.11.0160 ATS aus AC 22 T N herstellen**
StL-Nr. 1891120808060101
Asphalttragschicht aus Asphalttragschichtmischgut
AC 22 T N herstellen auf 'ungebundener Tragschicht'
Einbaubereich 'Gehwege'
Einbaudicke 8,0 cm,
mit Bindemittel 70/100,
Unebenheiten der Oberfläche max. 6 mm.
Menge: 28,000 m2
Voraussichtliche Abrechnungsmenge: 28,000

**1.11.0170 ATS aus AC 32 T N herstellen**
StL-Nr. 1891120608050201
Asphalttragschicht aus Asphalttragschichtmischgut
AC 32 T N herstellen auf 'ungebundener Tragschicht'
Einbaubereich 'Angleichungen'
Einbaudicke 10,0 cm,
mit Bindemittel 50/70,
Unebenheiten der Oberfläche max. 6 mm.
Menge: 137,000 m2
Voraussichtliche Abrechnungsmenge: 137,000

**1.11.0180 ATS aus AC 32 T N herstellen**
StL-Nr. 1891120608030201
Asphalttragschicht aus Asphalttragschichtmischgut
AC 32 T N herstellen auf 'ungebundener Tragschicht'
Einbaubereich 'Aufbruchfläche an Zeilen und Rinnen'
Einbaudicke 14,0 cm,
mit Bindemittel 50/70,
Unebenheiten der Oberfläche max. 6 mm.
Menge: 10,000 m2
Voraussichtliche Abrechnungsmenge: 10,000

**1.11.0190 ATS aus AC 32 T N herstellen**
StL-Nr. 1891120602030101
Asphalttragschicht aus Asphalttragschichtmischgut
AC 32 T N herstellen auf 'ungebundener Tragschicht'
in Fahrbahnen der Belastungsklasse Bk1,0,
Einbaudicke 14,0 cm,
mit Bindemittel 70/100,
Unebenheiten der Oberfläche max. 6 mm.
Menge: 2190,000 m2
Voraussichtliche Abrechnungsmenge: 2190,000

**1.11.0200 ADS aus AC 8 D N herstellen**
StL-Nr. 18911407060301
Asphaltdeckschicht aus Asphaltbeton AC 8 D N
herstellen. Das Abstumpfen der Oberfläche wird
gesondert vergütet.
Einbaubereich 'Gehwege'
Einbaudicke cm '3'
mit Bindemittel 70/100.
Menge: 28,000 m2
Voraussichtliche Abrechnungsmenge: 28,000

**1.11.0210 ADS aus AC 11 D N herstellen**
StL-Nr. 18911405080102
Asphaltdeckschicht aus Asphaltbeton AC 11 D N
herstellen. Das Abstumpfen der Oberfläche wird
gesondert vergütet.
Einbaubereich 'Angleichungen'
Einbaudicke 4,0 cm,
mit Bindemittel 70/100.
Menge: 137,000 m2
Voraussichtliche Abrechnungsmenge: 137,000

**1.11.0220 ADS aus AC 11 D N herstellen**
StL-Nr. 18911405020101
Asphaltdeckschicht aus Asphaltbeton AC 11 D N
herstellen. Das Abstumpfen der Oberfläche wird
gesondert vergütet.
In Fahrbahnen der Belastungsklasse Bk1,0,
Einbaudicke 4,0 cm,
mit Bindemittel 50/70.
Menge: 2190,000 m2
Voraussichtliche Abrechnungsmenge: 2190,000

**1.11.0230 Anschluss mit Fugenband herstellen**
StL-Nr. 1891190403070100
Anschluss an bestehende Decken oder Bauteile in der
Dicke der Asphaltdeckschicht mit anschmelzbarem
Fugenband herstellen.
Das Reinigen vor Einbau des Fugenbandes
gehört zum Leistungsumfang.
Längs- und Querfuge,
Dicke der Deckschicht '3'
Einzellängen bis 20 m,
Menge: 8,000 m
Voraussichtliche Abrechnungsmenge: 8,000

**1.11.0240 Anschluss mit Fugenband herstellen**
StL-Nr. 1891190403070100
Anschluss an bestehende Decken oder Bauteile in der
Dicke der Asphaltdeckschicht mit anschmelzbarem
Fugenband herstellen.
Das Reinigen vor Einbau des Fugenbandes
gehört zum Leistungsumfang.
Längs- und Querfuge,
Dicke der Deckschicht '4'
Einzellängen bis 20 m,
Menge: 48,000 m
Voraussichtliche Abrechnungsmenge: 48,000

**1.11.0250 Anschluss mit Fugenband herstellen**
StL-Nr. 1891190402070200
Anschluss an bestehende Decken oder Bauteile in der
Dicke der Asphaltdeckschicht mit anschmelzbarem
Fugenband herstellen.
Das Reinigen vor Einbau des Fugenbandes
gehört zum Leistungsumfang.
Querfuge,
Dicke der Deckschicht '4'
Einzellängen über 20 m bis 100 m,
Menge: 70,000 m
Voraussichtliche Abrechnungsmenge: 70,000

**1.11.0260 Anschluss mit Fugenband herstellen**
StL-Nr. 1891190407070400
Anschluss an bestehende Decken oder Bauteile in der
Dicke der Asphaltdeckschicht mit anschmelzbarem
Fugenband herstellen.
Das Reinigen vor Einbau des Fugenbandes
gehört zum Leistungsumfang.
Anschluss 'Rinne, Streifen'
Dicke der Deckschicht '3'
Einzellängen '10 m bis 250 m'
Menge: 18,000 m
Voraussichtliche Abrechnungsmenge: 18,000

**1.11.0270 Anschluss mit Fugenband herstellen**
StL-Nr. 1891190407070400
Anschluss an bestehende Decken oder Bauteile in der
Dicke der Asphaltdeckschicht mit anschmelzbarem
Fugenband herstellen.
Das Reinigen vor Einbau des Fugenbandes
gehört zum Leistungsumfang.
Anschluss 'Rinne, Streifen'
Dicke der Deckschicht '4'
Einzellängen '10 m bis 250 m'
Menge: 515,000 m
Voraussichtliche Abrechnungsmenge: 515,000

**1.11.0280 Anschluss mit Fugenband herstellen**
StL-Nr. 1891190407070400
Anschluss an bestehende Decken oder Bauteile in der
Dicke der Asphaltdeckschicht mit anschmelzbarem
Fugenband herstellen.
Das Reinigen vor Einbau des Fugenbandes
gehört zum Leistungsumfang.
Anschluss 'Borden'
Dicke der Deckschicht '4'
Einzellängen '10 m bis 250 m'
Menge: 39,000 m
Voraussichtliche Abrechnungsmenge: 39,000

**1.11.0290 Abstumpfung herstellen**
StL-Nr. 189119110100
Abstumpfung maschinell herstellen.
Abstreumaterial gleichmäßig auf die noch heiße
Oberfläche der Deckschicht aufbringen und einwalzen. Nicht gebundenes und gelöstes Material aufnehmen und einer Verwertung nach Wahl des
AN zuführen.
Mit Bitumen umhüllte Lieferkörnung 1/3,
PSVangegeben(48), Abstreumasse 1,0 kg/m2.
Menge: 2355,000 m2
Voraussichtliche Abrechnungsmenge: 2355,000

**1.11.0300 Fläche kehren**
StL-Nr. 189119120101
Straßenfläche mit einer selbstaufnehmenden Kehrmaschine nach Verkehrsfreigabe unmittelbar nach
Aufforderung durch den AG kehren. Nicht gebundenes und gelöstes Material aufnehmen. Material
in Eigentum des AN übernehmen und einer
Verwertung nach Wahl des AN zuführen.
Deckschicht aus Walzasphalt,
Verkehrssicherungsmaßnahmen gehören zum
Leistungsumfang.
Menge: 2355,000 m2
Voraussichtliche Abrechnungsmenge: 2355,000

**1.11.0310 Zul. für Erschwern. durch Einbauten beim Einbau von Asphaltschichten**
StL-Nr. 18911913000103
Zulage für Mehraufwendungen durch Erschwernisse beim Einbau von Asphaltschichten
infolge von Einbauten einschließlich des verminderten Leistungsansatzes in der
Fläche.
Die Erschwernisse für das Herstellen des
Schichtenverbundes unter, bzw. zwischen
den einzubauenden Asphaltschichten
gehören zum Leistungsumfang.
Schächte.
Deck- und Tragschicht
Menge: 12,000 St
Voraussichtliche Abrechnungsmenge: 12,000

**1.11.0320 Zul. für Erschwern. durch Einbauten beim Einbau von Asphaltschichten**
StL-Nr. 18911913000203
Zulage für Mehraufwendungen durch Erschwernisse beim Einbau von Asphaltschichten
infolge von Einbauten einschließlich des verminderten Leistungsansatzes in der
Fläche.
Die Erschwernisse für das Herstellen des
Schichtenverbundes unter, bzw. zwischen
den einzubauenden Asphaltschichten
gehören zum Leistungsumfang.
Hydranten- und Schieberkappen.
Deck- und Tragschicht
Menge: 17,000 St
Voraussichtliche Abrechnungsmenge: 17,000

**1.11.0330 Zul. für Erschwern. durch Einbauten beim Einbau von Asphaltschichten**
StL-Nr. 18911913000303
Zulage für Mehraufwendungen durch Erschwernisse beim Einbau von Asphaltschichten
infolge von Einbauten einschließlich des verminderten Leistungsansatzes in der
Fläche.
Die Erschwernisse für das Herstellen des
Schichtenverbundes unter, bzw. zwischen
den einzubauenden Asphaltschichten
gehören zum Leistungsumfang.
Straßeneinläufe.
Deck- und Tragschicht
Menge: 19,000 St
Voraussichtliche Abrechnungsmenge: 19,000

**1.11.0340 Zulage zu Einbau von Asphalt entl. von Borden u. dgl.**
StL-Nr. 189119140203
Zulage für Mehraufwendungen durch Erschwernisse beim Einbau von Asphaltschichten
entlang von Bordsteinen, Rinnen und dgl.
sowie Freileitungen einschließlich des
verminderten Leistungsansatzes in der
Fläche.
Die Erschwernisse für das Herstellen des
Schichtenverbundes unter, bzw. zwischen
den einzubauenden Asphaltschichten
gehören zum Leistungsumfang.
Rinne / Streifen.
Deck- und Tragschicht
Menge: 533,000 m
Voraussichtliche Abrechnungsmenge: 533,000

**1.11.0350 Bohrkern entnehmen**
StL-Nr. 189119210101
Bohrkern aus dem Asphaltoberbau entnehmen
und die Bohrlöcher bis Oberkante schließen.
Bohrkerne beschriften.
Gesamtdicke des Oberbaues cm '18'
Überschüssiges Abstreumaterial aufnehmen und
einer Verwertung nach Wahl des AN zuführen.
Die Leistung ist gesondert in Rechnung zu stellen.
Durchmesser des Bohrkerns 15 cm,
Verfüllung mit Beton C12/15, Expositionsklasse X0,
bis Unterkante Deckschicht, Rest mit Kaltasphalt,
mit Bitumen umhüllte feine Gesteinskörnung auf die
Oberfläche aufbringen und andrücken.
Menge: 4,000 St
Voraussichtliche Abrechnungsmenge: 4,000

#### 1.12 Pflaster, Platten

*Hinweis: Hinweis*
Vorhandene Beläge, Zeilen und Borde ausbauen

**1.12.0010 Pflasterdecke aus Naturpflastersteinen ausbauen**
StL-Nr. 1791310103040101
Pflasterdecke aus Natursteinen
einschließlich Pflasterbett ausbauen.
Natursteinmaterial 'Granit, Befestigung Fahrbahnteiler'
Decke aus
Pflastersteinen 100/100/100 mm,
Pflasterbett und Fugenfüllung aus hydraulisch
gebundenem Material.
Wieder verwendbare Steine innerhalb der Baustelle
fördern, säubern und sortiert lagern.
Übriges Aufbruchgut in Eigentum des AN übernehmen und einer Verwertung nach Wahl des AN
zuführen.
Menge: 40,000 m2
Voraussichtliche Abrechnungsmenge: 40,000

**1.12.0020 Streifen/Rinne/ Mulde aus Natursteinen ausbauen**
StL-Nr. 1791330101010101
Streifen, Rinne oder Mulde
zeilig '1'
aus Naturpflastersteinen einschließlich Fundament
bzw. Bettung ausbauen.
Steingröße mm/mm/mm '160/160/200'
Gesteinsart 'Granit'
Randeinfassung vor Bordstein und dgl.,
Fundament und Fugenfüllung aus hydraulisch
gebundenem Material,
Wieder verwendbare Steine innerhalb der Baustelle
fördern, säubern und sortiert lagern.
Übriges Aufbruchgut in Eigentum des AN übernehmen und einer Verwertung nach Wahl des AN
zuführen.
Menge: 30,000 m
Voraussichtliche Abrechnungsmenge: 30,000

**1.12.0030 Streifen/Rinne/ Mulde aus Natursteinen ausbauen**
StL-Nr. 1791330102010101
Streifen, Rinne oder Mulde
zeilig '2'
aus Naturpflastersteinen einschließlich Fundament
bzw. Bettung ausbauen.
Steingröße mm/mm/mm '160/160/200'
Gesteinsart 'Granit'
Abgrenzung freistehend,
Fundament und Fugenfüllung aus hydraulisch
gebundenem Material,
Wieder verwendbare Steine innerhalb der Baustelle
fördern, säubern und sortiert lagern.
Übriges Aufbruchgut in Eigentum des AN übernehmen und einer Verwertung nach Wahl des AN
zuführen.
Menge: 25,000 m
Voraussichtliche Abrechnungsmenge: 25,000

**1.12.0040 Rinne o. Mulde aus Betonformst. ausb.**
StL-Nr. 1791330303020501
Rinne oder Mulde aus Betonformsteinen
einschließlich Fundament bzw. Bettung ausbauen.
Steinform 'Rinnenplatten Abmessungen in cm ca.30x30x10'
Fundament und Fugenfüllung aus hydraulisch
gebundenem Material,
Wieder verwendbare Steine in Eigentum des AN
übernehmen und einer Verwertung nach Wahl des
AN zuführen.
Übriges Aufbruchgut in Eigentum des AN übernehmen und einer Verwertung nach Wahl des AN
zuführen.
Menge: 396,000 m
Voraussichtliche Abrechnungsmenge: 396,000

**1.12.0050 Bord oder Einfass. ausbauen**
StL-Nr. 17913401040102
Bord oder Einfassung aus Bord- oder
Einfassungssteinen, aus Naturstein
oder Beton, einschließlich Fundament und Rückenstütze ausbauen.
Bordstein 'Granitbord Form A5, gerade Steine und Radiensteine, Einfassung Fahrbahnteiler, Absenkung vor Brücke, die Steine sind mit Hinblick auf die Wiederverwendung äußerst sorgfältig auszubauen'
Ausgebauten Beton in Eigentum des AN übernehmen und einer Verwertung nach Wahl
des AN zuführen.
Steine säubern, sortieren, laden und zu einem
Lagerplatz nach Unterlagen des AG fördern,
abladen und stapeln.
Menge: 40,000 m
Voraussichtliche Abrechnungsmenge: 40,000

*Hinweis: Hinweise*
Beläge, Zeilen und Borde versetzen

**1.12.0060 Pflasterdecke aus Granitkleinpfl. des AG herst.**
StL-Nr. 1791310709070501
Pflasterdecke aus Granitkleinpflastersteinen des AG,
Steingröße mm/mm/mm '100/100/100'
mit einer maximalen Fugenbreite von 10 mm
auf vorhandener Tragschicht herstellen.
Bettungsdicke 3 bis 4 cm,
Verband 'Segmentbögen'
Einbaubereich 'Fahrbahnteiler'
auf Pflasterbett aus Beton, Expositionsklasse XF1,
Ausbreitmaßklasse F1,
verfugen mit Fertigzementmörtel,
Druckfestigkeit fck,cube des Mörtels min. 50 MPa,
Zement Art CEM I, max. w/z 0,50,
frost-/tausalzbeständig, Ausbreitmaßklasse F6.
Steine, innerhalb der Baustelle gelagert, laden,
fördern und abladen.
Menge: 40,000 m2
Voraussichtliche Abrechnungsmenge: 40,000

**1.12.0070 Granitgroßpflasterstreifen herstellen**
StL-Nr. 1791330401010101
Streifen aus Granitgroßpflastersteinen
mit einer maximalen Fugenbreite von 15 mm
auf 20 cm dickem Fundament herstellen.
Den Fundamentbeton als seitliche Stütze, soweit der
Streifen nicht an Borde oder dgl.anschließt, 15 cm
breiter als der Streifen herstellen und bis zur halben
Steinhöhe hochziehen. Mehrzeilige Streifen sind mit
beidseitigen Schnurkanten herzustellen.
Fundamentbeton C25/30.
1-zeilig
Als Randeinfassung vor Bordstein und dgl.,
Nennmaße 160/160-220/160 mm,
Sichtfläche gestockt oder sandgestrahlt.
Fugen mit Fertigzementmörtel vergießen,
Druckfestigkeit fck,cube des Mörtels min. 50 MPa,
Zement Art CEM I, max. w/z 0,50,
frost-/tausalzbeständig, Ausbreitmaßklasse F5.
Menge: 475,000 m
Voraussichtliche Abrechnungsmenge: 475,000

**1.12.0080 Granitgroßpflasterstreifen AG herst.**
StL-Nr. 1791330501010101
Streifen aus Granitgroßpflastersteinen des AG
mit einer maximalen Fugenbreite von 15 mm
auf 20 cm dickem Fundament herstellen.
Steingröße mm/mm/mm '160/160-220/160'
Den Fundamentbeton als seitliche Stütze,
soweit der Streifen nicht an Borde oder dgl.
anschließt, 15 cm breiter als der Streifen
herstellen und bis zur halben Steinhöhe hochziehen.
Mehrzeilige Streifen sind mit beidseitigen
Schnurkanten herzustellen.
Fundamentbeton C25/30.
1-zeilig
Als Randeinfassung vor Bordstein und dgl.,
Fugen mit Fertigzementmörtel vergießen,
Druckfestigkeit fck,cube des Mörtels min. 50 MPa,
Zement Art CEM I, max. w/z 0,50,
frost-/tausalzbeständig, Ausbreitmaßklasse F5.
Steine, innerhalb der Baustelle gelagert, laden,
fördern und abladen.
Menge: 30,000 m
Voraussichtliche Abrechnungsmenge: 30,000

**1.12.0090 Granitgroßpflasterstreifen AG herst.**
StL-Nr. 1791330502020101
Streifen aus Granitgroßpflastersteinen des AG
mit einer maximalen Fugenbreite von 15 mm
auf 20 cm dickem Fundament herstellen.
Steingröße mm/mm/mm '160/160-220/160'
Den Fundamentbeton als seitliche Stütze,
soweit der Streifen nicht an Borde oder dgl.
anschließt, 15 cm breiter als der Streifen
herstellen und bis zur halben Steinhöhe hochziehen.
Mehrzeilige Streifen sind mit beidseitigen
Schnurkanten herzustellen.
Fundamentbeton C25/30.
2-zeilig
Als Abgrenzung freistehend,
Fugen mit Fertigzementmörtel vergießen,
Druckfestigkeit fck,cube des Mörtels min. 50 MPa,
Zement Art CEM I, max. w/z 0,50,
frost-/tausalzbeständig, Ausbreitmaßklasse F5.
Steine, innerhalb der Baustelle gelagert, laden,
fördern und abladen.
Menge: 25,000 m
Voraussichtliche Abrechnungsmenge: 25,000

**1.12.0100 Hochbord Form A Steine AG herst.**
StL-Nr. 1791340503010101
Hochbord aus Granitbordstein des AG
Form A, Größe 'Form A5 (wie ausgebaut)'
mit einer Fugenbreite von 10 mm
auf 20 cm dickem Fundament herstellen.
Den Fundamentbeton als Rückenstütze
mit einer Breite von 15 cm hochziehen. Oberkante
nach Dicke der angenzenden Flächenbefestigung.
Fundamentbeton C25/30.
Fundament aus Beton als Streifenfundament
herstellen.
Gerader Stein,
Fugen mit Fertigzementmörtel verfüllen,
Druckfestigkeit fck,cube des Mörtels min. 50 MPa,
Zement Art CEM I, max. w/z 0,50,
frost-/tausalzbeständig, Ausbreitmaßklasse F3.
Steine, innerhalb der Baustelle gelagert, laden,
fördern und abladen.
Menge: 21,000 m
Voraussichtliche Abrechnungsmenge: 21,000

**1.12.0110 Hochbord Form A Steine AG herst.**
StL-Nr. 1791340503030101
Hochbord aus Granitbordstein des AG
Form A, Größe 'Form A5 (wie ausgebaut)'
mit einer Fugenbreite von 10 mm
auf 20 cm dickem Fundament herstellen.
Den Fundamentbeton als Rückenstütze
mit einer Breite von 15 cm hochziehen. Oberkante
nach Dicke der angenzenden Flächenbefestigung.
Fundamentbeton C25/30.
Fundament aus Beton als Streifenfundament
herstellen.
Kurven-Stein für Außenbogen R = m 'ca. 0,7m (wie ausgebaut)'
Fugen mit Fertigzementmörtel verfüllen,
Druckfestigkeit fck,cube des Mörtels min. 50 MPa,
Zement Art CEM I, max. w/z 0,50,
frost-/tausalzbeständig, Ausbreitmaßklasse F3.
Steine, innerhalb der Baustelle gelagert, laden,
fördern und abladen.
Menge: 4,000 m
Voraussichtliche Abrechnungsmenge: 4,000

**1.12.0120 Hochbord Form A Steine AG herst.**
StL-Nr. 1791340503030101
Hochbord aus Granitbordstein des AG
Form A, Größe 'Form A5 (wie ausgebaut)'
mit einer Fugenbreite von 10 mm
auf 20 cm dickem Fundament herstellen.
Den Fundamentbeton als Rückenstütze
mit einer Breite von 15 cm hochziehen. Oberkante
nach Dicke der angenzenden Flächenbefestigung.
Fundamentbeton C25/30.
Fundament aus Beton als Streifenfundament
herstellen.
Kurven-Stein für Außenbogen R = m 'ca. 8m (wie ausgebaut)'
Fugen mit Fertigzementmörtel verfüllen,
Druckfestigkeit fck,cube des Mörtels min. 50 MPa,
Zement Art CEM I, max. w/z 0,50,
frost-/tausalzbeständig, Ausbreitmaßklasse F3.
Steine, innerhalb der Baustelle gelagert, laden,
fördern und abladen.
Menge: 9,000 m
Voraussichtliche Abrechnungsmenge: 9,000

**1.12.0130 Hochbord Form A Steine AG herst.**
StL-Nr. 1791340503030101
Hochbord aus Granitbordstein des AG
Form A, Größe 'Form A5 (wie ausgebaut)'
mit einer Fugenbreite von 10 mm
auf 20 cm dickem Fundament herstellen.
Den Fundamentbeton als Rückenstütze
mit einer Breite von 15 cm hochziehen. Oberkante
nach Dicke der angenzenden Flächenbefestigung.
Fundamentbeton C25/30.
Fundament aus Beton als Streifenfundament
herstellen.
Kurven-Stein für Außenbogen R = m 'ca. 23m (wie ausgebaut)'
Fugen mit Fertigzementmörtel verfüllen,
Druckfestigkeit fck,cube des Mörtels min. 50 MPa,
Zement Art CEM I, max. w/z 0,50,
frost-/tausalzbeständig, Ausbreitmaßklasse F3.
Steine, innerhalb der Baustelle gelagert, laden,
fördern und abladen.
Menge: 6,000 m
Voraussichtliche Abrechnungsmenge: 6,000

**1.12.0140 Granithochbord Form A herstellen**
StL-Nr. 1791340205030101
Hochbord aus Granitbordstein Form A
mit einer Fugenbreite von 10 mm
auf 20 cm dickem Fundament herstellen.
Den Fundamentbeton als Rückenstütze
mit einer Breite von 15 cm hochziehen. Oberkante
nach Dicke der angenzenden Flächenbefestigung.
Fundamentbeton C25/30.
Größe 5,
Fundament aus Beton als Streifenfundament
herstellen.
Gerader Stein,
Fugen mit Fertigzementmörtel verfüllen,
Druckfestigkeit fck,cube des Mörtels min. 50 MPa,
Zement Art CEM I, max. w/z 0,50,
frost-/tausalzbeständig, Ausbreitmaßklasse F3.
Menge: 15,000 m
Voraussichtliche Abrechnungsmenge: 15,000

**1.12.0150 Absenkung aus Granit, Form A herstellen**
StL-Nr. 1791340404030101
Absenkung aus Granitbordstein Form A
jedoch mit Verzug des Anlaufs
mit einer Fugenbreite von 10 mm auf 20 cm
auf 20 cm dickem Fundament herstellen.
Den Fundamentbeton als Rückenstütze
mit einer Breite von 15 cm hochziehen. Oberkante
nach Dicke der angenzenden Flächenbefestigung.
Fundamentbeton C25/30.
Größe '5'
Fundament aus Beton als Streifenfundament
herstellen.
Gerader Stein,
Fugen mit Fertigzementmörtel verfüllen,
Druckfestigkeit fck,cube des Mörtels min. 50 MPa,
Zement Art CEM I, max. w/z 0,50,
frost-/tausalzbeständig, Ausbreitmaßklasse F3.
Menge: 1,000 m
Voraussichtliche Abrechnungsmenge: 1,000

*Hinweis: Hinweise*
Dehnfugen

**1.12.0160 Dehnungsfugen in Betonbettung von Pflaster u. Platten herstellen**
StL-Nr. 1791380101
Dehnungsfugen in Bettung aus Beton bei
Pflasterdecken und Plattenbelägen unter
Verwendung von Kunststoffhartschaumplatten
herstellen.
Fuge unter Pflasterdecke.
Menge: 4,000 m
Voraussichtliche Abrechnungsmenge: 4,000

**1.12.0170 Dehnungsfugen im Fundament von Streifen, Rinnen, Borden herstellen**
StL-Nr. 1791380201
Dehnungsfugen im Fundament von
Streifen, Rinnen und Borden unter
Verwendung von Kunststoffhartschaumplatten 10 mm dick herstellen.
Fuge unter Streifen.
Menge: 84,000 St
Voraussichtliche Abrechnungsmenge: 84,000

**1.12.0180 Dehnungsfugen im Fundament von Streifen, Rinnen, Borden herstellen**
StL-Nr. 1791380202
Dehnungsfugen im Fundament von
Streifen, Rinnen und Borden unter
Verwendung von Kunststoffhartschaumplatten 10 mm dick herstellen.
Fuge unter Rinne.
Menge: 3,000 St
Voraussichtliche Abrechnungsmenge: 3,000

**1.12.0190 Dehnungsfugen im Fundament von Streifen, Rinnen, Borden herstellen**
StL-Nr. 1791380203
Dehnungsfugen im Fundament von
Streifen, Rinnen und Borden unter
Verwendung von Kunststoffhartschaumplatten 10 mm dick herstellen.
Fuge unter Borden.
Menge: 7,000 St
Voraussichtliche Abrechnungsmenge: 7,000

**1.12.0200 Dehnungsfugen in Pflaster- u. Plattenb. herst.**
StL-Nr. 179138030101
Dehnungsfugen in Pflasterdecken und
Plattenbelägen herstellen.
Fugenbreite 10 mm,
Fugentiefe mm '40'
Fuge in Pflasterdecke
mit Unterfüllung aus Unterfüllstoff
und elastischer Fugenmasse verfüllen.
Menge: 4,000 m
Voraussichtliche Abrechnungsmenge: 4,000

**1.12.0210 Dehnungsfugen in Streifen und Rinnen herstellen**
StL-Nr. 179138040101
Dehnungsfugen in Streifen und Rinnen herstellen.
Fugenbreite 10 mm, Fugentiefe mm '40'
Streifen-/Rinnenbreite cm '17'
Fuge in Streifen
mit Unterfüllung aus Unterfüllstoff
und elastischer Fugenmasse verfüllen.
Menge: 84,000 St
Voraussichtliche Abrechnungsmenge: 84,000

**1.12.0220 Dehnungsfugen in Streifen und Rinnen herstellen**
StL-Nr. 179138040201
Dehnungsfugen in Streifen und Rinnen herstellen.
Fugenbreite 10 mm, Fugentiefe mm '40'
Streifen-/Rinnenbreite cm '34'
Fuge in Rinne
mit Unterfüllung aus Unterfüllstoff
und elastischer Fugenmasse verfüllen.
Menge: 3,000 St
Voraussichtliche Abrechnungsmenge: 3,000

**1.12.0230 Dehnungsfuge in Borden herstellen**
StL-Nr. 179138050101
Dehnungsfuge in Borden herstellen.
Fugenbreite 10 mm,
Fugentiefe mm '40'
Fuge in Naturbordstein
Form 'A'
mit Unterfüllung aus Kunststoffhartschaumplatten und elastischer Fugenmasse verfüllen.
Menge: 7,000 St
Voraussichtliche Abrechnungsmenge: 7,000

#### 1.13 Sonstige Arbeiten

**1.13.0010 Wurzelraumschutz 'Laubbaum'**
Wurzelraumschutz zur Vermeidung von Druckschäden bei
zu erhaltenden Großgehölzen nach Angabe des AG
herstellen,
für die Dauer der Bauzeit vorhalten und abschließend
wieder abbauen.
Wurzelbereich mit Geotextil der
Geotextilrobustheitsklasse 5 nach Wahl des AN abdecken,
Geotextil mit einer 20 cm dicken Schicht aus
drainschichtgeeigneter natürlicher Gesteinskörnung
abdecken und feste Auflage aus bodendruckmindernden
Platten oder Matten auflegen.
Abrechnung nach Aufmaß der aufgelegten Platten oder
Matten.
Für Großgehölz: '.Laubbaum D bis 140 cm.'.
Menge: 30,000 m2
Voraussichtliche Abrechnungsmenge: 30,000

**1.13.0020 Stammschutz d. Ummantelung**
Stammschutz durch Ummantelung mit Polsterung und Bohlen
bei zu erhaltenden Großgehölzen herstellen, für
die Dauer der Bauzeit vorhalten und abschließend wieder
abbauen.
Für Großgehölz: 'Laubbaum',
Höhe des Stammschutzes: 'bis 2'm,
Stammumfang, gemessen in 1 m Höhe: bis 140 cm.
Menge: 3,000 St
Voraussichtliche Abrechnungsmenge: 3,000

**1.13.0030 Bodenabtrag im Wurzel- und Traufbereich Bäume**
Boden Homogenbereiche E1, E2, E3 und E4,
nach Homogenbereichen getrennt lösen, auf eine
Zwischenlagerfläche des AG zu transportieren
(Transportweg i. M. ca. 2,0 km) und zur Entnahme
von Bodenproben in Haufwerken mit maximal 500 m3 aufsetzen und zwischenlagern,
im Wurzel- und Traufbereich zu erhaltender Gehölze mit
Presslufttechnik lösen und mit Absaugtechnik aufnehmen.
Abrechnung nach Aufmaß im Sammelbehälter des
Absauggerätes/-fahrzeuges.
Menge: 30,000 m3
Voraussichtliche Abrechnungsmenge: 30,000

**1.13.0040 Freigelegtes Wurzelwerk in Bodensubstrat einbetten**
Freigelegtes Wurzelwerk einbetten.
Tragfähiges Bodensubstrat entsprechend den
Anforderungen nach ZTV-Vegtra-Mü, Sieblinienband B,
liefern und um freigelegtes Wurzelwerk einbauen,
plangerecht abziehen und statisch verdichten.
Abrechnung nach Aufmaß mit Liefernachweis.
Menge: 30,000 m3
Voraussichtliche Abrechnungsmenge: 30,000

**1.13.0050 Wurzelschutz, HDPE-Wände bzw. Bahnen**
HDPE-Wände bzw. Bahnen zum Schutz von
Versorgungsleitungen und Kabeln im Bereich der bestehenden und geplanten Baumpflanzungen durch Wurzelschutzbahnen aus HDPE, Dicke 2 mm, Höhe 100 cm,
liefern und in zuvor ausgeschachtete Baugrube senkrecht einbauen.
Verbindungen der HDPE-Bahnen müssen mit mindestens
50 cm Überlappung versehen sein oder mit einer wurzelfesten Klemmschiene (Aluschiene inkl.Verschraubung) verschraubt werden.
Der Unterbau der Außenseiten ist zu verdichten, der Wurzelschutz bündig mit Oberkante Oberboden einzubauen.
Graben anschließend mit Aushub wieder verfüllen und lagenweise verdichten.
Erdarbeiten sind in den angebotenen Einheitspreis einzukalkulieren, inkl. Nebenarbeiten.

Angebotenes Fabrikat:.................................................
  (Bietereintragung)
Menge: 12,000 m
Voraussichtliche Abrechnungsmenge: 12,000

#### 1.14 Fahrbahnmarkierung

**1.14.0010 Vormarkierung herstellen**
StL-Nr. 1492810701
Vormarkierung herstellen.
Abrechnung nach Meter der herzustellenden
Markierungszeichen.
Leitlinie durchgehend.
Menge: 27,000 m
Voraussichtliche Abrechnungsmenge: 27,000

**1.14.0020 Vormarkierung herstellen**
StL-Nr. 1492810702
Vormarkierung herstellen.
Abrechnung nach Meter der herzustellenden
Markierungszeichen.
Leitlinie unterbrochen.
Menge: 14,000 m
Voraussichtliche Abrechnungsmenge: 14,000

**1.14.0030 Vormarkierung herstellen**
StL-Nr. 1492810703
Vormarkierung herstellen.
Abrechnung nach Meter der herzustellenden
Markierungszeichen.
Randlinie durchgehend.
Menge: 136,000 m
Voraussichtliche Abrechnungsmenge: 136,000

**1.14.0040 Vormarkierung herstellen**
StL-Nr. 1492810705
Vormarkierung herstellen.
Abrechnung nach Meter der herzustellenden
Markierungszeichen.
Breitstrich unterbrochen.
Menge: 21,000 m
Voraussichtliche Abrechnungsmenge: 21,000

**1.14.0050 Längsmarkierung Typ II weiß herstellen**
StL-Nr. 1492820804080108
Längsmarkierung Typ II weiß herstellen.
Abgerechnet wird der markierte Strich,
bei Doppelstrichen zwei Striche.
Verkehrsklasse Klasse P '7'
Vormarkierung: (mit - ohne) 'mit'
Strichbreite cm '12'
Markierungszeichen: 'Leitlinie vor Fahrbahnteiler'
Strich unterbrochen, Verhältnis Strich / Lücke 2:1,
Material = 'Markierungssystem aus thermoplastischem Stoff, nicht spritzbar (Heißplastikmasse. Als System mit groben Nachstreumitteln)'
Markierung auf Asphaltbeton,
Schichtdicke mm '3'
Menge: 27,000 m
Voraussichtliche Abrechnungsmenge: 27,000

**1.14.0060 Längsmarkierung Typ II weiß herstellen**
StL-Nr. 1492820802080108
Längsmarkierung Typ II weiß herstellen.
Abgerechnet wird der markierte Strich,
bei Doppelstrichen zwei Striche.
Verkehrsklasse Klasse P '7'
Vormarkierung: (mit - ohne) 'mit'
Strichbreite cm '12'
Markierungszeichen: 'Leitlinie vor Fahrbahnteiler'
Strich unterbrochen, Verhältnis Strich / Lücke 1:2,
Material = 'Markierungssystem aus thermoplastischem Stoff, nicht spritzbar (Heißplastikmasse,  als System mit groben Nachstreumitteln)'
Markierung auf Asphaltbeton,
Schichtdicke mm '3'
Menge: 14,000 m
Voraussichtliche Abrechnungsmenge: 14,000

**1.14.0070 Längsmarkierung Typ II weiß herstellen**
StL-Nr. 1492820801030108
Längsmarkierung Typ II weiß herstellen.
Abgerechnet wird der markierte Strich,
bei Doppelstrichen zwei Striche.
Verkehrsklasse Klasse P '6'
Vormarkierung: (mit - ohne) 'mit'
Strichbreite cm '12'
Markierungszeichen: 'Randmarkierung'
Strich durchgehend,
Material = Kaltspritzplastik,
Markierung auf Asphaltbeton,
Schichtdicke mm '0,6'
Menge: 136,000 m
Voraussichtliche Abrechnungsmenge: 136,000

**1.14.0080 Längsmarkierung Typ II weiß herstellen**
StL-Nr. 1492820803080108
Längsmarkierung Typ II weiß herstellen.
Abgerechnet wird der markierte Strich,
bei Doppelstrichen zwei Striche.
Verkehrsklasse Klasse P '7'
Vormarkierung: (mit - ohne) 'mit'
Strichbreite cm '25'
Markierungszeichen: 'Blockmarkierung'
Strich unterbrochen, Verhältnis Strich / Lücke 1:1,
Material = 'Markierungssystem aus thermoplastischem Stoff, nicht spritzbar (Heißplastikmasse. Als System mit groben Nachstreumitteln)'
Markierung auf Asphaltbeton,
Schichtdicke mm '3'
Menge: 21,000 m
Voraussichtliche Abrechnungsmenge: 21,000

#### 1.15 Beschilderung

**1.15.0010 Schild abbauen**
StL-Nr. 1692910101010001
Schild mit Zeichen nach StVO, ggf. mit
Befestigungsmaterial, abbauen.
Schildgröße bis 1 m2,
einschließlich Abbau des Befestigungsmaterials
von der Aufstellvorrichtung,
Schild laden, innerhalb der Baustelle fördern,
abladen und nach Unterlagen des AG lagern.
Menge: 10,000 St
Voraussichtliche Abrechnungsmenge: 10,000

**1.15.0020 Schild abbauen**
StL-Nr. 1692910102010001
Schild mit Zeichen nach StVO, ggf. mit
Befestigungsmaterial, abbauen.
Schildgröße über 1 m2 bis 5 m2,
einschließlich Abbau des Befestigungsmaterials
von der Aufstellvorrichtung,
Schild laden, innerhalb der Baustelle fördern,
abladen und nach Unterlagen des AG lagern.
Menge: 2,000 St
Voraussichtliche Abrechnungsmenge: 2,000

**1.15.0030 Rohrpfosten ausb.**
StL-Nr. 16929102010001
Rohrpfosten Durchmesser bis einschl. 108 mm,
einschl. vorhandenem Fundament aus Beton,
ausbauen, ggf. Fundamentgrube mit geeignetem
Material verfüllen.
Ausgebauten Beton des Fundamentes in Eigentum
des AN übernehmen und einer Verwertung nach Wahl
des AN zuführen.
Fundamentgröße bis 0,5 m3,
Rohrpfosten laden, innerhalb der Baustelle fördern,
abladen und nach Unterlagen des AG lagern.
Menge: 7,000 St
Voraussichtliche Abrechnungsmenge: 7,000

**1.15.0040 R-Pf.i.Fund.setz.**
StL-Nr. 169292030203
Rohrpfosten oder Rohrrahmen  mit Abschlusskappe
in bestehendes Fundament mit Bodenhülse
oder in Fertigteilfundament setzen.
Rohrpfosten aus Stahl D = 60 mm,
Wanddicke 2,9 mm,
Pfostenlänge über 3000 mm bis 4500 mm.
Menge: 3,000 St
Voraussichtliche Abrechnungsmenge: 3,000

**1.15.0050 R-Pf.i.Fund.setz.**
StL-Nr. 169292030701
Rohrpfosten oder Rohrrahmen  mit Abschlusskappe
in bestehendes Fundament mit Bodenhülse
oder in Fertigteilfundament setzen.
Rohrpfosten aus Aluminium
D = 76 mm, Wanddicke 3,0 mm,
Pfostenlänge bis 2000 mm.
Menge: 2,000 St
Voraussichtliche Abrechnungsmenge: 2,000

**1.15.0060 R-Pf.i.Fund.setz.**
StL-Nr. 169292030702
Rohrpfosten oder Rohrrahmen  mit Abschlusskappe
in bestehendes Fundament mit Bodenhülse
oder in Fertigteilfundament setzen.
Rohrpfosten aus Aluminium
D = 76 mm, Wanddicke 3,0 mm,
Pfostenlänge über 2000 mm bis 3000 mm.
Menge: 2,000 St
Voraussichtliche Abrechnungsmenge: 2,000

**1.15.0070 Fund. f. Rohrpfo.- rahmen herst.**
StL-Nr. 16929301030105
Fundament für Rohrpfosten/-rahmen aus
Beton C 12/15, einsch. Bodenhülse des AG herstellen.
Nach Herstellen des Fundamentes ist das Gelände
anzugleichen und das Erdreich zu verdichten.
Fundament für Rohrdurchmesser 76 mm,
Aushubmaterial für den Wiedereinbau seitlich lagern,
Vorh. Befestigung 'Granitkleinsteinpflaster in Beton'
Menge: 1,000 m3
Voraussichtliche Abrechnungsmenge: 1,000

**1.15.0080 Fund. f. Rohrpfo.- rahmen herst.**
StL-Nr. 16929301020105
Fundament für Rohrpfosten/-rahmen aus
Beton C 12/15, einsch. Bodenhülse des AG herstellen.
Nach Herstellen des Fundamentes ist das Gelände
anzugleichen und das Erdreich zu verdichten.
Fundament für Rohrdurchmesser 60 mm,
Aushubmaterial für den Wiedereinbau seitlich lagern,
Vorh. Befestigung 'Bankette, Grünflächen'
Menge: 1,000 m3
Voraussichtliche Abrechnungsmenge: 1,000

**1.15.0090 Rohrpf. liefern**
StL-Nr. 16929409010207
Rohrpfosten mit Abschlusskappe  mit Erdanker
oder geschlitzt für Bodenhülse liefern.
Lieferort 'Baustelle'
geschlitzt für Bodenhülse,
Rohr aus Stahl, D = 60 mm, Wanddicke 2,9 mm,
Pfostenlänge 4000 mm.
Menge: 2,000 St
Voraussichtliche Abrechnungsmenge: 2,000

**1.15.0100 Bodenhülse lief.**
StL-Nr. 169294100102
Bodenhülse liefern.
Lieferort 'Baustelle'
Innendurchmesser 60 mm,
aus Stahl, feuerverzinkt, mit Schnellverriegelung
und Abdeckkappe, mit Dichtungsring.
Menge: 5,000 St
Voraussichtliche Abrechnungsmenge: 5,000

**1.15.0110 Bodenhülse lief.**
StL-Nr. 169294100202
Bodenhülse liefern.
Lieferort 'Baustelle'
Innendurchmesser 76 mm,
aus Stahl, feuerverzinkt, mit Schnellverriegelung
und Abdeckkappe, mit Dichtungsring.
Menge: 4,000 St
Voraussichtliche Abrechnungsmenge: 4,000

*Hinweis: Hinweis*
Die Lieferung der Schilder erfolgt durch den AG frei Baustelle.

**1.15.0120 Schild anbringen**
StL-Nr. 1692920101030101
Schild an Aufstellvorrichtung anbringen.
Nummer des Zeichens nach VzKat '222'
bzw. Sonderschild '-'
Schildgröße/Abmessungen mm '2, 600'
an Rohrpfosten,
Blech mit Randverformung,
Einseitiges Zeichen,
Befestigungsmaterial des AN.
Menge: 2,000 St
Voraussichtliche Abrechnungsmenge: 2,000

**1.15.0130 Schild anbringen**
StL-Nr. 1692920101030101
Schild an Aufstellvorrichtung anbringen.
Nummer des Zeichens nach VzKat '310'
bzw. Sonderschild '-'
Schildgröße/Abmessungen mm '600 / 900'
an Rohrpfosten,
Blech mit Randverformung,
Einseitiges Zeichen,
Befestigungsmaterial des AN.
Menge: 2,000 St
Voraussichtliche Abrechnungsmenge: 2,000

**1.15.0140 Schild anbringen**
StL-Nr. 1692920101030101
Schild an Aufstellvorrichtung anbringen.
Nummer des Zeichens nach VzKat '265'
bzw. Sonderschild '-'
Schildgröße/Abmessungen mm '2, 600'
an Rohrpfosten,
Blech mit Randverformung,
Einseitiges Zeichen,
Befestigungsmaterial des AN.
Menge: 1,000 St
Voraussichtliche Abrechnungsmenge: 1,000

**1.15.0150 Schild anbringen**
StL-Nr. 1692920101030101
Schild an Aufstellvorrichtung anbringen.
Nummer des Zeichens nach VzKat '-'
bzw. Sonderschild 'Zusatzzeichen'
Schildgröße/Abmessungen mm '330 / 600'
an Rohrpfosten,
Blech mit Randverformung,
Einseitiges Zeichen,
Befestigungsmaterial des AN.
Menge: 1,000 St
Voraussichtliche Abrechnungsmenge: 1,000

**1.15.0160 Schild anbringen**
StL-Nr. 1692920101030101
Schild an Aufstellvorrichtung anbringen.
Nummer des Zeichens nach VzKat '-'
bzw. Sonderschild 'Zusatzzeichen'
Schildgröße/Abmessungen mm '231 / 420'
an Rohrpfosten,
Blech mit Randverformung,
Einseitiges Zeichen,
Befestigungsmaterial des AN.
Menge: 1,000 St
Voraussichtliche Abrechnungsmenge: 1,000

**1.15.0170 Schild anbringen**
StL-Nr. 1692920101030101
Schild an Aufstellvorrichtung anbringen.
Nummer des Zeichens nach VzKat '418'
bzw. Sonderschild '-'
Schildgröße/Abmessungen mm '600 / 2500'
an Rohrpfosten,
Blech mit Randverformung,
Einseitiges Zeichen,
Befestigungsmaterial des AN.
Menge: 2,000 St
Voraussichtliche Abrechnungsmenge: 2,000

**1.15.0180 Schild anbringen**
StL-Nr. 1692920101030101
Schild an Aufstellvorrichtung anbringen.
Nummer des Zeichens nach VzKat '301'
bzw. Sonderschild '-'
Schildgröße/Abmessungen mm '630'
an Rohrpfosten,
Blech mit Randverformung,
Einseitiges Zeichen,
Befestigungsmaterial des AN.
Menge: 2,000 St
Voraussichtliche Abrechnungsmenge: 2,000

**1.15.0190 Schild anbringen**
StL-Nr. 1692920102060101
Schild an Aufstellvorrichtung anbringen.
Nummer des Zeichens nach VzKat '-'
bzw. Sonderschild 'Hinweisschilder Ortsmitte und Hausnummern, Radweg'
Schildgröße/Abmessungen mm '80/20'
an Rohrmast, Durchmesser mm '60'
Ausführung 'wie abgebaut'
Einseitiges Zeichen,
Befestigungsmaterial des AN.
Menge: 3,000 St
Voraussichtliche Abrechnungsmenge: 3,000

### 2 DE Riglasreuth BA 2

#### 2.1 Baustelleneinrichtung

*Hinweis: Hinweis Engstellenzuschlag*
Engstellenzuschläge werden bei allen ausgeschriebenen
Leistungen/Abschnitten nicht gesondert vergütet.
Ggf. anfallende Mehraufwendungen durch Engstellen sind in die angebotenen Einheitspreise einzukalkulieren.
Die nutzbaren Baufeldbreiten beschränken sich auf die vorhandenen Straßen- und Randbereiche der öffentlichen Flächen.
Eine Ortsbesichtigung wird empfohlen.

*Hinweis: Vorbemerkungen zu L*
StL-Nr. 18901000
Vorbemerkungen zu LB 901
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
2. Nebenleistungen, Besondere Leistungen
Die nachfolgend aufgeführten Leistungen gehören zum
Leistungsumfang:
2.1 Das Herstellen verkehrssicherer Zugangs- und
und Zufahrtsmöglichkeiten für Anlieger gehört
zum Leistungsumfang.

*Hinweis: Weitere Hinweise Baustelleneinrichtung*
Weitere Hinweise Baustelleneinrichtung

Für eine vom AG zur Verfügung gestellte Fläche für Baustelleneinrichtung / Zwischenlagerplatz für verdrängtes Erdreich sind folgende Leistungen einzukalkulieren:

- Ein Teil der zur Verfügung gestellten Fläche ist mit Frostschutzmaterial befestigt
(ca. 300 m2, Einbaudicke rd. 0,30 m).
Dier Frostschutz ist mit Beendigung der Bauleistungen auszubauen, in Eigentum AN zu übernehmen und zu entsorgen.

- Der seitlich in Mieten gelagerte Oberboden ist im Bereich der vom AG zur Verfügung gestellten Fläche wieder einzubauen
(ca. 600 m2, Einbaudicke rd. 0,30 m).

**2.1.0010 Baustelleneinricht. herstellen**
*** Pauschalposition
StL-Nr. 16901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch
Voraussichtliche Abrechnungsmenge: 1,000

**2.1.0020 Baustelleneinricht. vorhalten**
*** Pauschalposition
Baustelleneinrichtung vorhalten.
Vorhalten der Baustelleneinrichtungen. Mieten, Pacht,
Gebühren und dgl. gehören zum Leistungsumfang.
Ausser den vollen Monaten werden Teilzeiten nach
Kalendertagen zu 1/30 des Einheitspreises abgerechnet.
Stillstandszeiten und Bauzeitverlängerungen werden
nur vergütet, wenn die Ursachen vom AG zu
vertreten sind.
Menge: 1,000 Psch
Voraussichtliche Abrechnungsmenge: 1,000

**2.1.0030 Baustelleneinricht. unterh. u. betr.**
*** Pauschalposition
Baustelleneinrichtung unterhalten und
betreiben.
Unterhalten und Betreiben der Baustelleneinrichtungen.
Vergütet werden die Tage, an denen auf der Baustelle
gearbeitet wird. Bauzeitverlängerungen werden nur vergütet, wenn die Ursachen vom AG zu vertreten sind.
Der Nachweis erfolgt durch Vorlage der Tagesberichte.
Menge: 1,000 Psch
Voraussichtliche Abrechnungsmenge: 1,000

**2.1.0040 Baustelle räumen**
*** Pauschalposition
StL-Nr. 1690110401
Räumen der Baustelle von allen Geräten,
Anlagen, Einrichtungen und dgl. einschließlich Rückbau
der vom AN erstellten Zufahrtswege.
Alle Flächen entsprechend dem ursprünglichen Zustand
unter Wahrung der landschaftspflegerischen Belange
ordnungsgemäß herrichten.
Die Beseitigung der vom AN verursachten Schäden
vom AG zur Verfügung gestellten Zufahrtswegen gehört zum Leistungsumfang.
Menge: 1,000 Psch
Voraussichtliche Abrechnungsmenge: 1,000

**2.1.0050 Zustandserfassung**
*** Pauschalposition
StL-Nr. 16901106
Erfassung und Dokumentation des Zustands von
Straßen, Geländeoberfläche, der Vorfluter und Vorflutleitungen, sowie der baulichen Anlagen im
Baugelände.
Die Erfassung ist unter Beteiligung des AG und des
Straßenbaulastträgers bzw. Eigentümers vor Beginn
der Arbeiten durchzuführen.
Dokumentationsunterlagen herstellen und dem AG
übergeben.
Menge: 1,000 Psch
Voraussichtliche Abrechnungsmenge: 1,000

**2.1.0060 Spartenpläne**
*** Pauschalposition
Spartenpläne für die Baumaßnahme.
Erkunden der Lage von Versorgungs- und Entsorgungsanlagen und Kabeln im Bereich des
Baugeländes, Einholung der einschlägigen
Pläne und Vorschriften bei den zuständigen
Stellen. Die Lage von Versorgungs- und
Entsorgungsleitungen und Kabeln ist rechtzeitig
vor der gemeinsamen Absteckung im Baufeld
vom AN zu markieren.
Vergütung erfolgt pauschal für den
gesamten Abschnitt.
Menge: 1,000 Psch
Voraussichtliche Abrechnungsmenge: 1,000

**2.1.0070 Überfahrt 30**
Behelfsüberfahrt,
Länge bis 5,0 m,
einschl. der Schutz- und Leiteinrichtungen,
für öffentlichen Verkehr,
über Rohr- und Kabelgräben,
nutzbare Breite über 2,5 bis 3,0 m,
Abdeckung mit Stahl,
herstellen, vorhalten und beseitigen.
Belastung 30.000 kN/m².
Menge: 14,000 St
Voraussichtliche Abrechnungsmenge: 14,000

**2.1.0080 Fußg.-Brücke**
StL-Nr. 00951311
Behelfsbrücke für Fußgänger
in Geländehöhe für öffentlichen Verkehr,
Nutzbreite bis 1,50 m,
Gesamtlänge bis 5 m,
einschl. Anfahrschutz DIN 1072,
herstellen, vorhalten und beseitigen.
Menge: 14,000 St
Voraussichtliche Abrechnungsmenge: 14,000

**2.1.0090 Vermessungsarb. durchführen**
*** Pauschalposition
StL-Nr. 1890112101
Vermessungsarbeiten für die Absteckung von
Bauteilen nach Unterlagen des AG einschließlich
aller Geräte- und Personalkosten durchführen.
Verkehrsflächen Gehwege und Seitenflächen.
Menge: 1,000 Psch
Voraussichtliche Abrechnungsmenge: 1,000

*Hinweis: Hinweise Bestandsunterlagen*
Hinweise Bestandsunterlagen:
Es sind Bestandsunterlagen vom AN gem. nachfolgender Beschreibung zu erstellen. Aufwendungen hierfür werden nicht gesondert vergütet und sind in die angebotenen Einheitspreise einzukalkulieren.

Bestandsunterlagen nach Fertigstellung der
Maßnahme herstellen. Je nach Gewerk sind
dafür Lageplan/-pläne, Querschnitt(e),
Längsschnitt(e), Entwässerungspläne und
Detailpläne zu erstellen.
Die Bestandsunterlagen sind spätestens
mit der Schlussrechnung dem AG zu
übergeben.
Erforderliche Vermessungsarbeiten gehören
zum Leistungsumfang. Die Erstellung der
Bestandsunterlagen für Bauwerke nach
ZTV-ING werden gesondert vergütet.
Alle Bestandsunterlagen müssen beinhalten:
Projektbezeichnung, Bezeichnung
der Unterlage, Datum der Herstellung der
Bauleistung, Datum der Erstellung der
Unterlage, Lokalisierung gemäß *Anweisung
Straßendatenbank* (ASB), Teil *Netz*
(Stationierung), Ersteller der Bestandsunterlage, Maßstab.
Lagepläne müssen folgende Fachdaten
enthalten: Trassierungselemente, sichtbare
Querschnittsteile einschließlich der Randeinfassungen, Breiten, Nordrichtung, Grundstücksgrenzen und Flurnummern, wenn vorhanden Straßennamen und Hausnummern,
bei Entwässerungsarbeiten zusätzlich die
Entwässerungseinrichtungen einschließlich
der Lage der Leitung(en) und der Fließrichtung.
Querschnitte müssen folgende Fachdaten
enthalten: Alle Schichten und Lagen des
Oberbaues für alle Querschnittsteile einschließlich der Randeinfassungen, der
Untergrund/-bau, die Grundstücksgrenzen,
bei Entwässerungsarbeiten die Regelausführung der Straßenabläufe.
Entwässerungslängsschnitte müssen folgende
Fachdaten enthalten: Schächte und Leitungen
mit Angabe von Durchmessern und Material,
die Fließrichtung, Höhenlage des Geländes,
Sohlhöhen und Deckelhöhen von Schächten,
Sohlhöhen von Leitungen an den Anschlüssen
bzw. Leitungsenden, Sohlgefälle der Leitung.
Die Unterlagen über die Grundstücksgrenzen
und die Flurnummern werden vom AG
gestellt.
Die Grundlagen für die Bestandsunterlagen
sind vom AN selbst zu erstellen.
Bestandsunterlagen für Straßenbauarbeiten
bestehend aus:

Lageplan/plänen, Maßstab 1 : 500

Längsschnitt(en), Maßstab 1 : 500/50

Detailpläne für -
Format(e) und Anzahl der Bestandsunterlagen 2-fach in Papierform und auf digitalem
Datenträger (CD/DVD) im
DXF-/DWG- und PDF-Format.
Zu verwendendes Koordinatensystem:
UTM32 - 6 HS 170.

**2.1.0100 Private Abfälle transportieren**
*** Pauschalposition
Transport privater Abfälle zur Sammelstelle,
während der gesamten Baumaßnahme (alle Abschnitte des
Leistungsverzeichnisses).
Hin- und Rücktransport der Mülltonnen, gelben Säcke (Restmüll, Biomüll, Papiertonne, gelber Sack) der Anlieger von der Grenze der jeweiligen Privatgrundstücke zu den zugewiesenen Sammelplätzen.
Ausführung während der gesamten Bauzeit aller Abschnitte.
Entsorgungstermine:
- Restmüll: 14-tägig
- Biotonne: 14-tätig
- Papiertonne: 4-wöchig
- Gelber Sack: 4-wöchig.
Menge: 1,000 Psch
Voraussichtliche Abrechnungsmenge: 1,000

**2.1.0110 Denkmalschutz Geräte-Personalstillstand**
Stillstand des Gerätes und des eingesetzten Personals
auf Anweisung des AG. Vergütet wird ein Verrechnungssatz,
der alle Aufwendungen für den Stillstand des Gerätes, ggf.
davon abhängige Geräte sowie die Kosten für das hierfür
eingesetzte Personal einschließlich sämtlicher Zuschläge
enthält.
Abgerechnet wird nach angeordneten Stillstandszeiten.
Bei Bodenabtrag, Leitungsgrabenaushub, Baugrubenaushub.
Menge: 18,000 h
Voraussichtliche Abrechnungsmenge: 18,000

**2.1.0120 Denkmalschutz Gerätestillstand Stillstandzeit > 8 h**
Stillstand des Gerätes und des eingesetzten Personals
auf Anweisung des AG. Vergütet wird ein Verrechnungssatz,
der alle Aufwendungen für den Stillstand des Gerätes, ggf.
davon abhängige Geräte sowie die Kosten für das hierfür
eingesetzte Personal einschließlich sämtlicher Zuschläge
enthält.
Abgerechnet wird nach angeordneten Stillstandszeiten an AT.
Bei Bodenabtrag, Leitungsgrabenaushub, Baugrubenaushub.
Stillstandzeit > 8h.
Menge: 3,000 d
Voraussichtliche Abrechnungsmenge: 3,000

**2.1.0130 Denkmalschutz Bauunterbrechung von längerer Dauer,**
Bauunterbrechung von längerer Dauer
b . Archäologie "Bereich einer archäologischen Fundstelle".
Fortsetzung nach 3 Werktagen.
Bei Bauunterbrechung von längerer Dauer nach Aufforderung
des AG Geräte, Werkzeuge und sonstige Betriebsmittel von der
Baustelle abtransportieren und wieder zur Baustelle
transportieren.
Im Bereich einer archäologischen Fundstelle.
Bei Bodenabtrag, Leitungsgrabenaushub, Baugrubenaushub.
Wiederanrücken innerhalb von 3 Werktagen nach Aufforderung
des AG.
Menge: 1,000 St
Voraussichtliche Abrechnungsmenge: 1,000

#### 2.2 Verkehrssicherung

*Hinweis: Hinweis Verkehrssicherung*
Hinweis Verkehrssicherung
Sämtliche Aufwendungen der Verkehrssicherung für die großräumige Umleitungsstrecke sind im Abschnitt 01
des Leistungsverzeichnisses enthalten.

**2.2.0010 Verk.Fl.unterh.**
*** Pauschalposition
Verkehrsflächen zur Aufrechterhaltung
des öffentlichen und Anlieger-Verkehrs sowie des
Baustellenverkehrs innerhalb des Baubereiches einschließlich  zwischenzeitlich benutzter Behelfsfahrstreifen verkehrssicher
unterhalten.
Abgerechnet wird nach Kalendertagen.
Befestigung nach Unterlagen des AG,
Verkehrsflächen 'Leistungen MKZ 122 017'
Menge: 1,000 Psch
Voraussichtliche Abrechnungsmenge: 1,000

**2.2.0020 Verkehrssicherung v. längerer Dauer herstellen**
*** Pauschalposition
Verkehrssicherung für Arbeitsstellen von längerer
Dauer herstellen.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Leistungen MKZ 122 017'
Verkehrssicherung an Arbeitsstelle und Umleitungsstrecke,
nach 'Verkehrszeichenplan, siehe Anlage 1 zur Baubeschreibung'
Vorübergehende Sicherungsmaßnahmen durchführen,
Einrichtung tags.
Menge: 1,000 Psch
Voraussichtliche Abrechnungsmenge: 1,000

**2.2.0030 Verkehrssicherung v. längerer Dauer vorhalten**
*** Pauschalposition
Verkehrssicherung für Arbeitsstellen von längerer
Dauer der OZ '02.02.0020'
vorhalten, warten und betreiben.
Vorübergehende Sicherungsmaßnahmen durchführen.
Menge: 1,000 Psch
Voraussichtliche Abrechnungsmenge: 1,000

**2.2.0040 Verkehrssicherung v. längerer Dauer abbauen**
*** Pauschalposition
Verkehrssicherung für Arbeitsstellen von längerer
Dauer der OZ '02.02.0020'
abbauen.
Das in Kraft setzen der vorhandenen Verkehrsschilder
gehört zum Leistungsumfang.
Betroffene Verkehrsschilder und Art der Außerkraftsetzung nach Unterlagen des AG.
Anfallendes Material ist einer Entsorgung nach Wahl
des AN zuzuführen. Benutzte Fläche entsprechend
dem ursprünglichen Zustand herrichten.
Vorübergehende Sicherungsmaßnahmen durchführen,
Abbau tags.
Menge: 1,000 Psch
Voraussichtliche Abrechnungsmenge: 1,000

**2.2.0050 Kontr. Verkehrssicherung**
*** Pauschalposition
Kontrolle der Verkehrssicherung durchführen.
Arbeits- und Hilfsmittel sind vom AN zu stellen und
dem AG
jederzeit zugänglich zu machen.
Die Abrechnung erfolgt pauschal für die gesamte
Bauzeit.
Verkehrssicherung an Arbeitsstellen im gesamten
Baustellenbereich.
Kontrolle in regelmaßigen Abständen. Der AN haftet für
den ordnungsgemäßen Zustand der Verkehrssicherung.
Kontrolle durch schriftliche Dokumentation im
Bautagebuch.
Menge: 1,000 Psch
Voraussichtliche Abrechnungsmenge: 1,000

**2.2.0060 Beschilderung herstellen**
Beschilderung herstellen und abbauen,
für die Bauzeit vorhalten und warten.
Die temporäre Außerbetriebnahme und Wiederinbetriebnahme ist einzukalkulieren.
Aufstellvorrichtung nach statischen Erfordernissen.
Verkehrsschilder mit retroreflektierender Folie, Typ 2.
Abgerechnet wird nach Anzahl der Aufstellvorrichtungen.
Das Material bleibt Eigentum des AN.
Ronden, Dreiecke, Quadrate, Rechtecke VZ-Nr 'alle'
Größe 2
1 Verkehrsschild und Zusatzschild
Aufstellvorrichtung mit Fußplatte aufstellen.
Aufstellhöhe 2,2 m.
Menge: 12,000 St
Voraussichtliche Abrechnungsmenge: 12,000

**2.2.0070 Zusatzzeichen**
Beschilderung herstellen und abbauen,
für die Bauzeit vorhalten und warten.
Die temporäre Außerbetriebnahme und Wiederinbetriebnahme ist einzukalkulieren.
Aufstellvorrichtung nach statischen Erfordernissen.
Verkehrsschilder mit retroreflektierender Folie, Typ 1.
Abgerechnet wird nach Anzahl der Aufstellvorrichtungen.
Das Material bleibt Eigentum des AN.
Zusatzzeichen
1 Verkehrsschild
Menge: 12,000 St
Voraussichtliche Abrechnungsmenge: 12,000

**2.2.0080 Absperrung Leitbake herstellen**
StL-Nr. 16901214010300
Absperrung herstellen.
Absperrgerät oder Warneinrichtung aufstellen und
beseitigen, für die Bauzeit vorhalten, warten und
betreiben.
Verkehrszeichen mit retroreflektierender Folie,
Retroreflexions-Klasse 2.
Leitbake (Warnbake), Zeichen 605 - '10/20'
mit 1 Richtstrahler zweiseitig, gelbes Dauerlicht
Menge: 20,000 St
Voraussichtliche Abrechnungsmenge: 20,000

**2.2.0090 Absperrung Leitbake umsetzen**
StL-Nr. 07901216
Absperrung der OZ '02.02.080'
nach Unterlagen des AG umsetzen.
Vorübergehende Sicherungsmaßnahmen
durchführen.
Menge: 60,000 St
Voraussichtliche Abrechnungsmenge: 60,000

**2.2.0100 Absperrung Absperrschranke 3 Richtstrahler gelb herstellen**
StL-Nr. 16901214030600
Absperrung herstellen.
Absperrgerät oder Warneinrichtung aufstellen und
beseitigen, für die Bauzeit vorhalten, warten und
betreiben.
Verkehrszeichen mit retroreflektierender Folie,
Retroreflexions-Klasse 2.
Absperrschranke, Zeichen 600- '44'
mit 3 Richtstrahler einseitig, gelbes Dauerlicht
Menge: 4,000 St
Voraussichtliche Abrechnungsmenge: 4,000

**2.2.0110 Absperrung Absperrschranke 3 Richtstr. gelb umsetzen**
StL-Nr. 07901216
Absperrung der OZ '01.02.100'
nach Unterlagen des AG umsetzen.
Vorübergehende Sicherungsmaßnahmen
durchführen.
Menge: 8,000 St
Voraussichtliche Abrechnungsmenge: 8,000

**2.2.0120 Absperrung Absperrschranke 5 Richtstrahler rot herstellen**
StL-Nr. 16901214030700
Absperrung herstellen.
Absperrgerät oder Warneinrichtung aufstellen und
beseitigen, für die Bauzeit vorhalten, warten und
betreiben.
Verkehrszeichen mit retroreflektierender Folie,
Retroreflexions-Klasse 2.
Absperrschranke, Zeichen 600- '44'
mit 5 Richtstrahler einseitig, rotes Dauerlicht
Menge: 2,000 St
Voraussichtliche Abrechnungsmenge: 2,000

**2.2.0130 Absperrung Absperrschranke 5 Richtstr. rot umsetzen**
StL-Nr. 07901216
Absperrung der OZ '01.02.0120'
nach Unterlagen des AG umsetzen.
Vorübergehende Sicherungsmaßnahmen
durchführen.
Menge: 10,000 St
Voraussichtliche Abrechnungsmenge: 10,000

**2.2.0140 Bauzaun herstellen vorhalten u. abb.**
StL-Nr. 18901113010304
Bau- bzw. Schutzzaun einschließlich Eckpfosten und
Verstrebungen herstellen, für die Dauer der Bauzeit
vorhalten, abbauen und von der Baustelle entfernen.
Beschädigte oder abhanden gekommene Teile der
Einrichtungen ersetzen. Umsetzungen auf Grund der
Bauabwicklung des AN gehören zum Leistungsumfang.
Einsatzort(e) nach Unterlagen des AG
Ausführung nach Wahl des AN,
Höhe m [2]
Umsetzen [ist in den EP einzurechnen und wird nicht
gesondert vergütet. Arbeitstagliches öffnen und
schließen gehört ebenfalls zum Leistungsumfang]
Menge: 120,000 m
Voraussichtliche Abrechnungsmenge: 120,000

**2.2.0150 Verkehrsrechtliche Anordnung**
*** Pauschalposition
Verkehrsrechtliche Anordnung für die Baumaßnahme.
Der AN hat  vor Ausführung der Bauarbeiten einen
kompletten Verkehrszeichenplan auszuarbeiten und
den zuständigen Behörden zur Genehmigung vorzulegen. Einschl. erforderlichen Gebühren.
Für die gesamte Baumaßnahme MKZ 122 017.
Menge: 1,000 Psch
Voraussichtliche Abrechnungsmenge: 1,000

#### 2.3 Freimachen des Baugeländes

**2.3.0010 Grenzsteine ausbauen**
StL-Nr. 1590210101
Grenzsteine nach Angabe des AG innerhalb des
Baugeländes ausbauen, säubern und laden.
Steine innerhalb der Baustelle
fördern, abladen und stapeln.
Menge: 26,000 St
Voraussichtliche Abrechnungsmenge: 26,000

**2.3.0020 Grenzsteine suchen, sichern**
Grenzsteine- und Markierungen suchen
mittels GPS - Vermessungsgerät
und mit Holzpflöcken kennzeichnen.
Menge: 24,000 h
Voraussichtliche Abrechnungsmenge: 24,000

**2.3.0030 Vermessung von Grenzpunkten**
Vorläufige Wiederherstellen von Grenzpunkten
Die Leistung enthält:
- Absteckung der erforderlichen Grenzpunkte
im Baugelände nach Erfordernis und Baufortschritt.
- Erforderliche Vermessungsgeräte einschl. Bedienung,
Absteckpflöcke usw.
Es werden keine Grenzsteine/Grenzmarkierungen dauerhaft gesetzt,
sondern provisorische Vermessungspflöcke bzw. -eisen zur Feststellung von Baugrenzen.
Die Abrechnung erfolgt einmalig je wiederhergestellten Grenzpunkt.
Durch den Baubetrieb beseitigte provisorisch hergestellter Grenzpunkte
sind ohne besondere Vergütung wieder herzustellen.
Menge: 52,000 St
Voraussichtliche Abrechnungsmenge: 52,000

**2.3.0040 Wurzelst. im Bestand roden**
StL-Nr. 15902209040003
Wurzelstöcke jeglichen Durchmessers in
geschlossenem Bestand roden.
Wurzelstock in [Hecken und Gehöltze in Privatgärten]
Material in Eigentum des AN übernehmen und
einer Entsorgung nach Wahl des AN zuführen.
Menge: 40,000 m2
Voraussichtliche Abrechnungsmenge: 40,000

**2.3.0050 Treppe Eingang abbauen**
*** Pauschalposition
Treppe ehemaliger Gebäudeeingang,
bestehend aus 4 St. Blockstufen Granit,
Abmessungen in m rd. 1,26 x 0,30 x 0,18 mit
2 St. Seitenteilen Abmessungen in m rd. 0,90 x 0,55 x 0,20,
sorgfältig abbauen, Blockstufen und Seitenteile rd. 200 m
transportieren und auf Paletten lagern,
Betonfundament Abmessungen in m rd. 1,30 x 1,20 x 0,70
abbrechen, in Eigentum AN übernehmen und entsorgen.
Menge: 1,000 Psch
Voraussichtliche Abrechnungsmenge: 1,000

#### 2.4 Oberboden

*Hinweis: Vorbemerkungen zu L*
StL-Nr. 16903000
Vorbemerkungen zu LB 903
1. Allgemeines
2. Nebenleistungen, Besondere Leistungen
Die nachfolgend aufgeführten Leistungen gehören zum
Leistungsumfang:
2.1 Das Fördern des Oberbodens innerhalb der
Baustelle unabhängig von der Länge der Förderwege.
3. Abrechnung
3.1 Oberbodenlieferung:
Die Mengenermittlung erfolgt durch Aufmaß des
Oberbodens auf dem Fahrzeug an der Einbaustelle.

**2.4.0010 Oberboden abtragen**
StL-Nr. 16903101060607
Oberboden des/der Homogenbereiche(s) [Oberboden]
einschließlich leicht verrottbarer
Pflanzendecke innerhalb des Baugeländes
in einer mittleren Dicke von cm [15 bis 20]
abtragen,
für Bauteil [Gehwege und Seitenflächen]
Oberboden von [Gärten und sonstigen Grünflächen in Kleinflächen]
Oberboden [laden und zu einer Seitenablagerungsfläche des AG transportieren und in Mieten lagern]
Menge: 30,000 m3
Voraussichtliche Abrechnungsmenge: 30,000

**2.4.0020 Oberboden andecken**
StL-Nr. 16903102030306
Oberboden einschließlich leicht verrottbarer
Pflanzendecke andecken.
Oberboden von [Gärten und sonstigen Grünflächen in Kleinflächen]
auf einer Seitenablagerung des AG nach Unterlagen
des AG gelagert, laden, fördern
und andecken. Einbaubereich [Gärten und sonstigen Grünflächen in Kleinflächen]
Menge: 30,000 m3
Voraussichtliche Abrechnungsmenge: 30,000

**2.4.0030 Oberboden liefern**
StL-Nr. 169031030501
Oberboden liefern und andecken.
Oberboden andecken. Einbaubereich [Grünflächen, Umgriff Pflanzgruben Bäume]
Die Mengenermittlung erfolgt auf dem Fahrzeug
an der Einbaustelle.
Menge: 11,000 m3
Voraussichtliche Abrechnungsmenge: 11,000

**2.4.0040 Rohplanum herst., von Hand**
Rohplanum vor Auftrag von Oberboden bzw. Pflanzsubstrat
in Vegetationsflächen herstellen. Rohplanum durch
kreuzweises Aufreissen ca. 10 cm tief auflockern, von
Wurzeln und Fremdkörpern säubern,
von Hand.
Menge: 195,000 m2
Voraussichtliche Abrechnungsmenge: 195,000

**2.4.0050 Feinplanum für Vegetationsschichten**
Feinplanum für Vegetationsschichten herstellen.
Angedeckten Oberboden bzw. Bodensubstrat für
Pflanzflächen, Rasen- und Saatflächen lockern und
profilieren, die Oberfläche von Wurzeln und
Fremdkörpern größer 3 cm sowie schwer verrottbaren
Pflanzenteilen ablesen. Wurzel und Dauerunkräuter
ausgraben, anfallendes Material in Eigentum des AN
übernehmen und von der Baustelle entfernen.
Vegetationsflächen mit 2-5 g/m² Zwischenansaat wie z.B.
Phacelia ansäen und andrücken.
Menge: 195,000 m2
Voraussichtliche Abrechnungsmenge: 195,000

**2.4.0060 Rasenansaat auf Oberboden herst.**
StL-Nr. 1293110101
Rasenansaat (Normalsaat) herstellen.
Saatgutmenge g/m2 [20]
Fertigstellungspflege wird gesondert vergütet.
Saatgutmischung RSM [7.1.2]
Menge: 195,000 m2
Voraussichtliche Abrechnungsmenge: 195,000

#### 2.5 Bodenbewegungen, Geotextilien

*Hinweis: Hinweise Homogenbereiche*
Folgende Homogenbereiche wurden bei der
geotechnischen Untersuchung festgestellt:

Homogenbereich E 1 - Tragschicht / Auffüllung,
Bodengruppe GU, Bodenklasse alt 3

Homogenbereich E 2 - Auffüllung Sand
Bodengruppe SU, SU*, Bodenklasse alt 3 bis 4

Homgenbereich E 3 - Anstehendes, Terrassensand
Bodengruppe SU, Bodenklasse alt 3

Homogenbereich E 4 - Anstehendes, Zersatz,
Bodengruppe UL, Bodenklasse alt 4 (2)

*Hinweis: Hinweise Zwischenlagerung*
Die nachfolgend aufgeführten Bodenmassen sind vor Ort nach Homogenbereichen getrennt zu lösen, auf eine
Zwischenlagerfläche des AG zu transportieren
(Transportweg i. M. ca. 200 m) und zur Entnahme von
Bodenproben in Haufwerken mit maximal 500 m3 aufsetzen
und zwischenlagern.

Die Lagerflächen sind so herzurichten, dass diese eben und ohne Oberflächenwasserzutritt von außen sind. Die Mieten sind vor Durchfeuchtung zu schützen und mit Folie abzudecken. Diese Leistung wird nicht gesondert vergütet und ist
in die Einheitspreise einzurechnen.

Nach durchgeführter Deklarationsanalyse legt der Auftraggeber den Entsorgungsweg fest.
Die Entsorgung verdrängter bzw. unbrauchbarer Bodenmassen ist nicht Bestandteil des gegenständlichen Leistungsverzeichnisses.

*Hinweis: Hinweise angrenzende Gebäude*
Auf Grund der bestehenden Gründungssituation von angrenzenden Gebäuden und Einfriedungen sind
erschütterungsarme Arbeitsweisen bei sämtlichen Arbeiten
anzuwenden.
Grabenwände sind fachgerecht zu sichern (keine Hohlräume
zwischen Verbau und Grabenwand).

Sämtliche Erschwernisse, wie z. B. Wahl der Arbeitsgeräte,
Sicherungen, Materialanlieferungen sind bei der Preisbildung zu
berücksichtigen, sofern keine gesonderten Positionen ausgewiesen sind.

Die Vergütung von zusätzlichen Aushub bei
Bodenverbesserungsmaßnahmen erfolgt gem. der ausgeschriebenen  Abtragspositionen.

*Hinweis: Hinweise Denkmalschutz*
Hinweise Denkmalschutz

Bei Bodenabtrag, Leitungsgrabenaushub und Baugrubenaushub wird ein Beauftragter des Bayerischen Landesamtes für Denkmalpflege die Arbeiten kontinuierlich überwachen. Bei Verdacht auf Vorhandensein eines Bodendenkmals sind die Erdarbeiten nach dessen Anweisung sofort zu beenden.

Um mögliche Bodendenkmäler nicht zu beschädigen sind alle  Abtragsarbeiten und die Herstellung von Baugruben und Rohrgräben grundsätzlich mit Baggerlöffeln ohne Zähne durchzuführen.
Mehraufwendungen bzw. Erschwernisse infolge der Arbeiten mit Baggerlöffel ohne Zähne werden nicht gesondert vergütet und sind in die angebotenen Einheitspreise einzukalkulieren.

**2.5.0010 Boden lösen, zwischenl., E 1, E 2, E 3**
Boden Homogenbereiche E 1, E 2 und E 3,
Tragschicht / Sand / Auffüllungen / Anstehendes
profilgerecht oder nach Unterlagen des AG lösen,
aus Gehwegbereich einschl. Seitenbereichen,
Weganschlüssen,
lösen, laden, nach Angaben des AG
zu einer vom AG zur Verfügung gestellten Fläche
transportieren und zur Entnahme von Bodenproben in
Haufwerken aufsetzen und zwischenlagern.
Lagerung getrennt nach zu erwartender Belastung,
aus allen Abtragsprofilen ggf. einschließlich des
Fahrbahnbereichs.
Menge: 585,000 m3
Voraussichtliche Abrechnungsmenge: 585,000

**2.5.0020 Boden für Suchschachtung**
Boden
für Suchschachtung
profilgerecht ausheben ab Geländeoberfläche,
Aushub seitlich lagern. Verfüllen und verdichten,
Aushubtiefe bis 3,0 m,
Sohlenbreite der Gräben über 0,6 bis 1,0 m,
Alle Homogenbereiche.
Menge: 12,000 m3
Voraussichtliche Abrechnungsmenge: 12,000

**2.5.0030 Denkmalschutz Zulage lagenweiser Bodenabtrag**
Boden zur Sicherung ggf. vorhandener Bodendenkmäler lagenweise lösen als Zulage zu den Positionen Boden lösen und Boden für Suchschachtung,
Lagenstärke maximal 15 cm.
Menge: 290,000 m3
Voraussichtliche Abrechnungsmenge: 290,000

**2.5.0040 Betonbaut. abbr.**
Betonbauteile abbrechen.
Grundstücksbegrenzungen mit unterschiedlichen
Abmessungen, Konstruktionen und Baustoffen.
Abbruch im Zuge der Erdarbeiten zum Einbau der
Randeinfassung der Straße in Absprache mit den
Grundstückseigentümern und dem AG.
Bauwerke: Gundstücksbegrenzungen, Zaunfundamente
Bauteil(e): Fundamente, Mauern, Sockel, etc.
Beton unbewehrt, z.T. hydraulisch gebundene
Bruchsteinschichtungen oder Mauerwerk
Abbruchverfahren erschütterungsarm nach Wahl
des AN,
Abbruchgut in Eigentum des AN übernehmen und entsorgen.
Menge: 2,000 m3
Voraussichtliche Abrechnungsmenge: 2,000

**2.5.0050 Untergrund.verb herstellen.**
StL-Nr. 189041110501
Verbesserung von wenig tragfähigem Untergrund
profilgerecht oder nach Unterlagen des AG
herstellen. Material gleichmäßig verteilen
und einwalzen.
Zu verbessernde Fläche 'unzureichend tragfähiger Untergrund'
Das Herstellen des Planums wird ggf. gesondert
vergütet.
Material 'nichtbindiges, verdichtungswilliges und gut abgestuftes Schottermaterial 0/56'
Einbauklasse 0.
Menge: 128,000 t
Voraussichtliche Abrechnungsmenge: 128,000

**2.5.0060 Schüttlage für Geokunst.herst.**
StL-Nr. 18904112060501
Schüttlage als Arbeitsebene für das Verlegen von
Geokunststoffen auf wenig tragfähigem Untergrund
und/oder zum Ausgleich von wesentlichen Unebenheiten mit zu lieferndem Material herstellen,
Dicke von cm '5'
bis cm '10'
für Verbundstoffe
aus Material 'Vorabsieb 0/32'
in ebenen und schwach geneigten Flächen.
Menge: 28,000 m3
Voraussichtliche Abrechnungsmenge: 28,000

**2.5.0070 Trennsch. aus Geot. u. Schütt. herst.**
StL-Nr. 1890430109040201
Trennschicht aus Geotextilien und Verbundstoffen
unter Schüttungen herstellen.
Trennschicht 'unter Oberbau von Straßen und Seitenflächen'
aus Verbundstoff aus Vlies mit Verstärkung durch
Geogitter,
Geotextilrobustheitsklasse (GRK) 4,
verlegen quer zur Straßenachse.
Menge: 280,000 m2
Voraussichtliche Abrechnungsmenge: 280,000

**2.5.0080 Bett. Übersch. herstellen**
StL-Nr. 18904114
Zulage zum Einbau von Erdbaustoffen oder
Schichten ohne Bindemittel der OZ '02.05.0060'
als Abdeckung/Überschüttung von
Geokunststoffen der OZ '02.05.0070'
herstellen.
Abgerechnet wird die Fläche des Geokunststoffes
der zugehörigen OZ.
Menge: 280,000 m2
Voraussichtliche Abrechnungsmenge: 280,000

**2.5.0090 Planum herstellen**
StL-Nr. 18904109050101
Planum profilgerecht herstellen
in 'Fahrbahnen, Gehwegen, Seitenflächen'
max. Abweichung von der Sollhöhe +3/-3 cm.
Verformungsmodul EV2 mindestens 45 MPa.
Menge: 1170,000 m2
Voraussichtliche Abrechnungsmenge: 1170,000

*Hinweis: Hinweise*
Mehraufwand bei Kabeln wird nur vergütet,
wenn diese nicht umgelegt werden.

In die nachfolgenden Positionen Mehraufwand
ist die fachgerechte Wiederherstellung von
Sandumhüllung, Warnbändern, Formsteinen,
Schutzrohren einzukalkulieren, ebenso ist das
ggf. erforderliche seitliche aufhängen der
Kabel / Kabelbündel einzukalkulieren.

Handschachtung wird keine vergütet und ist die
angebotenen Einheitspreise einzukalkulieren.

**2.5.0100 Mehraufwand vorh. Leitungen**
StL-Nr. 1890411800010400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Stromkabel,
Verlauf der Leitung 'längs und quer'
Menge: 258,000 m
Voraussichtliche Abrechnungsmenge: 258,000

**2.5.0110 Mehraufwand vorh. Leitungen**
StL-Nr. 1890411800020400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Fernmeldekabel,
Verlauf der Leitung 'längs und quer'
Menge: 263,000 m
Voraussichtliche Abrechnungsmenge: 263,000

**2.5.0120 Mehraufwand vorh. Leitungen**
StL-Nr. 1890411800080400
Mehraufwand bei der Ausführung der Abtrags-
und/oder Verfüllarbeiten einschließlich des ungebundenen Oberbaues in Folge von vorhandenen Leitungen unter Beachtung der einschlägigen Vorschriften.
Der Mehraufwand wird bis zu einem Abstand von
50 cm in horizontaler und vertikaler Richtung
vergütet, sofern kein anderer Abstand angegeben ist.
Auch bei parallel laufenden Leitungen wird die Position
unabhängig vom Achsabstand einmal je Leitung
abgerechnet.
Abgerechnet wird in der Achse der jeweiligen Leitung.
Leitung = 'Rohrverbund Breitband'
Verlauf der Leitung 'längs und quer'
Menge: 20,000 m
Voraussichtliche Abrechnungsmenge: 20,000

**2.5.0130 Mehraufwand vorh. Leitungen**
StL-Nr. 1890411800050400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Wasserleitung,
Verlauf der Leitung 'längs und quer'
Menge: 12,000 m
Voraussichtliche Abrechnungsmenge: 12,000

*Hinweis: Hinweise*
Vergütung erfolgt nur bei vorhandenen Schächten,
Sinkkästen, Hydranten- und Schieberkappen.
Für innerhalb der gegenständlichen Maßnahme verbaute
Schächten, Sinkkästen, Hydranten- und Schieberkappen
erfolgt keine Vergütung des ggf. erforderlichen Mehraufwandes
bei der Ausführung der Abtrags- und Verfüllarbeiten.

**2.5.0140 Mehraufwand vorh. Bauwerke**
StL-Nr. 189041190001
Mehraufwand bei der Ausführung der Abtrags- und
Verfüllarbeiten infolge von vorhandenen Bauwerken.
Schächte.
Menge: 6,000 St
Voraussichtliche Abrechnungsmenge: 6,000

**2.5.0150 Mehraufwand vorh. Bauwerke**
StL-Nr. 189041190002
Mehraufwand bei der Ausführung der Abtrags- und
Verfüllarbeiten infolge von vorhandenen Bauwerken.
Hydranten- und Schieberkappen.
Menge: 7,000 St
Voraussichtliche Abrechnungsmenge: 7,000

**2.5.0160 Mehraufwand vorh. Bauwerke**
StL-Nr. 189041190003
Mehraufwand bei der Ausführung der Abtrags- und
Verfüllarbeiten infolge von vorhandenen Bauwerken.
Straßenabläufe.
Menge: 3,000 St
Voraussichtliche Abrechnungsmenge: 3,000

**2.5.0170 Mehraufwand für Abtrags- u. Verfüllarbeiten**
Mehraufwand bei der Ausführung der Abtrags- und
Verfüllarbeiten im Bereich des Oberbaues infolge von
Arbeiten im unmittelbaren Anschluss
(Abstand kleiner gleich 50 cm)
an vorhandenen Gebäuden und Einfriedungen.
Die Vergütung des Mehraufwands für die gesamten
anfallenden Leistungen erfolgt nur einmalig.
Menge: 277,000 m
Voraussichtliche Abrechnungsmenge: 277,000

**2.5.0180 Kabel Telekom aufhängen**
Kabel Telekom vorsichtig freilegen, seitl. aufhängen,
nach Herstellung Erdarbeiten Straßenbau wieder
verlegen,
einschl. erforderlicher Handschachtung,
einschl. erforderlicher Sandeinbettung
einschl. Trassenwarnband.
Menge: 263,000 m
Voraussichtliche Abrechnungsmenge: 263,000

**2.5.0190 Kabel Niederspannung aufhängen**
Kabel Niederspannung vorsichtig freilegen, seitl. aufhängen,
nach Herstellung der Erdarbeiten Straßenbau wieder
verlegen,
einschl. erforderlicher Handschachtung,
einschl. erforderlicher Sandeinbettung
einschl. Trassenwarnband.
Menge: 258,000 m
Voraussichtliche Abrechnungsmenge: 258,000

**2.5.0200 Plattendruckversuch**
Plattendruckversuche zum Nachweis der geforderten
Tragfähigkeitswerte durchführen, einschl. aller erforderlichen Geräte (u. a. Gegengewicht), Hilfsmittel und der Protokollführung. Sofern die geforderten Werte nach ZTVE-StB
bzw. nach Regelquerschnitt nicht erreicht werden,
gehen die Aufwendungen für die Durchführung der
Plattendruckversuche zu Lasten des AN.
Die im Rahmen der Eigenüberwachung durchzuführenden
Versuche sind nicht Bestandteil dieser Position.
Erd- und Frostschutzplanum.
Menge: 4,000 St
Voraussichtliche Abrechnungsmenge: 4,000

**2.5.0210 Dynam. Plattendruckversuch**
Dynamischer Plattendruckversuch zum Nachweis
der geforderten Tragfähigkeitswerte durchführen,
einschl. Bereitstellung aller erforderlichen Geräte u.
Hilfsmittel sowie der Protokollführung und Auswertung.
Die im Rahmen der Eigenüberwachung durchzuführenden
Versuche sind nicht Bestandteil dieser Position.
Erd- und Frostschutzplanum.
Menge: 10,000 St
Voraussichtliche Abrechnungsmenge: 10,000

#### 2.6 Leitungsgräben, Baugruben, Bauwerkshinterfüllung

*Hinweis: Hinweise Homogenbereiche*
Folgende Homogenbereiche wurden bei der
geotechnischen Untersuchung festgestellt:

Homogenbereich E 1 - Tragschicht / Auffüllung,
Bodengruppe GU, Bodenklasse alt 3

Homogenbereich E 2 - Auffüllung Sand
Bodengruppe SU, SU*, Bodenklasse alt 3 bis 4

Homgenbereich E 3 - Anstehendes, Terrassensand
Bodengruppe SU, Bodenklasse alt 3

Homogenbereich E 4 - Anstehendes, Zersatz,
Bodengruppe UL, Bodenklasse alt 4 (2)

*Hinweis: Hinweise Zwischenlagerung*
Die nachfolgend aufgeführten Bodenmassen sind vor Ort nach Homogenbereichen getrennt zu lösen, auf eine
Zwischenlagerfläche des AG zu transportieren
(Transportweg i. M. ca. 200 m) und zur Entnahme von
Bodenproben in Haufwerken mit maximal 500 m3 aufsetzen
und zwischenlagern.

Die Lagerflächen sind so herzurichten, dass diese eben und ohne Oberflächenwasserzutritt von außen sind. Die Mieten sind vor Durchfeuchtung zu schützen und mit Folie abzudecken. Diese Leistung wird nicht gesondert vergütet und ist
in die Einheitspreise einzurechnen.

Nach durchgeführter Deklarationsanalyse legt der Auftraggeber den Entsorgungsweg fest.
Die Entsorgung verdrängter bzw. unbrauchbarer Bodenmassen ist nicht Bestandteil des gegenständlichen Leistungsverzeichnisses.

*Hinweis: Hinweise angrenzende Gebäude*
Auf Grund der bestehenden Gründungssituation von angrenzenden Gebäuden und Einfriedungen sind
erschütterungsarme Arbeitsweisen bei sämtlichen Arbeiten
anzuwenden.
Grabenwände sind fachgerecht zu sichern (keine Hohlräume
zwischen Verbau und Grabenwand).

Sämtliche Erschwernisse, wie z. B. Wahl der Arbeitsgeräte,
Sicherungen, Materialanlieferungen sind bei der Preisbildung zu
berücksichtigen, sofern keine gesonderten Positionen ausgewiesen sind.

Die Vergütung von zusätzlichen Aushub bei
Bodenverbesserungsmaßnahmen erfolgt gem. der ausgeschriebenen  Abtragspositionen.

*Hinweis: Hinweise Abrechnung Rohrgräben*
Hinweise Abrechnung Rohrleitungsgräben:

Die Vergütung der Leitungsgrabenarbeiten erfolgt ab dem
Rohplanum/Erdplanum mit Breiten gem. DIN EN 1610.

Für Sickerleitungen bis einschließlich DN 150 beträgt die Rohrgrabenbreite abweichend von der DIN EN 1610 0,40 m.

Mehrbreiten bei Schächten/Sinkkästen werden übermessen und
nicht gesondert vergütet. Ggf. erforderlicher Mehraushub ist in die
angebotenen Einheitspreise einzukalkulieren.

*Hinweis: Hinweise Denkmalschutz*
Hinweise Denkmalschutz

Bei Bodenabtrag, Leitungsgrabenaushub und Baugrubenaushub wird ein Beauftragter des Bayerischen Landesamtes für Denkmalpflege die Arbeiten kontinuierlich überwachen. Bei Verdacht auf Vorhandensein eines Bodendenkmals sind die Erdarbeiten nach dessen Anweisung sofort zu beenden.

Um mögliche Bodendenkmäler nicht zu beschädigen sind alle  Abtragsarbeiten und die Herstellung von Baugruben und Rohrgräben grundsätzlich mit Baggerlöffeln ohne Zähne durchzuführen.
Mehraufwendungen bzw. Erschwernisse infolge der Arbeiten mit Baggerlöffel ohne Zähne werden nicht gesondert vergütet und sind in die angebotenen Einheitspreise einzukalkulieren.

**2.6.0010 Leitungsgraben Stromkabel Weihnachtsbaum herstellen**
Leitungsgraben einschließlich Verbau, für Rohrleitungen
Sickereinrichtungen, Kabel und dgl. herstellen.
Die Abrechnung des Leitungsgrabenaushubes erfolgt
mit senkrechten Baugrubenwänden.
Die Abrechnungsbreiten und -tiefen gelten auch im
Bereich der Schächte, der Arbeitsräume für Rohrverbindungen und Kabelmuffen, darüber hinausgehender Aushub gehört zum Leistungsumfang.
Zur Wiederverfüllung benötigtes Aushubmaterial
seilich lagern, aufnehmen, einbauen und verdichten.
Verdrängten Boden nach Homogenbereichen und zu erwartender Belastung getrennt lösen und innerhalb des zu erschließenden Gebietes in Haufwerken sortenrein von max. 500 m3 aufzusetzen.
Boden nach DIN 18300 Homogenbereiche
Homogenbereiche E1, E2, E3, E4.
Grabentiefe bis 0,90 m, Grabenbreite 0,30 m,
Ermittlung Tiefe nach Abzug Oberflächenbefestigung/Oberboden
für 'Stromkabel Weihnachtsbaum'
Menge: 1,000 m3
Voraussichtliche Abrechnungsmenge: 1,000

**2.6.0020 Muffen- und Baugruben Weihnachtsbaumbeleuchtung**
Boden für Muffen- und Baugruben
Stromversogungskabel
und Fundament Verteilerschrank/Zählersäule
ausheben, Sohlbreite ca. 1,0 m, Tiefe ca. 1,0 m,
Boden lösen, seitlich lagern, Boden aufnehmen,
einbauen, verdichten.
Verdrängten Boden zu einer vom AN zu beschaffenden
Fläche transportieren und zur Entnahme von Bodenproben
in Haufwerken sortenrein aufsetzen und zwischenlagern.
Lagerung getrennt nach zu erwartender Belastung,
Boden nach DIN 18300 Homogenbereich E1, E2, E3, E4.
Menge: 2,000 St
Voraussichtliche Abrechnungsmenge: 2,000

**2.6.0030 Leitungsgraben herstellen**
StL-Nr. 1890510301010207
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'E1, E2, E3, E4'
Beschreibung des Homogenbereichs nach Unterlagen
des AG.
Grabentiefe bis 1,00 m,
für Sickerstränge mit Rohrleitung DN '150'
Boden 'wieder einbauen und verdichten, verdrängten Boden siehe gesonderte Position'
Menge: 60,000 m3
Voraussichtliche Abrechnungsmenge: 60,000

**2.6.0040 Leitungsgraben herstellen**
StL-Nr. 1890510301020507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'E1, E2, E3, E4'
Beschreibung des Homogenbereichs nach Unterlagen
des AG.
Grabentiefe über 1,00 m bis 1,75 m,
für Rohrleitungen DN '150'
Rohrmaterial 'Kunststoff'
Boden 'wieder einbauen und verdichten, verdrängten Boden siehe gesonderte Position'
Menge: 50,000 m3
Voraussichtliche Abrechnungsmenge: 50,000

**2.6.0050 Leitungsgraben herstellen**
StL-Nr. 1890510301030507
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'E1, E2, E3, E4'
Beschreibung des Homogenbereichs nach Unterlagen
des AG.
Grabentiefe über 1,75 m bis 3,00 m,
für Rohrleitungen DN '150'
Rohrmaterial 'Kunststoff'
Boden 'wieder einbauen und verdichten, verdrängten Boden siehe gesonderte Position'
Menge: 13,000 m3
Voraussichtliche Abrechnungsmenge: 13,000

**2.6.0060 Boden für Suchschachtung**
Boden
für Suchschachtung
profilgerecht ausheben ab Geländeoberfläche,
Aushub seitlich lagern. Verfüllen und verdichten,
Aushubtiefe bis 3,0 m,
Sohlenbreite der Gräben über 0,6 bis 1,0 m,
Alle Homogenbereiche.
Menge: 14,000 m3
Voraussichtliche Abrechnungsmenge: 14,000

**2.6.0070 Denkmalschutz Zulage lagenweiser Leitungsgrabenaushub**
Boden zur Sicherung ggf. vorhandener Bodendenkmäler lagenweise lösen als Zulage zu den Positionen Leitungsgrabenaushub und Boden für Suchschachtungen,
Lagenstärke maximal 15 cm.
Menge: 40,000 m3
Voraussichtliche Abrechnungsmenge: 40,000

**2.6.0080 Zulage Handschacht**
Zulage zur Position Rohrgrabenaushub
für das profilgerechte Ausheben in
"Handarbeit" für
Bereiche, die einen maschinellen Einsatz
nicht erlauben.
Die Vergütung dieser Position erfolgt nicht
bei Kreuzungen von Fremdleitungen!
Eine Vergütung erfolgt bei:
-Anschluss an best. Leitungen 0,50 m
 in die Achse der best. Leitung
-Anschluss an best. Bauwerk 0,50 m
 vor dem Bauwerk
-Freilegen von zu sanierenden Rohrleitungen
 0,50 m über dem Rohr, 0,50 m seitl. Rohr,
 0,20 m unter dem Rohr.
Alle Homogenbereiche.
Menge: 6,000 m3
Voraussichtliche Abrechnungsmenge: 6,000

**2.6.0090 Leitungsgrabenverf. oberhalb Leitungszone herstellen**
StL-Nr. 189051070209
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,00 m bis 1,75 m,
Material 'Homogenbereich E 1, Material auf Lagerplatz des AG zwischengelagert, Transportweg im Mittel 200 m'
einbauen und verdichten.
Menge: 13,000 m3
Voraussichtliche Abrechnungsmenge: 13,000

**2.6.0100 Leitungsgrabenverf. oberhalb Leitungszone herstellen**
StL-Nr. 189051070309
Leitungsgrabenverfüllung oberhalb der
Leitungszone (Hauptverfüllung) herstellen.
Die Abrechnung erfolgt mit der für die Herstellung des
Leitungsgrabens vergüteten Breite. Diese Abrechnungsbreite gilt auch im Bereich der Schächte, der Arbeitsräume für Rohrververbindungen und Kabelmuffen,
soweit die Erdarbeiten dafür nicht gesondert vergütet
werden.
Darüber hinausgehende Verfüllung gehört zum
Leistungsumfang.
Für senkrecht begrenzte Grabenabschnitte
(verbauter Graben) mit einer Grabentiefe
über 1,75 m bis 3,00 m,
Material 'Homogenbereich E, Material auf Lagerplatz des AG zwischengelagert, Transportweg im Mittel 200 m'
einbauen und verdichten.
Menge: 3,000 m3
Voraussichtliche Abrechnungsmenge: 3,000

**2.6.0110 Verdrängten Boden einbauen**
StL-Nr. 1890510807
Durch Rohrleitung und Leitungszone verdrängten
Boden der OZ '02.06.0010, 02.06.0030, 02.06.0040, 02.06.0050'
laden, fördern, einbauen und ggf. verdichten.
Die Abrechnung erfolgt nach der Größe der Leitungszone
der verdrängten Leitung.
Boden 'laden, zur Entnahme von Bodenproben zum Zwischenlager des AG fördern und in Haufwerken aufsetzen'
Menge: 24,000 m3
Voraussichtliche Abrechnungsmenge: 24,000

**2.6.0120 Boden Rohrgrabensohle Bodenkl.3 und 4**
Boden einbauen
in Baugruben unter Ver- und Entsorgungsleitungen
(Kanal),
profilgerecht, verdichten,
mit vom AN zu lieferndem Boden,
Bodenklassen 3 und 4
(Material Schotter oder Schrotten 32/56 o. ä.).
verdichten, Verdichtungsgrad DPr mind. 97 %.
Verformungsmodul EV2 mind. 45 MN/m2.
Einbaustärke in cm 10 bis 30.
Menge: 6,000 m3
Voraussichtliche Abrechnungsmenge: 6,000

**2.6.0130 Gründungssohle verdichten**
Gründungssohle verdichten, in Leitungsgräben,
Verdichtungsgrad mind. DPr 0,97.
Menge: 160,000 m2
Voraussichtliche Abrechnungsmenge: 160,000

**2.6.0140 Sicherungsbeton C12/15**
Sicherungsbeton, grobgeschalt,
als Normalbeton DIN 1045
aus unbewehrtem Beton
Betonqualität: C12/15
Betonkonsistenz: nach Wahl des AN
erforderliche Schalung ist einzukalkulieren
Einzelvolumen bis 0,5 m3.
Ausführung als Füllbeton und Bauwerkssicherung.
Menge: 4,000 m3
Voraussichtliche Abrechnungsmenge: 4,000

*Hinweis: Hinweise*
Mehraufwand bei Kabeln wird nur vergütet,
wenn diese nicht umgelegt werden.

In die nachfolgenden Positionen Mehraufwand
ist die fachgerechte Wiederherstellung von
Sandumhüllung, Warnbändern, Formsteinen,
Schutzrohren einzukalkulieren, ebenso ist das
ggf. erforderliche seitliche aufhängen der
Kabel / Kabelbündel einzukalkulieren.

Handschachtung wird keine vergütet und ist die
angebotenen Einheitspreise einzukalkulieren.

**2.6.0150 Mehraufwand vorh. Leitungen**
StL-Nr. 1890411800010400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Stromkabel,
Verlauf der Leitung 'längs und quer'
Menge: 16,000 m
Voraussichtliche Abrechnungsmenge: 16,000

**2.6.0160 Mehraufwand vorh. Leitungen**
StL-Nr. 1890411800020400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Fernmeldekabel,
Verlauf der Leitung 'längs und quer'
Menge: 18,000 m
Voraussichtliche Abrechnungsmenge: 18,000

**2.6.0170 Mehraufwand vorh. Leitungen**
StL-Nr. 1890411800050400
Mehraufwand bei der Ausführung der Abtrags-
und/oder Verfüllarbeiten einschließlich des ungebundenen Oberbaues in Folge von vorhandenen Leitungen unter Beachtung der einschlägigen Vorschriften.
Der Mehraufwand wird bis zu einem Abstand von
50 cm in horizontaler und vertikaler Richtung
vergütet, sofern kein anderer Abstand angegeben ist.
Auch bei parallel laufenden Leitungen wird die Position
unabhängig vom Achsabstand einmal je Leitung
abgerechnet.
Abgerechnet wird in der Achse der jeweiligen Leitung.
Leitung = Wasserleitung,
Verlauf der Leitung 'längs und quer'
Menge: 6,000 m
Voraussichtliche Abrechnungsmenge: 6,000

#### 2.7 Wasserhaltung

*Hinweis: Vorbemerkungen zu L*
StL-Nr. 18907000
Vorbemerkungen zu LB 907
1. Allgemeines
Die Boden- und Untergrundverhältnisse sind in den
Unterlagen des AG angegeben. Diese Unterlagen
gelten nur für die Aufschlussstellen.
2. Nebenleistungen, Besondere Leistungen
Die nachfolgend aufgeführten Leistungen gehören
zum Leistungsumfang:
2.1 Herstellung, Vorhaltung und Abbau eines Stromanschlusses oder Stromaggregates für die Pumpen.
2.2 Nachweis der Betriebsstunden bei Pumpen/Pumpen-
anlagen, Wasserhaltungsanlagen und Notstromaggregaten.

**2.7.0010 Pumpe für offene Wasserhaltung**
StL-Nr. 1890710203000401
Pumpe für offene Wasserhaltung liefern, betriebsbereit aufbauen, an Rohrleitung anschließen
und nach Einsatz abbauen und abfahren.
Die Herstellung sowie die Verfüllung des Pumpensumpfes sowie die ggf. erforderliche Umsetzung(en)
der Pumpe einschließlich des Pumpensumpfes
nach Fortschritt des Baugrubenaushubes
gehören zum Leistungsumfang.
Das Unterhalten, Vorhalten und Betreiben der Pumpe
sowie die Rohrleitung zur Vorflut werden gesondert
vergütet.
Wasserhaltung für Leitungsgraben für Leitung
mit Schächten bei in der Länge wechselnden
hydraulischen Verhältnissen,
Förderdurchfluss über 15 m3/h bis 20 m3/h,
Förderhöhe ab Baugrubensohle bis 5,00 m.
Menge: 4,000 St
Voraussichtliche Abrechnungsmenge: 4,000

**2.7.0020 Pumpe unterhalten und vorhalten**
StL-Nr. 18907104
Pumpe der OZ '02.07.0010'
unterhalten und betriebsbereit vorhalten.
Abgerechnet wird nach Kalendertagen, an denen die
Pumpe betriebsbereit vorgehalten werden muss.
Der angebotene Einheitspreis gilt unabhängig von der
Anzahl der abgerechneten Tage.
Menge: 4,000 d
Voraussichtliche Abrechnungsmenge: 4,000

**2.7.0030 Pumpe betreiben**
StL-Nr. 18907105
Pumpe der OZ '02.07.0010'
betreiben.
Abgerechnet werden nur die vom AG bestätigten Be-
triebsstunden. Zuschläge für Überstunden, Sonn- und
Feiertagsarbeit und dgl. werden nicht gesondert vergütet.
Menge: 40,000 h
Voraussichtliche Abrechnungsmenge: 40,000

#### 2.8 Straßen- und Brückenentwässerung, Kabelkanäle

**2.8.0010 Sickerstr. mit Rohrleitung herstellen**
StL-Nr. 1890910201030801
Sickerstrang mit Rohrleitung aus Kunststoffrohren nach DIN 4262-1 einschließlich Bettung
bis zum Beginn der Sickerschlitze, Seitenverfüllung
und Abdeckung mindestens 30 cm über Rohrscheitel
herstellen.
Der Aushub wird gesondert vergütet.
Die Oberfläche der Bettung ist mit einer zum Rohr
hinweisenden Neigung auszubilden und zu glätten.
Rohrleitung DN '150'
Leitungsgraben im Bereich des Straßenkörpers,
kreisrundes Teilsickerrohr, Typ R2, Perforationsart LP,
Bettung Typ 1 aus Beton der
Druckfestigkeitsklasse C12/15.
Dicke der unteren Bettungsschicht cm '10'
Seitenverfüllung und Abdeckung,
Kies liefern, Lieferkörnung '8/16'
Menge: 118,000 m
Voraussichtliche Abrechnungsmenge: 118,000

**2.8.0020 Sickerrohr DN 150 passgenau ablängen**
Sickerstrang DN 150 passgenau nach Erfordernis
auf der Baustelle ablängen.
Menge: 6,000 St
Voraussichtliche Abrechnungsmenge: 6,000

**2.8.0030 Endstopfen DN 150**
Endstopfen aus PE für vorbeschriebene
Sickerleitung DN 150.
Menge: 2,000 St
Voraussichtliche Abrechnungsmenge: 2,000

**2.8.0040 Bogen DN 150**
Bogen 11° - 45° aus PE DN 150 für
vorbeschriebene Sickerleitung.
Menge: 3,000 St
Voraussichtliche Abrechnungsmenge: 3,000

**2.8.0050 Übergang Sickerleitung/PP-Rohr, DN150**
Übergang vorbeschriebene Sickerleitung DN150
auf PP SN10 DN 150.
Menge: 5,000 St
Voraussichtliche Abrechnungsmenge: 5,000

**2.8.0060 T-Stück DN 150/150**
T-Stück aus PE DN 150/150 für
vorbeschriebene Sickerleitung DN150.
Menge: 2,000 St
Voraussichtliche Abrechnungsmenge: 2,000

**2.8.0070 Anschluss SL DN150 Straßenablauf/Schacht**
Anschluss an Straßenablauf/Schacht aus Betonteilen durch Einbau eines Muffenformteiles in Schachtwand herstellen.
Die Anschlussöffnung ist durch Bohren in einem
Arbeitsgang nach Angabe des Herstellers herzustellen.
Das Muffenformteil ist nach Angabe des Herstellers mit
Mörtel oder durch Kleben einzubauen.
Muffenformteil für kreisrundes Teilsickerrohr DN 150,
Typ R2, Perforationsart LP, Kategorie SD,
einschl. erf. Übergangsstücke.
Anschlussöffnung 15 cm höher als Ablaufleitung des Sinkkastens.
Menge: 6,000 St
Voraussichtliche Abrechnungsmenge: 6,000

**2.8.0080 PP SN10 DN 160**
PP SN10-Rohr,
Hochlast-Vollwand-Kanalrohr mit Steckmuffe und
festeingelegtem Sicherheitsdichtsystem nach
DIN EN 1852, Rohrreihe SN8/S11,2  bzw. S13,3,
Ringsteifigkeit mind. 10 kN/m2 nach ISO 9969 (SN 10),
NORM EN 1852 geprüft, hochabriebfest, ohne Zusatz
von Füllstoffen,
Farbe: orangebraun
DN  160
Bettung Typ 1 aus Kies-Sand, für Rohre bis DN 200
Größtkorn 22 mm, Kies-Sand liefern,
Dicke der unteren Bettungsschicht cm '10'
Seitenverfüllung und Abdeckung mit Boden,
Boden liefern, Bodengruppe SE,
Dicke der Abdeckung 30 cm.
in vorhandenem Graben mit Verbau und
Aussteifungen.
Grabentiefe in m 1,00 bis 4,00.
Menge: 40,000 m
Voraussichtliche Abrechnungsmenge: 40,000

**2.8.0090 PP SN10 DN 160 passgenau ablängen**
PP SN10 DN 160 passgenau nach Erfordernis
auf der Baustelle ablängen.
Menge: 10,000 St
Voraussichtliche Abrechnungsmenge: 10,000

**2.8.0100 PP SN10 DN 160 Überschubmuffe**
Überschubmuffe PP SN10 DN 160/160,
als Zulage.
Menge: 4,000 St
Voraussichtliche Abrechnungsmenge: 4,000

**2.8.0110 PP SN10 DN 160 Bögen**
Bögen PP SN10 DN 160,
alle Grade,
als Zulage.
Menge: 21,000 St
Voraussichtliche Abrechnungsmenge: 21,000

**2.8.0120 PP SN10 DN 160 Abzweige**
Abzweige PP SN10 DN 160/160,
als Zulage.
Menge: 4,000 St
Voraussichtliche Abrechnungsmenge: 4,000

**2.8.0130 PP SN10 DN 160 Muffenstopfen**
Muffenstopfen PP SN10 DN 160,
als Zulage.
Menge: 2,000 St
Voraussichtliche Abrechnungsmenge: 2,000

**2.8.0140 Rohrleitung ausbauen**
StL-Nr. 1890920105010103
Rohrleitung aus Beton-, Kunststoff-, Asbestzement-,
Steinzeugrohren und dgl. ggf. einschl. Auflager
und  Ummantelung aus Beton ausbauen.
Die Herstellung des Leitungsgrabens bis Oberkante
Rohrleitung bzw. Ummantelung wird gesondert vergütet.
Zusätzliche Erdarbeiten in der verbliebenen Leitungszone gehören zum Leistungsumfang.
Größe und Art der Bettung '0,40m / 0,15m, Splitt'
Größe und Art der Ummantelung '0,40m / 0,20m, Splitt'
Rohrleitung aus Kunststoffteilsickerrohren,
bis DN 150,
Fließsohlentiefe bis 1,25 m
Rohre und übriges Abbruchmaterial in Eigentum des
AN übernehmen und einer Entsorgung nach Wahl
des AN zuführen.
Menge: 120,000 m
Voraussichtliche Abrechnungsmenge: 120,000

**2.8.0150 Rohrleitung ausbauen**
StL-Nr. 1890920106010303
Rohrleitung aus Beton-, Kunststoff-, Asbestzement-,
Steinzeugrohren und dgl. ggf. einschl. Auflager
und  Ummantelung aus Beton ausbauen.
Die Herstellung des Leitungsgrabens bis Oberkante
Rohrleitung bzw. Ummantelung wird gesondert vergütet.
Zusätzliche Erdarbeiten in der verbliebenen Leitungszone gehören zum Leistungsumfang.
Größe und Art der Bettung '1,00m / 0,15m, Sand-Splitt-Gemisch'
Größe und Art der Ummantelung '1,00m / 0,30m, Sand-Splitt-Gemisch'
Rohrleitung aus Kunststoffrohren mit Muffe und
Dichtelementen,
bis DN 150,
Fließsohlentiefe m '1,00 bis 3,00'
Rohre und übriges Abbruchmaterial in Eigentum des
AN übernehmen und einer Entsorgung nach Wahl
des AN zuführen.
Menge: 10,000 m
Voraussichtliche Abrechnungsmenge: 10,000

**2.8.0160 Rohrleitung ausbauen**
StL-Nr. 1890920107010303
Rohrleitung aus Beton-, Kunststoff-, Asbestzement-,
Steinzeugrohren und dgl. ggf. einschl. Auflager
und  Ummantelung aus Beton ausbauen.
Die Herstellung des Leitungsgrabens bis Oberkante
Rohrleitung bzw. Ummantelung wird gesondert vergütet.
Zusätzliche Erdarbeiten in der verbliebenen Leitungszone gehören zum Leistungsumfang.
Größe und Art der Bettung '1,00m / 0,15m, Sand-Splitt-Gemisch['
Größe und Art der Ummantelung '1,00m / 0,30m, Sand-Splitt-Gemisch'
Rohrleitung aus Steinzeugrohren,
bis DN 150,
Fließsohlentiefe m '1,00 bis 3,00'
Rohre und übriges Abbruchmaterial in Eigentum des
AN übernehmen und einer Entsorgung nach Wahl
des AN zuführen.
Menge: 10,000 m
Voraussichtliche Abrechnungsmenge: 10,000

**2.8.0170 Schachtanschluss herstellen**
StL-Nr. 1890920803010201
Schachtanschluss einschließlich Abdichtung
des Anschlusses herstellen.
Vergütet wird das Herstellen des Anschlusses
einschließlich eventueller Passstücke.
Als Zulage zur Rohrleitung der OZ '___'
Kunststoffrohrleitung DN '150'
Schacht aus Betonfertigteilen,
Öffnung für Schachtanschluss durch Bohren
herstellen,
Anschluss mit Gelenkstück.
Menge: 2,000 St
Voraussichtliche Abrechnungsmenge: 2,000

**2.8.0180 Rohranschluss herstellen**
StL-Nr. 18909209010501
Rohranschluss einschließlich der Abdichtung
des Anschlusses herstellen.
Öffnung für Rohranschluss durch Bohren herstellen.
Vergütet wird das Herstellen des Anschlusses
einschließlich eventueller Pass- oder Sattelstücke.
Als Zulage zur Rohrleitung der OZ '___'
Anschlussleitung aus Kunststoffrohr DN '150'
Sammelleitung aus 'Beton/Stahlbeton DN 300'
Sattelstück mit Kugelgelenk
Menge: 1,000 St
Voraussichtliche Abrechnungsmenge: 1,000

**2.8.0190 Rohranschluss herstellen**
StL-Nr. 18909209010501
Rohranschluss einschließlich der Abdichtung
des Anschlusses herstellen.
Öffnung für Rohranschluss durch Bohren herstellen.
Vergütet wird das Herstellen des Anschlusses
einschließlich eventueller Pass- oder Sattelstücke.
Als Zulage zur Rohrleitung der OZ '___'
Anschlussleitung aus Kunststoffrohr DN '150'
Sammelleitung aus 'Beton/Stahlbeton DN 400'
Sattelstück mit Kugelgelenk
Menge: 1,000 St
Voraussichtliche Abrechnungsmenge: 1,000

**2.8.0200 Straßenablauf Fertigteil ausb.**
StL-Nr. 18909301020101
Straßenablauf aus Betonfertigteilen einschl. Aufsatz
und Eimer, sowie Auflager aus Beton ausbauen.
Das ggf. erforderliche Schließen der Anschlussleitungen
wird gesondert vergütet.
Straßenablauf mit Schaft und Schaftkonus, tiefe
Bauform, Aufsatz 300 x 500
Tiefe bis Sohle in Ablaufmitte über 0,80 m bis 1,20 m,
Straßenablauf einschließlich Aufsatz und Eimer
in Eigentum des AN übernehmen und einer
Entsorgung nach Wahl des AN zuführen.
Übriges Abbruchgut in das
Eigentum des AN übernehmen und einer Entsorgung
nach Wahl des AN zuführen.
Menge: 1,000 St
Voraussichtliche Abrechnungsmenge: 1,000

**2.8.0210 Auflagerring ausb.**
StL-Nr. 1890940401
Auflagerring  für Schachtabdeckung ausbauen.
Abbruchgut in das Eigentum des AN übernehmen
und einer Entsorgung nach Wahl des AN
zuführen.
Menge: 6,000 St
Voraussichtliche Abrechnungsmenge: 6,000

**2.8.0220 Schachtabdeckg. ausbauen**
StL-Nr. 1890940301010102
Schachtabdeckung ausbauen.
Der ggf. erforderliche Aufbruch des gebundenen Oberbaues wird gesondert vergütet.
Abdeckung Klasse D 400 mit Rahmen aus Gusseisen
mit Beton,
mit Schmutzfänger
Deckel ohne Verriegelung.
Abbruchgut in das Eigentum des AN übernehmen
und einer Entsorgung nach Wahl des AN
zuführen.
Menge: 6,000 St
Voraussichtliche Abrechnungsmenge: 6,000

**2.8.0230 Schachtabdeckung absenk. o. anheben**
StL-Nr. 1890942501
Höhenangleichung von freiliegenden Schachtabdeckungen herstellen.
Schachtabdeckung ausbauen, Höhe durch Aus- bzw.
Einbau von Auflageringen (AR-V) angleichen
und Schachtabdeckung wieder vollfugig auf
Normalbettmörtel versetzen.
Anheben bis 10 cm.
Menge: 3,000 St
Voraussichtliche Abrechnungsmenge: 3,000

**2.8.0240 Schachtabdeckung absenk. o. anheben**
StL-Nr. 1890942503
Höhenangleichung von freiliegenden Schachtabdeckungen herstellen.
Schachtabdeckung ausbauen, Höhe durch Aus- bzw.
Einbau von Auflageringen (AR-V) angleichen
und Schachtabdeckung wieder vollfugig auf
Normalbettmörtel versetzen.
Absenken bis 10 cm.
Menge: 3,000 St
Voraussichtliche Abrechnungsmenge: 3,000

**2.8.0250 Straßenkappe ausbauen**
StL-Nr. 189094260101
Straßenkappe mit Tragplatte von Versorgungsleitung
und dgl. freiliegend ausbauen, Gestänge sichern,
Straßenkappe innerhalb der Baustelle lagern.
Einbauteil Schieberkappe
Spartenträger 'Gemeinde Neusorg'
Die Leistung ist gesondert in Rechnung zu stellen.
Ausgebaute Straßenkappe reinigen.
Menge: 4,000 St
Voraussichtliche Abrechnungsmenge: 4,000

**2.8.0260 Straßenkappe ausbauen**
StL-Nr. 189094260201
Straßenkappe mit Tragplatte von Versorgungsleitung
und dgl. freiliegend ausbauen, Gestänge sichern,
Straßenkappe innerhalb der Baustelle lagern.
Einbauteil Hydrantenkappe
Spartenträger 'Gemeinde Neusorg'
Die Leistung ist gesondert in Rechnung zu stellen.
Ausgebaute Straßenkappe reinigen.
Menge: 2,000 St
Voraussichtliche Abrechnungsmenge: 2,000

**2.8.0270 Straßenkappe einbauen**
StL-Nr. 189094270101
Innerhalb der Baustelle gelagerte Straßenkappe
ggf. einschl. Tragplatte einbauen.
Die Mehraufwendungen im Bereich der jeweiligen Schichten des Oberbaues werden gesondert vergütet.
Einbauteil Schieberkappe
Spartenträger 'Gemeinde Neusorg'
Die Leistung ist gesondert in Rechnung zu stellen.
Straßenkappe einwalzbar.
Menge: 4,000 St
Voraussichtliche Abrechnungsmenge: 4,000

**2.8.0280 Straßenkappe einbauen**
StL-Nr. 189094270201
Innerhalb der Baustelle gelagerte Straßenkappe
ggf. einschl. Tragplatte einbauen.
Die Mehraufwendungen im Bereich der jeweiligen Schichten des Oberbaues werden gesondert vergütet.
Einbauteil Hydrantenkappe
Spartenträger 'Gemeinde Neusorg'
Die Leistung ist gesondert in Rechnung zu stellen.
Straßenkappe einwalzbar.
Menge: 2,000 St
Voraussichtliche Abrechnungsmenge: 2,000

**2.8.0290 Entwässerungsrinne herst.**
StL-Nr. 1890931405040006
Entwässerungsrinne mit Fertigteilen, DIN EN 1433
und DIN 19580, mit verkehrssicher
befestigter Abdeckung auf 20 cm dickem
Fundament aus Beton C 25/30 herstellen.
Erforderliche Formstücke für Rinnenanfang und
Einlaufkasten bzw. Straßenablauf oder Ablauföffnung
am Rinnenende werden gesondert vergütet.
Ggf. erforderliche Seitenstützen nach Unterlagen
des Herstellers.
Das Fundament und die ggf. erforderlichen Seitenstützen
sind mit Schalung herzustellen.
Die Fugen sind nach Angabe des Herstellers
abzudichten.
Nennweite mm '100'
Rinne 'Rinne Kastenrinne mit Stegrost aus Gußeisen
DN-GSJ'
Klasse 'B'
Einbau 'in Zufahrt'
Kennzeichnung 'Rinne beständig gegnüber Tausalzen DIN EN 1433 Anhang B 3, Kennzeichnung R'
Menge: 3,000 m
Voraussichtliche Abrechnungsmenge: 3,000

**2.8.0300 Zul. Formstück EW-Rinne**
StL-Nr. 18909316010603
Formstück für Entwässerungsrinne einbauen.
Als Zulage zur OZ '02.08.0290'
Vergütet wird der Mehraufwand gegenüber der
durchgehenden Rinne.
Formstück liefern,
Formstück 'Einlaufkasten einschl. Stegrost aus Gußeisen'
Anschlussleitung DN '150'
Menge: 1,000 St
Voraussichtliche Abrechnungsmenge: 1,000

**2.8.0310 Zul. Formstück EW-Rinne**
StL-Nr. 18909316010603
Formstück für Entwässerungsrinne einbauen.
Als Zulage zur OZ '02.09.0290'
Vergütet wird der Mehraufwand gegenüber der
durchgehenden Rinne.
Formstück liefern,
Formstück 'Kombistirnwand'
Anschlussleitung DN '-'
Menge: 2,000 St
Voraussichtliche Abrechnungsmenge: 2,000

**2.8.0320 Kanalrohr-Reinigung DN 150**
Entwässerungskanal reinigen mittels eines kombinierten
Hochdruckspül- und Saugefahrzeuges mit Wasserrückgewinnung, das Spülwasser ist vom AN zu stellen und wird nicht gesondert vergütet. An- und Abfahrt sind in den angebotenen Einheitspreis einzukalkulieren.
Rohrgröße: DN 150.
Menge: 40,000 m
Voraussichtliche Abrechnungsmenge: 40,000

**2.8.0330 Kanalrohrlnspektion Kanal bis DN 150 mit Satellitenkamera**
Farb-TV-Kanalinspektion von Anschlussleitungen mittels
selbstfahrender Satellitenkamera vom Hauptkanal aus nach
DWA Merkblatt M 149-2 (1112006) in Verbindung mit der
DIN EN 13508-2 prüfen
Anschlüsse, Abzweige, Stutzen und Bögen einmessen und
dokumentieren.
Endpunkte der befahrenen Leitungen orten und in der Örtlichkeit
in Absprache mit der Bauleitung markieren.
Einschließlich der Erstellung eines Untersuchungsberichts je
Haltung sowie einer graphischen Zustandsdarstellung der
einzelnen Kanalhaltungen, mit sämtlichen Kanaldaten(Schachtnummer, Dokumentationsrichtung, Haltungslänge und
weitere Angaben nach DWA M 149, Teil 2 bis 5) sowie
Erfassung sämtlicher Anschlüsse und Schäden mit DWA-konformer
Bezeichnung Werkstoff: alle Arten
Anschlusslänge: bis 12 m
Rohrgröße DN 150
Menge: 40,000 m
Voraussichtliche Abrechnungsmenge: 40,000

**2.8.0340 Bild-Dokumentation von wichtigen Streckenpunkten**
Dokumentation von besonderen Anschlussbereichen und
wichtigen Streckenpunkten mittels Fotos.
Die Aufnahmen müssen vor dem Verfüllen der Rohrleitung ausgeführt werden.
Je Anschluss sind mind. zwei Fotos aufgenommen werden.
Die Aufnahmen müssen beschriftet und dem jeweiligen Anschluss zugeordnet dem AG übergeben werden.
Format: ln digitaler Form als *.jpg-Datei (Größe ca. 2 MB/Bild)
auf
Datenträger und als Abzug in der Größe 10 X 15 cm auf DIN
A-4 Format gedruckt und beschriftet (nach Anschluss).
Menge: 12,000 St
Voraussichtliche Abrechnungsmenge: 12,000

#### 2.9 Ungebundene Schichten des Oberbaues

*Hinweis: Vorbemerkungen zu L*
StL-Nr. 18910000
Vorbemerkungen zu LB 910
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen von Einbauten, Borden etc.
im Leistungsumfang des AN enthalten ist, gehören alle
dadurch verursachten Erschwernisse zum Leistungsumfang.

**2.9.0010 FSS herstellen**
StL-Nr. 1891020108060401
Frostschutzschicht (FSS) herstellen,
Einbaubereich 'Gehwege, Parkstellflächen, Zufahrten, Angleichungen'
Baustoffgemisch 'ohne RC-Baustoffe und industriell hergestellte Gesteinskörnungen'
Einbaudicke cm '30'
bis cm '35'
Verformungsmodul EV2 min. MPa '100'
Verhältniswert der Verformungsmoduln EV2/EV1 max '2,2'
Menge: 340,000 m3
Voraussichtliche Abrechnungsmenge: 340,000

**2.9.0020 STS herstellen**
StL-Nr. 1891030508020102
Schottertragschicht (STS) herstellen
auf 'Frostschutzschicht'
Einbaubereich 'Gehwege, Parkstellflächen, Zufahrten, Angleichungen'
Baustoffgemisch 0/32,
Einbaudicke cm '15'
(Mindestdicke im Regelquerschnitt).
Verdichtungsgrad DPr min. % '100'
Verformungsmodul EV2 min. MPa '2,2'
Menge: 160,000 m3
Voraussichtliche Abrechnungsmenge: 160,000

**2.9.0030 SoB ausbauen**
StL-Nr. 18910102080201
Schicht ohne Bindemittel ausbauen,
Schichtart 'Schotter-Splitt-Gemisch'
Dicke von cm '10'
bis cm '20'
Bereich 'Seitenflächen, Zugänge und Zufahrten'
Breite von m '3'
bis m '6'
Material innerhalb der Baustelle nach Unterlagen
des AG fördern und zwischenlagern.
Menge: 3,000 m3
Voraussichtliche Abrechnungsmenge: 3,000

**2.9.0040 Material entfernen**
StL-Nr. 189101100103
Überschüssiges Material
der OZ '02.09.0030'
aufnehmen.
Material 'Schotter-Splitt-Gemisch'
Material innerhalb der Baustelle nach Unterlagen
des AG fördern, einbauen und verdichten.
Menge: 3,000 m3
Voraussichtliche Abrechnungsmenge: 3,000

**2.9.0050 DoB herstellen**
StL-Nr. 189104020301
Deckschicht ohne Bindemittel (DoB) herstellen
auf 'ungebundener Tragschicht'
Einbaudicke von cm '3'
bis cm '6'
Einbaubereich 'Seitenflächen, Zugänge und Zufahrten'
Baustoffgemisch 0/11.
Menge: 5,000 t
Voraussichtliche Abrechnungsmenge: 5,000

#### 2.10 Asphaltschichten

*Hinweis: Vorbemerkungen zu L*
Vorbemerkungen zu LB 911
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Herstellen von Einbauten, Borden etc.
im Leistungsumfang des AN enthalten ist, gehören alle
dadurch verursachten Erschwernisse zum Leistungsumfang.
2.8 Die erforderliche Grobreinigung von Fräsflächen
gehört zum Leistungsumfang.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.
3.4 Ändert sich der Einheitspreis einer m2-Position
beim  Asphalteinbau infolge von Mehr- oder Minderdicken, ändern sich die Einheitspreise der
Zulagen für Beschicker und Thermofahrzeuge nicht.

*Hinweis: Hinweis Thermofahrzeuge*
Der Einsatz von Thermofahrzeugen für die Mischguttransporte
beim Einbau von Asphaltschichten ist in die angeboteten Einheitspreise einzukalkulieren und wird nicht gesondert vergütet.
Die Dämmung der Mulden für den Asphaltmischguttransport muss
mindestens einen Wärmedurchlasswiderstand (R-Wert) von mind.
1,65 m2K/W (bei 20 Grad C) aufweisen.
Das verwendete Dämmmaterial muss eine langfristige
Temperaturbeständigkeit bis 200 Grad C aufweisen.

*Hinweis: Weitere Hinweise*
Für die Asphalttragschicht und die Asphaltdeckschicht
ist ein Oberflächenaufmaß zu erstellen und ein
Soll-/Ist-Vergleich zu führen.
Die Abrechnung von etwaigem Mehreinbau erfolgt nach
ZTV-Asphalt bis maximal 5 % der obersten Schicht.

Ggf. erforderlicher Handeinbau wird nicht gesondert vergütet,
erforderliche Mehraufwendungen hierfür sind in die angebotenen
Einheitspreise einzukalkulieren.

Asphalttrag- und Asphaltdeckschichten:
Abgerechnet wird die Breite der obersten Schicht.
Ggf. vorhandene Randkeile bleiben unberücksichtigt.

Der Ausbau sowie die neue Herstellung der vorhandenen Decken
von Gehwegen und Seitenflächen muss in drei Abschnitten ausgeführt werden, um so die Befahrbarkeit/Zufahrtsmöglichkeit der Anlieger sicherzustellen.
Abschnitt 1: 0+125 bis 0+250
Abschnitt 2: 0+250 bis 0+375
Abschnitt 3: 0+000 bis 0+087
Mehraufwendungen hierdurch werden nicht besonders vergütet
und sind in die angebotenen Einheitspreise einzukalkulieren.

**2.10.0010 Asphalt trennen**
StL-Nr. 1891111106010103
Asphaltoberbau geradlinig trennen
Bereich 'Anbaubereich, längs und quer zur Fahrbahnachs,'
durch Schneiden
senkrecht,
Trenntiefe über 6 cm bis 12 cm.
Menge: 41,000 m
Voraussichtliche Abrechnungsmenge: 41,000

**2.10.0020 Asphalt feinfräsen**
StL-Nr. 1891110208020101
Asphalt feinfräsen und Material aufnehmen.
Verwertungsklasse A
Der Schnittlinienabstand darf maximal 8 mm betragen.
Reinigen der gefrästen Fläche zur Herstellung des
Schichtenverbundes wird gesondert vergütet.
Abgerechnet wird die obere Frästiefe (FT-O).
Bereich 'alle Bereiche'
Asphaltbefestigung nach Unterlagen des AG,
Frästiefe cm '4'
und einer Fräsbreite von m 'bis 6'
Material in Eigentum des AN übernehmen und
einer Verwertung nach Wahl des AN zuführen.
Menge: 21,000 m2
Voraussichtliche Abrechnungsmenge: 21,000

**2.10.0030 Gebundenen Oberbau aufbrechen**
StL-Nr. 1891110708010201
Gebundenen Oberbau aufbrechen und aufnehmen. Material soweit erforderlich zerkleinern.
Verwertungsklasse A
Bereich 'alle Bereiche'
Decke aus 'Asphaltbeton'
Dicke von cm '3'
bis cm '4'
und Asphalttragschicht
Dicke von cm '10'
bis cm '12'
auf ungebundener Tragschicht,
Aufbruchbreite von m '1,30'
bis m '16'
Material in Eigentum des AN übernehmen und
einer Verwertung nach Wahl des AN zuführen.
Menge: 90,000 m3
Voraussichtliche Abrechnungsmenge: 90,000

**2.10.0040 Zulage zu Fräs-oder Aufbrucharb.an Einbauten**
StL-Nr. 1891110900010302
Zulage zu Fräs- oder Aufbrucharbeiten
für Mehraufwendungen durch Erschwernisse
infolge von Einbauten einschließlich des
verminderten Leistungsansatz in der Fläche.
Zu diesen Mehraufwendungen gehört auch das
Entfernen von Belagsresten an den Einbauten.
Die Abrechnung erfolgt pro Einbauteil nur einmal für
alle Fräs- und Aufbrucharbeiten.
Schächte
Deck- und Tragschicht
Ausbau in einem Arbeitsgang
Menge: 6,000 St
Voraussichtliche Abrechnungsmenge: 6,000

**2.10.0050 Zulage zu Fräs-oder Aufbrucharb.an Einbauten**
StL-Nr. 1891110900020302
Zulage zu Fräs- oder Aufbrucharbeiten
für Mehraufwendungen durch Erschwernisse
infolge von Einbauten einschließlich des
verminderten Leistungsansatz in der Fläche.
Zu diesen Mehraufwendungen gehört auch das
Entfernen von Belagsresten an den Einbauten.
Die Abrechnung erfolgt pro Einbauteil nur einmal für
alle Fräs- und Aufbrucharbeiten.
Hydranten- und Schieberkappen
Deck- und Tragschicht
Ausbau in einem Arbeitsgang
Menge: 5,000 St
Voraussichtliche Abrechnungsmenge: 5,000

**2.10.0060 Zulage zu Fräs-oder Aufbrucharb.an Einbauten**
StL-Nr. 1891110900030302
Zulage zu Fräs- oder Aufbrucharbeiten
für Mehraufwendungen durch Erschwernisse
infolge von Einbauten einschließlich des
verminderten Leistungsansatz in der Fläche.
Zu diesen Mehraufwendungen gehört auch das
Entfernen von Belagsresten an den Einbauten.
Die Abrechnung erfolgt pro Einbauteil nur einmal für
alle Fräs- und Aufbrucharbeiten.
Straßenabläufe
Deck- und Tragschicht
Ausbau in einem Arbeitsgang
Menge: 2,000 St
Voraussichtliche Abrechnungsmenge: 2,000

**2.10.0070 Zulage zu Fräs-oder Aufbrucharb.an Einfassungen**
StL-Nr. 18911110070302
Zulage zu Fräs- oder Aufbrucharbeiten
für Mehraufwendungen durch Erschwernisse
entlang von Bordsteinen, Rinnen oder dgl.
einschließlich des verminderten Leistungsansatz
in der Fläche.
Zu diesen Mehraufwendungen gehört auch das
Entfernen von Belagsresten entlang der Einfassung.
Die Abrechnung erfolgt pro Fräs- bzw. Abbruchkante
entlang einer Einfassung nur einmal für alle
Fräs- und Aufbrucharbeiten.
Kante 'Zeilen, Rinnenplatten, Gebäuden'
Deck- und Tragschicht
Ausbau in einem Arbeitsgang
Menge: 910,000 m
Voraussichtliche Abrechnungsmenge: 910,000

**2.10.0080 Unterlage reinigen**
StL-Nr. 18911114020302
Vorhandene Unterlage reinigen.
Anfallendes Material einer Verwertung nach
Wahl des AN zuführen.
Das Reinigen von Ecken, Zwickeln und An-
schlüssen von Hand gehört zum Leistungsumfang.
Unterlage aus gefräster Asphaltbefestigung
in Flächen 'Flächen Anbindungen Ortsstraßen'
reinigen mit Hochdruckreinigungsgerät
und sofortiger Absaugung des
Schmutz-Wasser-Gemisches.
Menge: 45,000 m2
Voraussichtliche Abrechnungsmenge: 45,000

**2.10.0090 Unterlage reinigen**
StL-Nr. 18911114010302
Vorhandene Unterlage reinigen.
Anfallendes Material einer Verwertung nach
Wahl des AN zuführen.
Das Reinigen von Ecken, Zwickeln und An-
schlüssen von Hand gehört zum Leistungsumfang.
Unterlage aus Asphaltbefestigung
in Flächen 'Angleichungen Zugänge und Zufahrten'
reinigen mit Hochdruckreinigungsgerät
und sofortiger Absaugung des
Schmutz-Wasser-Gemisches.
Menge: 79,000 m2
Voraussichtliche Abrechnungsmenge: 79,000

**2.10.0100 Unterlage reinigen**
StL-Nr. 18911114010302
Vorhandene Unterlage reinigen.
Anfallendes Material einer Verwertung nach
Wahl des AN zuführen.
Das Reinigen von Ecken, Zwickeln und An-
schlüssen von Hand gehört zum Leistungsumfang.
Unterlage aus Asphaltbefestigung
in Flächen 'Gehwege'
reinigen mit Hochdruckreinigungsgerät
und sofortiger Absaugung des
Schmutz-Wasser-Gemisches.
Menge: 235,000 m2
Voraussichtliche Abrechnungsmenge: 235,000

**2.10.0110 Schichtenverbund herstellen**
StL-Nr. 18911116010306
Schichtenverbund durch Ansprühen der Unterlage mit bitumenhaltigem Bindemittel herstellen,
Das Reinigen wird gesondert vergütet.
Bindemittel C40B5-S,
Ansprühmenge ca. g/m2 '250, Flächen Anbindungen Ortsstraßen'
Menge: 45,000 m2
Voraussichtliche Abrechnungsmenge: 45,000

**2.10.0120 Schichtenverbund herstellen**
StL-Nr. 18911116010306
Schichtenverbund durch Ansprühen der Unterlage mit bitumenhaltigem Bindemittel herstellen,
Das Reinigen wird gesondert vergütet.
Bindemittel C40B5-S,
Ansprühmenge ca. g/m2 '250, Angleichungen Zugänge und Zufahrten'
Menge: 79,000 m2
Voraussichtliche Abrechnungsmenge: 79,000

**2.10.0130 Schichtenverbund herstellen**
StL-Nr. 18911116010306
Schichtenverbund durch Ansprühen der Unterlage mit bitumenhaltigem Bindemittel herstellen,
Das Reinigen wird gesondert vergütet.
Bindemittel C40B5-S,
Ansprühmenge ca. g/m2 '250, Gehwege'
Menge: 235,000 m2
Voraussichtliche Abrechnungsmenge: 235,000

**2.10.0140 ATS aus AC 32 T N herstellen**
StL-Nr. 1891120608050201
Asphalttragschicht aus Asphalttragschichtmischgut
AC 32 T N herstellen auf 'ungebundener Tragschicht'
Einbaubereich 'Flächen Anbindungen Ortsstraßen'
Einbaudicke 10,0 cm,
mit Bindemittel 50/70,
Unebenheiten der Oberfläche max. 6 mm.
Menge: 45,000 m2
Voraussichtliche Abrechnungsmenge: 45,000

**2.10.0150 ATS aus AC 22 T N herstellen**
StL-Nr. 1891120808060101
Asphalttragschicht aus Asphalttragschichtmischgut
AC 22 T N herstellen auf 'ungebundener Tragschicht'
Einbaubereich 'Angleichungen Zugänge und Zufahrten'
Einbaudicke 8,0 cm,
mit Bindemittel 70/100,
Unebenheiten der Oberfläche max. 6 mm.
Menge: 79,000 m2
Voraussichtliche Abrechnungsmenge: 79,000

**2.10.0160 ATS aus AC 22 T N herstellen**
StL-Nr. 1891120808060101
Asphalttragschicht aus Asphalttragschichtmischgut
AC 22 T N herstellen auf 'ungebundener Tragschicht'
Einbaubereich 'Gehwege'
Einbaudicke 8,0 cm,
mit Bindemittel 70/100,
Unebenheiten der Oberfläche max. 6 mm.
Menge: 235,000 m2
Voraussichtliche Abrechnungsmenge: 235,000

**2.10.0170 ADS aus AC 11 D N herstellen**
StL-Nr. 18911405080102
Asphaltdeckschicht aus Asphaltbeton AC 11 D N
herstellen. Das Abstumpfen der Oberfläche wird
gesondert vergütet.
Einbaubereich 'Flächen Anbindungen Ortsstraßen'
Einbaudicke 4,0 cm,
mit Bindemittel 70/100.
Menge: 45,000 m2
Voraussichtliche Abrechnungsmenge: 45,000

**2.10.0180 ADS aus AC 8 D N herstellen**
StL-Nr. 18911407060301
Asphaltdeckschicht aus Asphaltbeton AC 8 D N
herstellen. Das Abstumpfen der Oberfläche wird
gesondert vergütet.
Einbaubereich 'Angleichungen Zugänge und Zufahrten, Gehwege'
Einbaudicke cm '3'
mit Bindemittel 70/100.
Menge: 79,000 m2
Voraussichtliche Abrechnungsmenge: 79,000

**2.10.0190 Anschluss mit Fugenband herstellen**
StL-Nr. 1891190403070100
Anschluss an bestehende Decken oder Bauteile in der
Dicke der Asphaltdeckschicht mit anschmelzbarem
Fugenband herstellen.
Das Reinigen vor Einbau des Fugenbandes
gehört zum Leistungsumfang.
Längs- und Querfuge,
Dicke der Deckschicht '4'
Einzellängen bis 20 m,
Menge: 10,000 m
Voraussichtliche Abrechnungsmenge: 10,000

**2.10.0200 Anschluss mit Fugenband herstellen**
StL-Nr. 1891190403070100
Anschluss an bestehende Decken oder Bauteile in der
Dicke der Asphaltdeckschicht mit anschmelzbarem
Fugenband herstellen.
Das Reinigen vor Einbau des Fugenbandes
gehört zum Leistungsumfang.
Längs- und Querfuge,
Dicke der Deckschicht '3'
Einzellängen bis 20 m,
Menge: 30,000 m
Voraussichtliche Abrechnungsmenge: 30,000

**2.10.0210 Anschluss mit Fugenband herstellen**
StL-Nr. 1891190407070400
Anschluss an bestehende Decken oder Bauteile in der
Dicke der Asphaltdeckschicht mit anschmelzbarem
Fugenband herstellen.
Das Reinigen vor Einbau des Fugenbandes
gehört zum Leistungsumfang.
Anschluss 'Rinne, Streifen, Borde'
Dicke der Deckschicht '4'
Einzellängen 'bis 20 m'
Menge: 37,000 m
Voraussichtliche Abrechnungsmenge: 37,000

**2.10.0220 Anschluss mit Fugenband herstellen**
StL-Nr. 1891190407070400
Anschluss an bestehende Decken oder Bauteile in der
Dicke der Asphaltdeckschicht mit anschmelzbarem
Fugenband herstellen.
Das Reinigen vor Einbau des Fugenbandes
gehört zum Leistungsumfang.
Anschluss 'Rinne, Streifen, Borde'
Dicke der Deckschicht '3'
Einzellängen '10 m bis 150 m'
Menge: 454,000 m
Voraussichtliche Abrechnungsmenge: 454,000

**2.10.0230 Abstumpfung herstellen**
StL-Nr. 189119110100
Abstumpfung maschinell herstellen.
Abstreumaterial gleichmäßig auf die noch heiße
Oberfläche der Deckschicht aufbringen und einwalzen. Nicht gebundenes und gelöstes Material aufnehmen und einer Verwertung nach Wahl des
AN zuführen.
Mit Bitumen umhüllte Lieferkörnung 1/3,
PSVangegeben(48), Abstreumasse 1,0 kg/m2.
Menge: 359,000 m2
Voraussichtliche Abrechnungsmenge: 359,000

**2.10.0240 Fläche kehren**
StL-Nr. 189119120101
Straßenfläche mit einer selbstaufnehmenden Kehrmaschine nach Verkehrsfreigabe unmittelbar nach
Aufforderung durch den AG kehren. Nicht gebundenes und gelöstes Material aufnehmen. Material
in Eigentum des AN übernehmen und einer
Verwertung nach Wahl des AN zuführen.
Deckschicht aus Walzasphalt,
Verkehrssicherungsmaßnahmen gehören zum
Leistungsumfang.
Menge: 359,000 m2
Voraussichtliche Abrechnungsmenge: 359,000

**2.10.0250 Zul. für Erschwern. durch Einbauten beim Einbau von Asphaltschichten**
StL-Nr. 18911913000103
Zulage für Mehraufwendungen durch Erschwernisse beim Einbau von Asphaltschichten
infolge von Einbauten einschließlich des verminderten Leistungsansatzes in der
Fläche.
Die Erschwernisse für das Herstellen des
Schichtenverbundes unter, bzw. zwischen
den einzubauenden Asphaltschichten
gehören zum Leistungsumfang.
Schächte.
Deck- und Tragschicht
Menge: 3,000 St
Voraussichtliche Abrechnungsmenge: 3,000

**2.10.0260 Zul. für Erschwern. durch Einbauten beim Einbau von Asphaltschichten**
StL-Nr. 18911913000203
Zulage für Mehraufwendungen durch Erschwernisse beim Einbau von Asphaltschichten
infolge von Einbauten einschließlich des verminderten Leistungsansatzes in der
Fläche.
Die Erschwernisse für das Herstellen des
Schichtenverbundes unter, bzw. zwischen
den einzubauenden Asphaltschichten
gehören zum Leistungsumfang.
Hydranten- und Schieberkappen.
Deck- und Tragschicht
Menge: 1,000 St
Voraussichtliche Abrechnungsmenge: 1,000

**2.10.0270 Zulage zu Einbau von Asphalt entl. von Borden u. dgl.**
StL-Nr. 189119140903
Zulage für Mehraufwendungen durch Erschwernisse beim Einbau von Asphaltschichten
entlang von Bordsteinen, Rinnen und dgl.
sowie Freileitungen einschließlich des
verminderten Leistungsansatzes in der
Fläche.
Die Erschwernisse für das Herstellen des
Schichtenverbundes unter, bzw. zwischen
den einzubauenden Asphaltschichten
gehören zum Leistungsumfang.
Kante 'Rinne, Streifen, Borde'
Deck- und Tragschicht
Menge: 491,000 m
Voraussichtliche Abrechnungsmenge: 491,000

**2.10.0280 Bohrkern entnehmen**
StL-Nr. 189119210101
Bohrkern aus dem Asphaltoberbau entnehmen
und die Bohrlöcher bis Oberkante schließen.
Bohrkerne beschriften.
Gesamtdicke des Oberbaues cm '11'
Überschüssiges Abstreumaterial aufnehmen und
einer Verwertung nach Wahl des AN zuführen.
Die Leistung ist gesondert in Rechnung zu stellen.
Durchmesser des Bohrkerns 15 cm,
Verfüllung mit Beton C12/15, Expositionsklasse X0,
bis Unterkante Deckschicht, Rest mit Kaltasphalt,
mit Bitumen umhüllte feine Gesteinskörnung auf die
Oberfläche aufbringen und andrücken.
Menge: 3,000 St
Voraussichtliche Abrechnungsmenge: 3,000

**2.10.0290 Proben transportieren**
*** Pauschalposition
Proben für Kontrollprüfungen und
der Bohrkerne
von Baustelle zum AG bzw. dessen Vertreter transportieren,
Transportweg bis 40 km.
Werden die Proben mit einem Fahrzeug des AN transportiert,
ist für einen Beauftragten des AG eine Mitfahrmöglichkeit zu geben.
Menge: 1,000 Psch
Voraussichtliche Abrechnungsmenge: 1,000

#### 2.11 Pflaster, Platten

*Hinweis: Vorbemerkungen zu L*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

*Hinweis: Vorhandene Beläge, Zeilen und Borde ausbauen*

**2.11.0010 Betonfläche ausbauen**
Betonfläche Befestigung zwischen Betonrinnensteinen und Grundstückseinfriedungen sowie Pflasterflächen und Kastenrinnen, abbrechen,
in Eigentum AN übernehmen und entsorgen.
Einbaudicke bis 0,25 m, Breite bis 0,30 m,
ggf. erforderliche Trennschnitte sind einzukalkulieren.
Menge: 5,000 m2
Voraussichtliche Abrechnungsmenge: 5,000

**2.11.0020 Bord oder Einfass. ausbauen**
StL-Nr. 17913401040103
Bord oder Einfassung aus Bord- oder
Einfassungssteinen, aus Naturstein
oder Beton, einschließlich Fundament und Rückenstütze ausbauen.
Bordstein 'Betonleistensteine'
Ausgebauten Beton in Eigentum des AN übernehmen und einer Verwertung nach Wahl
des AN zuführen.
Steine in Eigentum des AN übernehmen und einer
Verwertung nach Wahl des AN zuführen.
Menge: 50,000 m
Voraussichtliche Abrechnungsmenge: 50,000

**2.11.0030 Rinne o. Mulde aus Betonformst. ausb.**
StL-Nr. 1791330302010501
Rinne oder Mulde aus Betonformsteinen
einschließlich Fundament bzw. Bettung ausbauen.
Muldenstein Breite cm '30'
Muldentiefe cm '3-5'
Fundament aus hydraulisch gebundenem Material,
mit Pressfugen
Wieder verwendbare Steine in Eigentum des AN
übernehmen und einer Verwertung nach Wahl des
AN zuführen.
Übriges Aufbruchgut in Eigentum des AN übernehmen und einer Verwertung nach Wahl des AN
zuführen.
Menge: 36,000 m
Voraussichtliche Abrechnungsmenge: 36,000

**2.11.0040 Pflasterdecke aus Betonpflastersteinen ausbauen**
StL-Nr. 1791310201010102
Pflasterdecke aus Betonpflastersteinen
einschließlich Pflasterbett ausbauen.
Anteil wieder verwendbarer Betonpflastersteine
etwa % '0'
Decke aus
Pflastersteinen, Dicke mm '80 - 120'
Pflasterbett und Fugenfüllung aus ungebundenem
Material.
Wieder verwendbare Steine innerhalb der Baustelle
fördern, säubern und sortiert lagern.
Übriges Aufbruchgut innerhalb der Baustelle fördern
und nach Angaben des AG einbauen und verdichten.
Menge: 95,000 m2
Voraussichtliche Abrechnungsmenge: 95,000

**2.11.0050 Pflasterdecke aus Betonpflastersteinen ausbauen**
StL-Nr. 1791310201010102
Pflasterdecke aus Betonpflastersteinen
einschließlich Pflasterbett ausbauen.
Anteil wieder verwendbarer Betonpflastersteine
etwa % '100'
Decke aus
Pflastersteinen, Dicke mm '80 - 120'
Pflasterbett und Fugenfüllung aus ungebundenem
Material.
Wieder verwendbare Steine innerhalb der Baustelle
fördern, säubern und sortiert lagern.
Übriges Aufbruchgut innerhalb der Baustelle fördern
und nach Angaben des AG einbauen und verdichten.
Menge: 65,000 m2
Voraussichtliche Abrechnungsmenge: 65,000

**2.11.0060 Plattenbelag ausbauen**
StL-Nr. 1791320101010101
Plattenbelag aus Naturstein- oder Betonplatten sowie
Rasengittersteinen einschließlich Plattenbett ausbauen.
Anteil wieder verwendbarer Platten
etwa % '100'
Plattenform 'rechteckig'
Plattengröße mm/mm/mm '300/600/50'
Betonplatten,
Plattenbett und Fugenfüllung aus ungebundenem Material,
Wieder verwendbare Platten innerhalb der Baustelle
fördern, säubern und sortiert lagern.
Übriges Aufbruchgut in Eigentum des AN übernehmen und einer Verwertung nach Wahl des AN
zuführen.
Menge: 3,000 m2
Voraussichtliche Abrechnungsmenge: 3,000

**2.11.0070 Rinne o. Mulde aus Betonformst. ausb.**
StL-Nr. 1791330301010501
Rinne oder Mulde aus Betonformsteinen
einschließlich Fundament bzw. Bettung ausbauen.
Bordrinnenstein Breite cm '30-40'
Bordhöhe cm '3 bis 5'
Fundament aus hydraulisch gebundenem Material,
mit Pressfugen
Wieder verwendbare Steine in Eigentum des AN
übernehmen und einer Verwertung nach Wahl des
AN zuführen.
Übriges Aufbruchgut in Eigentum des AN übernehmen und einer Verwertung nach Wahl des AN
zuführen.
Menge: 16,000 m
Voraussichtliche Abrechnungsmenge: 16,000

**2.11.0080 Rinne o. Mulde aus Betonformst. ausb.**
StL-Nr. 1791330301010101
Rinne oder Mulde aus Betonformsteinen
einschließlich Fundament bzw. Bettung ausbauen.
Bordrinnenstein Breite cm '30-40'
Bordhöhe cm '3 bis 5'
Fundament aus hydraulisch gebundenem Material,
mit Pressfugen
Wieder verwendbare Steine innerhalb der Baustelle
fördern, säubern und sortiert lagern.
Übriges Aufbruchgut in Eigentum des AN übernehmen und einer Verwertung nach Wahl des AN
zuführen.
Menge: 2,000 m
Voraussichtliche Abrechnungsmenge: 2,000

**2.11.0090 Streifen/Rinne/ Mulde aus Natursteinen ausbauen**
StL-Nr. 1791330106010501
Streifen, Rinne oder Mulde
zeilig '1'
aus Naturpflastersteinen einschließlich Fundament
bzw. Bettung ausbauen.
Steingröße mm/mm/mm '100-120/100/100'
Gesteinsart 'Granit'
Abgrenzung/Einfassung 'freistehend und Randeinfassung'
Fundament und Fugenfüllung aus hydraulisch
gebundenem Material,
Wieder verwendbare Steine in Eigentum des AN
übernehmen und einer Verwertung nach Wahl des
AN zuführen.
Übriges Aufbruchgut in Eigentum des AN übernehmen und einer Verwertung nach Wahl des AN
zuführen.
Menge: 82,000 m
Voraussichtliche Abrechnungsmenge: 82,000

**2.11.0100 Streifen/Rinne/ Mulde aus Natursteinen ausbauen**
StL-Nr. 1791330106010501
Streifen, Rinne oder Mulde
zeilig '2'
aus Naturpflastersteinen einschließlich Fundament
bzw. Bettung ausbauen.
Steingröße mm/mm/mm '160/160-220/160'
Gesteinsart 'Granit'
Abgrenzung/Einfassung 'freistehend und Randeinfassung'
Fundament und Fugenfüllung aus hydraulisch
gebundenem Material,
Wieder verwendbare Steine in Eigentum des AN
übernehmen und einer Verwertung nach Wahl des
AN zuführen.
Übriges Aufbruchgut in Eigentum des AN übernehmen und einer Verwertung nach Wahl des AN
zuführen.
Menge: 20,000 m
Voraussichtliche Abrechnungsmenge: 20,000

**2.11.0110 Bord oder Einfass. ausbauen**
StL-Nr. 17913401040103
Bord oder Einfassung aus Bord- oder
Einfassungssteinen, aus Naturstein
oder Beton, einschließlich Fundament und Rückenstütze ausbauen.
Bordstein 'Hoch- und Tiefbord, Form A und B'
Ausgebauten Beton in Eigentum des AN übernehmen und einer Verwertung nach Wahl
des AN zuführen.
Steine in Eigentum des AN übernehmen und einer
Verwertung nach Wahl des AN zuführen.
Menge: 455,000 m
Voraussichtliche Abrechnungsmenge: 455,000

**2.11.0120 Streifen/Rinne/ Mulde aus Natursteinen ausbauen**
StL-Nr. 1791330106010101
Streifen, Rinne oder Mulde
zeilig '1'
aus Naturpflastersteinen einschließlich Fundament
bzw. Bettung ausbauen.
Steingröße mm/mm/mm '160/160-220/160'
Gesteinsart 'Granit'
Abgrenzung/Einfassung 'freistehend und Randeinfassung'
Fundament und Fugenfüllung aus hydraulisch
gebundenem Material,
Wieder verwendbare Steine innerhalb der Baustelle
fördern, säubern und sortiert lagern.
Übriges Aufbruchgut in Eigentum des AN übernehmen und einer Verwertung nach Wahl des AN
zuführen.
Menge: 45,000 m
Voraussichtliche Abrechnungsmenge: 45,000

**2.11.0130 Pflasterdecke aus Naturpflastersteinen ausbauen**
StL-Nr. 1791310103010101
Pflasterdecke aus Natursteinen
einschließlich Pflasterbett ausbauen.
Natursteinmaterial 'Granit'
Decke aus
Pflastersteinen 100/100/100 mm,
Pflasterbett und Fugenfüllung aus ungebundenem
Material.
Wieder verwendbare Steine innerhalb der Baustelle
fördern, säubern und sortiert lagern.
Übriges Aufbruchgut in Eigentum des AN übernehmen und einer Verwertung nach Wahl des AN
zuführen.
Menge: 4,000 m2
Voraussichtliche Abrechnungsmenge: 4,000

**2.11.0140 Pflasterdecke aus Naturpflastersteinen ausbauen**
StL-Nr. 1791310101010101
Pflasterdecke aus Natursteinen
einschließlich Pflasterbett ausbauen.
Natursteinmaterial 'Granit'
Decke aus
Pflastersteinen 160/160-220/160 mm,
Pflasterbett und Fugenfüllung aus ungebundenem
Material.
Wieder verwendbare Steine innerhalb der Baustelle
fördern, säubern und sortiert lagern.
Übriges Aufbruchgut in Eigentum des AN übernehmen und einer Verwertung nach Wahl des AN
zuführen.
Menge: 6,000 m2
Voraussichtliche Abrechnungsmenge: 6,000

*Hinweis: Beläge, Zeilen und Borde des AG versetzen*

**2.11.0150 Pflasterdecke aus Betonpflasterst. des AG herst.**
StL-Nr. 1791311609010101
Pflasterdecke aus Betonpflastersteinen des AG
auf vorhandener Tragschicht herstellen.
Bettungsdicke 3 bis 5 cm
Steinform '6-eckig'
Das Zuarbeiten oder Trennen von Pflastersteinen wird
gesondert vergütet.
Steingröße mm/mm/mm 'ca. 250/220/100'
Kantenausbildung 'gefast'
Verband 'Fischgrät'
Einbaubereich 'Angleichung Zugang / Zufahrt'
auf Pflasterbett aus Baustoffgemisch 0/4,
mit einer Fugenbreite von 5 mm, verfugen mit
Baustoffgemisch 0/4.
Steine, innerhalb der Baustelle gelagert, laden,
fördern und abladen.
Menge: 15,000 m2
Voraussichtliche Abrechnungsmenge: 15,000

**2.11.0160 Pflasterdecke aus Betonpflasterst. des AG herst.**
StL-Nr. 1791311609010101
Pflasterdecke aus Betonpflastersteinen des AG
auf vorhandener Tragschicht herstellen.
Bettungsdicke 3 bis 5 cm
Steinform 'rechteckig'
Das Zuarbeiten oder Trennen von Pflastersteinen wird
gesondert vergütet.
Steingröße mm/mm/mm '100/200/100'
Kantenausbildung 'gefast'
Verband 'Ellenbogenverband'
Einbaubereich 'Angleichung Zugang / Zufahrt'
auf Pflasterbett aus Baustoffgemisch 0/4,
mit einer Fugenbreite von 5 mm, verfugen mit
Baustoffgemisch 0/4.
Steine, innerhalb der Baustelle gelagert, laden,
fördern und abladen.
Menge: 4,000 m2
Voraussichtliche Abrechnungsmenge: 4,000

**2.11.0170 Pflasterdecke aus Betonpflasterst. des AG herst.**
StL-Nr. 1791311609010101
Pflasterdecke aus Betonpflastersteinen des AG
auf vorhandener Tragschicht herstellen.
Bettungsdicke 3 bis 5 cm
Steinform 'rechteckig'
Das Zuarbeiten oder Trennen von Pflastersteinen wird
gesondert vergütet.
Steingröße mm/mm/mm '100/200/100'
Kantenausbildung 'gefast'
Verband 'Reihenverband'
Einbaubereich 'Angleichung Zugang / Zufahrt'
auf Pflasterbett aus Baustoffgemisch 0/4,
mit einer Fugenbreite von 5 mm, verfugen mit
Baustoffgemisch 0/4.
Steine, innerhalb der Baustelle gelagert, laden,
fördern und abladen.
Menge: 7,000 m2
Voraussichtliche Abrechnungsmenge: 7,000

**2.11.0180 Pflasterdecke aus Betonpflasterst. des AG herst.**
StL-Nr. 1791311609010101
Pflasterdecke aus Betonpflastersteinen des AG
auf vorhandener Tragschicht herstellen.
Bettungsdicke 3 bis 5 cm
Steinform 'rechteckig'
Das Zuarbeiten oder Trennen von Pflastersteinen wird
gesondert vergütet.
Steingröße mm/mm/mm 'D100, Länge 220 bis 440, Breite 150 bis 260'
Kantenausbildung 'scharfkantig'
Verband 'Reihenverband'
Einbaubereich 'Angleichung Zugang / Zufahrt'
auf Pflasterbett aus Baustoffgemisch 0/4,
mit einer Fugenbreite von 5 mm, verfugen mit
Baustoffgemisch 0/4.
Steine, innerhalb der Baustelle gelagert, laden,
fördern und abladen.
Menge: 16,000 m2
Voraussichtliche Abrechnungsmenge: 16,000

**2.11.0190 Pflasterdecke aus Betonpflasterst. des AG herst.**
StL-Nr. 1791311609010101
Pflasterdecke aus Betonpflastersteinen des AG
auf vorhandener Tragschicht herstellen.
Bettungsdicke 3 bis 5 cm
Steinform 'wellenform'
Das Zuarbeiten oder Trennen von Pflastersteinen wird
gesondert vergütet.
Steingröße mm/mm/mm '100(200/100'
Kantenausbildung 'gefast'
Verband 'Reihenverband'
Einbaubereich 'Angleichung Zugang / Zufahrt'
auf Pflasterbett aus Baustoffgemisch 0/4,
mit einer Fugenbreite von 5 mm, verfugen mit
Baustoffgemisch 0/4.
Steine, innerhalb der Baustelle gelagert, laden,
fördern und abladen.
Menge: 23,000 m2
Voraussichtliche Abrechnungsmenge: 23,000

**2.11.0200 Plattenbelag aus Betonplatten AG herstellen**
StL-Nr. 1791320504040101
Plattenbelag aus Betonplatten des AG
auf vorhandener Tragschicht herstellen.
Bettungsdicke 3 bis 5 cm,
Plattengröße mm/mm/mm '300/600/50'
Das Trennen von Platten wird gesondert vergütet.
Plattenform 'rechteckig'
Verband 'Reihenverband'
Formteile 'ohne'
in Einzelflächen verschiedener Größe nach
Unterlagen des AG,
auf Plattenbett aus Baustoffgemisch 0/8,
verfugen mit Gesteinskörnung 0/2.
Platten, innerhalb der Baustelle gelagert, laden,
fördern und abladen.
Menge: 3,000 m2
Voraussichtliche Abrechnungsmenge: 3,000

**2.11.0210 Bordrinne aus Betonformsteinen des AG herstellen**
StL-Nr. 1791332904020101
Bordrinne aus Betonformsteinen des AG
mit einer Fugenbreite von 10 mm
auf 20 cm dickem Fundament herstellen.
Den Fundamentbeton als Rückenstütze
an der Bordseite 15 cm breiter als der Betonformstein bis zur halben Steinhöhe hochziehen.
Fundamentbeton C25/30
Als 'Hoch- und Tiefbord'
Breite cm '30 - 40'
Fugen mit Fertigzementmörtel verfüllen,
Druckfestigkeit fck,cube des Mörtels min. 50 MPa,
Zement Art CEM I, max. w/z 0,50,
frost-/tausalzbeständig, Ausbreitmaßklasse F3.
Steine, innerhalb der Baustelle gelagert, laden,
fördern und abladen.
Menge: 2,000 m
Voraussichtliche Abrechnungsmenge: 2,000

**2.11.0220 Granitgroßpflasterstreifen AG herst.**
StL-Nr. 1791330501060101
Streifen aus Granitgroßpflastersteinen des AG
mit einer maximalen Fugenbreite von 15 mm
auf 20 cm dickem Fundament herstellen.
Steingröße mm/mm/mm '160/160-220/160'
Den Fundamentbeton als seitliche Stütze,
soweit der Streifen nicht an Borde oder dgl.
anschließt, 15 cm breiter als der Streifen
herstellen und bis zur halben Steinhöhe hochziehen.
Mehrzeilige Streifen sind mit beidseitigen
Schnurkanten herzustellen.
Fundamentbeton C25/30.
1-zeilig
Als Abgrenzung/Einfassung 'freistehend und Randeinfassung'
Fugen mit Fertigzementmörtel vergießen,
Druckfestigkeit fck,cube des Mörtels min. 50 MPa,
Zement Art CEM I, max. w/z 0,50,
frost-/tausalzbeständig, Ausbreitmaßklasse F5.
Steine, innerhalb der Baustelle gelagert, laden,
fördern und abladen.
Menge: 45,000 m
Voraussichtliche Abrechnungsmenge: 45,000

**2.11.0230 Pflasterdecke aus Granitgroßpfl. des AG herst.**
StL-Nr. 1791310508010301
Pflasterdecke aus Granitgroßpflastersteinen des AG,
Steingröße mm/mm/mm '160/160-220/160'
mit einer max. Fugenbreite von 15 mm, bei Rasenfugen
von 30 mm, auf vorhandener Tragschicht herstellen.
Bettungsdicke 4 bis 6 cm,
Verband 'Reihenverband'
Einbaubereich 'Angleichung Zugang/Zufahrt'
auf Pflasterbett aus Baustoffgemisch 0/11,
verfugen mit Baustoffgemisch 0/11.
Steine, innerhalb der Baustelle gelagert, laden,
fördern und abladen.
Menge: 6,000 m2
Voraussichtliche Abrechnungsmenge: 6,000

**2.11.0240 Pflasterdecke aus Granitkleinpfl. des AG herst.**
StL-Nr. 1791310709020201
Pflasterdecke aus Granitkleinpflastersteinen des AG,
Steingröße mm/mm/mm '100/100/100'
mit einer maximalen Fugenbreite von 10 mm
auf vorhandener Tragschicht herstellen.
Bettungsdicke 3 bis 4 cm,
Verband 'Reihenverband'
Einbaubereich 'Angleichung Zugang/Zufahrt'
auf Pflasterbett aus Baustoffgemisch 0/5,
verfugen mit Baustoffgemisch 0/5.
Steine, innerhalb der Baustelle gelagert, laden,
fördern und abladen.
Menge: 4,000 m2
Voraussichtliche Abrechnungsmenge: 4,000

**2.11.0250 Anpassung von Pflasterdecke herstellen**
StL-Nr. 1791312501010101
Anpassung von Pflasterdecke herstellen.
Pflastersteine auf Passmaß zuarbeiten und an Kanten
und Einfassungen bzw. an Aussparungen und
Einbauten über 1 m2 Einzelgröße verlegen.
Kanten wie Hausmauer, Zaunsockel, Borde,
Rinnen und dgl.,
Betonpflastersteine,
Dicke 100 mm bis unter 140 mm.
Steine schneiden.
Menge: 70,000 m
Voraussichtliche Abrechnungsmenge: 70,000

**2.11.0260 Anpassung von Plattenbelägen herstellen**
StL-Nr. 1791320701020301
Anpassung von Plattenbelägen herstellen.
Platten auf Passmaß zuarbeiten und an Kanten und
Einfassungen bzw. an Aussparungen und Einbauten
über 1 m2 Einzelgröße verlegen.
Kanten wie Hausmauer, Zaunsockel, Borde,
Rinnen und dgl.,
Betonplatten,
Dicke 40 mm bis unter 60 mm.
Platten schneiden.
Menge: 5,000 m
Voraussichtliche Abrechnungsmenge: 5,000

*Hinweis: Beläge, Zeilen und Borde liefern und versetzen*

*Hinweis: Hinweise*
Betonpflaster
Die Ausführung (Farbe, Formate) des nachfolgend beschriebenen  Betonpflasters ist mit dem AG abzustimmen.
Musterflächen (Größe bis 4 m2) hinsichtlich Formaten und Verlegeart sind innerhalb der Baustelle herzustellen und wieder zurück zu bauen.
Diese Leistungen werden nicht gesondert vergütet und sind in die angebotenen Einheitspreise einzukalkulieren.

**2.11.0270 Rasenfugenpflaster aus Betonpfl. 10,0 cm herstellen**
Betonstein-Rasensteine mit angeformten Abstandshilfen als Flächenbefestigung mit Pflastersteinen aus Beton gemäß DIN EN 1338 auf vorhandener Tragschicht herstellen.
Bettungsdicke 3 bis 5 cm,
Format: 13x40 cm
Steinhöhe: 10 cm
Fugenbreite: 30 mm
Farbe: Muschelkalk Nr. 1 - weiß-hellgrau
Muschelkalk Nr. 2 - dunkelgrau- ocker; endgültiger
Farbmischungsanteil ist in Abstimmung mit dem AG festzulegen.
Kantenausbildung: ohne Fase, gerumpelte Steine,
zeilig verlegt,
Einbaubereich: Seitenflächen
Bettung 2/5,
Fugen mit einem wasserdurchlässigen und tragfähigen Gemisch aus 10 Massen-% Oberboden der Bodengruppe 2 und 4 gemäß DIN 18915 Teil 1, 40 Massen-% Natursand
Körnung 0/4 mm und 50 Massen-% Kalksplitt Körnung 2/5 mm füllen. Dem Substrat ist ein Vorratsdünger mit 5 q/qm N beizufügen. Gemisch aufbringen und einkehren.

Fabrikat: Egner-Rasenstein 10 cm,
Fa. Egner Pflastersteine oder gleichwertig
Menge: 100,000 m2
Voraussichtliche Abrechnungsmenge: 100,000

**2.11.0280 Pflasterdecke aus Betonpfl. 10,0 cm herstellen**
Mehrsteinpflastersystem, Nenndicke 10,0 cm
Flächenbefestigung mit Pflastersteinen aus Beton gemäß DIN EN 1338 Qualität DIK auf vorhandener Tragschicht herstellen.
Bettungsdicke 3 bis 5 cm,
bestehend aus 16 verschiedenen Steingrößen im gleichen Produktionstakt hergestellt,
ohne Fase, scharfkantig, mit Kantenschutz,
liefern und nach DIN 18318 verlegen,
zeilig verlegt,
in profilgerechter Lage,
Oberflächen: glatt
Abweichung der Oberfläche von der Sollhöhe ±20 mm
Abweichung von der Ebenheit nach TP Eben bei 4 m Messstrecke = 10 mm,
Rastermasse:
- Länge 20 - 38 cm
- Breite 16 - 22 cm
- Dicke 10 cm
Einbaubereich: Gehwege, Zufahrten, Parkstellflächen
Farbe: Muschelkalk Nr. 1 - weiß-hellgrau
Muschelkalk Nr. 2 - dunkelgrau- ocker; endgültiger
Farbmischungsanteil ist in Abstimmung mit dem AG festzulegen.
Bettung 2/5,
verfugen mit Baustoffgemisch 0/2 durch einfegen und einschlämmen.

Fabrikat: Flächensystem Via Castello - Bahnen groß,
Fa. Egner Pflastersteine oder gleichwertig
Menge: 310,000 m2
Voraussichtliche Abrechnungsmenge: 310,000

**2.11.0290 Anpassung von Pflasterdecke herstellen**
Hinweis:
Anpassung vorbeschriebenes Rasenfugenpflaster
und Betonpflaster

Anpassung von Pflasterdecke herstellen.
Pflastersteine auf Passmaß zuarbeiten für
Anpassung an Radien (Schnitte senkrecht zur Achse)
und verlegen.
Betonpflastersteine,
Dicke 100 mm bis unter 140 mm.
Steine schneiden.
Menge: 35,000 m
Voraussichtliche Abrechnungsmenge: 35,000

**2.11.0300 Anpassung von Pflasterdecke herstellen**
StL-Nr. 1791312501010101
Hinweis:
Anpassung vorbeschriebenes Rasenfugenpflaster
und Betonpflaster

Anpassung von Pflasterdecke herstellen.
Pflastersteine auf Passmaß zuarbeiten und an Kanten
und Einfassungen bzw. an Aussparungen und
Einbauten über 1 m2 Einzelgröße verlegen.
Kanten wie Hausmauer, Zaunsockel, Borde,
Rinnen und dgl.,
Betonpflastersteine,
Dicke 100 mm bis unter 140 mm.
Steine schneiden.
Menge: 540,000 m
Voraussichtliche Abrechnungsmenge: 540,000

**2.11.0310 Anpassung von Pflasterdecke herstellen**
StL-Nr. 1791312601070201
Anpassung von Pflasterdecke herstellen für die
Verlegung an Einbauten und Aussparungen bis
1 m2 Einzelgröße, die in der zu befestigenden
Fläche liegen oder in diese hineinragen.
Abrechnung nach Stück Einbauteil.
Schachtabdeckung rund,
Außendurchmesser 625 mm,
Pflaster 'vorbeschriebenes Rasenfugenpflaster und Betonpflaster'
Ausführung mit Mosaiksteinen.
Steine schneiden.
Menge: 1,000 St
Voraussichtliche Abrechnungsmenge: 1,000

**2.11.0320 Anpassung von Pflasterdecke herstellen**
StL-Nr. 1791312609070101
Anpassung von Pflasterdecke herstellen für die
Verlegung an Einbauten und Aussparungen bis
1 m2 Einzelgröße, die in der zu befestigenden
Fläche liegen oder in diese hineinragen.
Abrechnung nach Stück Einbauteil.
Einbauteil 'Hydranten- und Schieberkappen'
Pflaster 'vorbeschriebenes Betonpflaster mit Rasenfugen und Betonpflaster'
Ausführung mit Material der Pflasterdecke.
Dicke der Pflastersteine mm '100'
Steine schneiden.
Menge: 4,000 St
Voraussichtliche Abrechnungsmenge: 4,000

**2.11.0330 Anpassung von Pflasterdecke herstellen**
StL-Nr. 1791312609070101
Anpassung von Pflasterdecke herstellen für die
Verlegung an Einbauten und Aussparungen bis
1 m2 Einzelgröße, die in der zu befestigenden
Fläche liegen oder in diese hineinragen.
Abrechnung nach Stück Einbauteil.
Einbauteil 'Mast Straßenbeleuchtung'
Pflaster 'vorbeschriebenes Rasenfugenpflaster und Betonpflaster'
Ausführung mit Material der Pflasterdecke.
Dicke der Pflastersteine mm '100'
Steine schneiden.
Menge: 4,000 St
Voraussichtliche Abrechnungsmenge: 4,000

**2.11.0340 Anpassung von Pflasterdecke herstellen**
StL-Nr. 1791312608070101
Anpassung von Pflasterdecke herstellen für die
Verlegung an Einbauten und Aussparungen bis
1 m2 Einzelgröße, die in der zu befestigenden
Fläche liegen oder in diese hineinragen.
Abrechnung nach Stück Einbauteil.
Straßenabläufe,
Größe mm x mm '300x500'
Pflaster 'vorbeschriebenes Rasenfugenpflaster und Betonpflaster'
Ausführung mit Material der Pflasterdecke.
Dicke der Pflastersteine mm '100'
Steine schneiden.
Menge: 1,000 St
Voraussichtliche Abrechnungsmenge: 1,000

**2.11.0350 Granitplattenbelag Seitenflächen, Plätze Bk0,3**
Plattenbelag aus Natursteinplatten
auf vorhandener Tragschicht herstellen.
Bettungsdicke 3 bis 5 cm,
Plattenstärke 100 mm
Plattengröße mm/mm/mm
180/200,220,240/100,
160/160,180,200/100,
120/120,140,160/100,Kanten gesägt.
Mindestdruckfestigkeit: 120 MPa,
Die Formteile nach Unterlagen des AG
gehören zum Leistungsumfang.
Plattenform [rechteckig]
Gesteinsart [Granit]
Farbe [ca. 65 % warm gelbgrau bis leicht
gelblich und ca. 35 % blau-grau mit
gelblichen Einschlüssen]
Oberflächenbeschaffenheit [kugelgestrahlt]
Einbaubereich [Seitenflächen, Plätze (Bk0,3)]
Verband [Läuferverband]
auf Plattenbett aus Baustoffgemisch 0/4,
verfugen mit Gesteinskörnung 0/2.
Menge: 125,000 m2
Voraussichtliche Abrechnungsmenge: 125,000

**2.11.0360 Anpassung von Plattenbelägen herstellen**
StL-Nr. 1791320701010101
Anpassung von Plattenbelägen herstellen.
Platten auf Passmaß zuarbeiten und an Kanten und
Einfassungen bzw. an Aussparungen und Einbauten
über 1 m2 Einzelgröße verlegen.
Kanten wie Hausmauer, Zaunsockel, Borde,
Rinnen und dgl.,
Natursteinplatten, Material 'vorbeschriebener Granitplattenbelag'
Dicke 80 mm bis 100 mm.
Platten schneiden.
Menge: 115,000 m
Voraussichtliche Abrechnungsmenge: 115,000

**2.11.0370 Anpassung von Plattenbelägen herstellen**
StL-Nr. 1791320801010202
Anpassung von Plattenbelägen herstellen für die Verlegung an Einbauten und Aussparungen bis 1 m2
Einzelgröße, die in der zu befestigenden Fläche
liegen oder in diese hineinragen.
Abrechnung nach Stück Einbauteil.
Schachtabdeckung rund,
Außendurchmesser 625 mm,
Natursteinplatten, Material 'vorbeschriebener Granitplattenbelag'
Ausführung mit Mosaiksteinen.
Platten schneiden.
Menge: 1,000 St
Voraussichtliche Abrechnungsmenge: 1,000

**2.11.0380 Pflasterdecke aus Naturkleinpfl. herstellen**
StL-Nr. 1791310809010202
Pflasterdecke aus Naturkleinpflastersteinen,
Gesteinsart 'Gesteinsart Granit, Oberflächen gespalten,
Oberseite gesägt und gestockt mit gebrochenenen Kanten'
Farbe 'gelb-grau'
mit einer maximalen Fugenbreite von 10 mm
auf vorhandener Tragschicht herstellen.
Bettungsdicke 3 bis 4 cm,
Verband 'Reihenverband'
Einbaubereich 'in Kleinflächen'
Nennmaße 100/100/100 mm,
auf Pflasterbett aus Baustoffgemisch 0/5,
verfugen mit Baustoffgemisch 0/5.
Menge: 5,000 m2
Voraussichtliche Abrechnungsmenge: 5,000

**2.11.0390 Pflasterdecke aus Naturkleinpfl. herstellen**
StL-Nr. 1791310809010705
Pflasterdecke aus Naturkleinpflastersteinen,
Gesteinsart 'Gesteinsart Granit, Oberflächen gespalten,
Oberseite gesägt und gestockt mit gebrochenenen Kanten'
Farbe 'gelb-grau'
mit einer maximalen Fugenbreite von 10 mm
auf vorhandener Tragschicht herstellen.
Bettungsdicke 3 bis 4 cm,
Verband 'Reihenverband'
Einbaubereich 'in Kleinflächen'
Nennmaße 100/100/100 mm,
auf Pflasterbett aus Beton, C25/30,
Ausbreitmaßklasse F1,
verfugen mit Fertigzementmörtel,
Druckfestigkeit fck,cube des Mörtels min. 50 MPa,
Zement Art CEM I, max. w/z 0,50,
frost-/tausalzbeständig, Ausbreitmaßklasse F6.
Menge: 5,000 m2
Voraussichtliche Abrechnungsmenge: 5,000

**2.11.0400 Pflasterdecke aus Naturkleinpfl. herstellen**
StL-Nr. 1791310809030705
Pflasterdecke aus Naturkleinpflastersteinen,
Gesteinsart 'Gesteinsart Granit, Oberflächen gespalten,
Oberseite gesägt und gestockt mit gebrochenenen Kanten'
Farbe 'gelb-grau'
mit einer maximalen Fugenbreite von 10 mm
auf vorhandener Tragschicht herstellen.
Bettungsdicke 3 bis 4 cm,
Verband 'Reihenverband['
Einbaubereich 'in Kleinflächen'
Nennmaße 80/80/80 mm,
auf Pflasterbett aus Beton, C25/30,
Ausbreitmaßklasse F1,
verfugen mit Fertigzementmörtel,
Druckfestigkeit fck,cube des Mörtels min. 50 MPa,
Zement Art CEM I, max. w/z 0,50,
frost-/tausalzbeständig, Ausbreitmaßklasse F6.
Menge: 10,000 m2
Voraussichtliche Abrechnungsmenge: 10,000

**2.11.0410 Pflasterdecke aus Naturmosaikpfl. herstellen**
StL-Nr. 1791311203020702
Pflasterdecke aus Naturmosaikpflastersteinen,
Gesteinsart [Granit]
Farbe [grau]
mit einer maximalen Fugenbreite von 6 mm
auf vorhandener Tragschicht herstellen.
Bettungsdicke 3 bis 4 cm,
Verband [Reihenverband]
Einbaubereich [Kleinflächen zwischen Granitzeilen und vorhandener Grundstückseinfriedung/Pflasterflächen/Stützmauern]
Nennmaße 50/50/50 mm,
auf Pflasterbett aus Beton, Expositionsklasse XF1,
Ausbreitmaßklasse F1,
verfugen mit Fertigzementmörtel,
Druckfestigkeit fck,cube des Mörtels min. 50 MPa,
Zement Art CEM I, max. w/z 0,50,
frost-/tausalzbeständig, Ausbreitmaßklasse F6.
Menge: 10,000 m2
Voraussichtliche Abrechnungsmenge: 10,000

**2.11.0420 Granitgroßpflasterstreifen herstellen**
StL-Nr. 1791330401020101
Streifen aus Granitgroßpflastersteinen
mit einer maximalen Fugenbreite von 15 mm
auf 20 cm dickem Fundament herstellen.
Den Fundamentbeton als seitliche Stütze, soweit der
Streifen nicht an Borde oder dgl.anschließt, 15 cm
breiter als der Streifen herstellen und bis zur halben
Steinhöhe hochziehen. Mehrzeilige Streifen sind mit
beidseitigen Schnurkanten herzustellen.
Fundamentbeton C25/30.
1-zeilig
Als Abgrenzung freistehend,
Nennmaße 160/160-220/160 mm,
Sichtfläche gestockt oder sandgestrahlt.
Fugen mit Fertigzementmörtel vergießen,
Druckfestigkeit fck,cube des Mörtels min. 50 MPa,
Zement Art CEM I, max. w/z 0,50,
frost-/tausalzbeständig, Ausbreitmaßklasse F5.
Menge: 360,000 m
Voraussichtliche Abrechnungsmenge: 360,000

**2.11.0430 Granitgroßpflasterstreifen herstellen**
StL-Nr. 1791330401030101
Streifen aus Granitgroßpflastersteinen
mit einer maximalen Fugenbreite von 15 mm
auf 20 cm dickem Fundament herstellen.
Den Fundamentbeton als seitliche Stütze, soweit der
Streifen nicht an Borde oder dgl.anschließt, 15 cm
breiter als der Streifen herstellen und bis zur halben
Steinhöhe hochziehen. Mehrzeilige Streifen sind mit
beidseitigen Schnurkanten herzustellen.
Fundamentbeton C25/30.
1-zeilig
Als Randeinfassung vor Gebäuden, Mauern,
Zaunfundamenten und dgl.
Nennmaße 160/160-220/160 mm,
Sichtfläche gestockt oder sandgestrahlt.
Fugen mit Fertigzementmörtel vergießen,
Druckfestigkeit fck,cube des Mörtels min. 50 MPa,
Zement Art CEM I, max. w/z 0,50,
frost-/tausalzbeständig, Ausbreitmaßklasse F5.
Menge: 230,000 m
Voraussichtliche Abrechnungsmenge: 230,000

**2.11.0440 Granitgroßpflasterstreifen herstellen**
StL-Nr. 1791330404020101
Streifen aus Granitgroßpflastersteinen
mit einer maximalen Fugenbreite von 15 mm
auf 20 cm dickem Fundament herstellen.
Den Fundamentbeton als seitliche Stütze, soweit der
Streifen nicht an Borde oder dgl.anschließt, 15 cm
breiter als der Streifen herstellen und bis zur halben
Steinhöhe hochziehen. Mehrzeilige Streifen sind mit
beidseitigen Schnurkanten herzustellen.
Fundamentbeton C25/30.
2-zeilig, davon 1 Zeile um cm '3'
höher gesetzt.
Als Abgrenzung freistehend,
Nennmaße 160/160-220/160 mm,
Sichtfläche gestockt oder sandgestrahlt.
Fugen mit Fertigzementmörtel vergießen,
Druckfestigkeit fck,cube des Mörtels min. 50 MPa,
Zement Art CEM I, max. w/z 0,50,
frost-/tausalzbeständig, Ausbreitmaßklasse F5.
Menge: 3,000 m
Voraussichtliche Abrechnungsmenge: 3,000

**2.11.0450 Granitgroßpflasterrinne herstellen**
StL-Nr. 1791332002050101
Rinne aus Granitgroßpflastersteinen
mit einer maximalen Fugenbreite von 15 mm
auf 20 cm dickem Fundament herstellen.
Den Fundamentbeton als seitliche Stütze, soweit die
Rinne nicht an Borde oder dgl.anschließt, 15 cm breiter
als die Rinne herstellen und bis zur halben Steinhöhe
hochziehen. Mehrzeilige Rinnen sind mit beidseitigen
Schnurkanten herzustellen.
Fundamentbeton C25/30
2-zeilig,
als Rinne freistehend,
Nennmaße 160/160-220/160 mm,
Sichtfläche gestockt oder sandgestrahlt.
Fugen mit Fertigzementmörtel vergießen,
Druckfestigkeit fck,cube des Mörtels min. 50 MPa,
Zement Art CEM I, max. w/z 0,50,
frost-/tausalzbeständig, Ausbreitmaßklasse F5.
Menge: 16,000 m
Voraussichtliche Abrechnungsmenge: 16,000

**2.11.0460 Granitgroßpflasterrinne herstellen**
StL-Nr. 1791332003060101
Rinne aus Granitgroßpflastersteinen
mit einer maximalen Fugenbreite von 15 mm
auf 20 cm dickem Fundament herstellen.
Den Fundamentbeton als seitliche Stütze, soweit die
Rinne nicht an Borde oder dgl.anschließt, 15 cm breiter
als die Rinne herstellen und bis zur halben Steinhöhe
hochziehen. Mehrzeilige Rinnen sind mit beidseitigen
Schnurkanten herzustellen.
Fundamentbeton C25/30
3-zeilig,
als 'Muldenrinne mit Tiefe  von 3 cm vor Mauer'
Nennmaße 160/160-220/160 mm,
Sichtfläche gestockt oder sandgestrahlt.
Fugen mit Fertigzementmörtel vergießen,
Druckfestigkeit fck,cube des Mörtels min. 50 MPa,
Zement Art CEM I, max. w/z 0,50,
frost-/tausalzbeständig, Ausbreitmaßklasse F5.
Menge: 30,000 m
Voraussichtliche Abrechnungsmenge: 30,000

**2.11.0470 Granitbordstein, gesägt und gestockt Form B6, b/h = 14 / 25-28 cm**
Bord oder Einfassung aus Bordsteinen aus Naturstein
nach TL Pflaster-StB auf 20 cm dickem Fundament aus
Beton C 25/30 gemäß DIN 18318 einschließlich
Rückenstütze und der, von Fundamentsohle bis OK
Bordstein durchgehenden Bewegungsfugen herstellen.
Die Stoßfugen sind bis zu 10 mm breit mit Verfüllung
herzustellen.
Fugen mit Fertigzementmörtel verfüllen, Druckfestigkeit
fck,cube des Mörtels min. 50 N/mm², Zement Art CEM I,
max. w/z 0,50, frost-/tausalzbeständig.
Bewegungsfugen mit Fugeneinlage aus
Kunststoffhartschaumplatten und Fugenschluss aus
elastischer Fugenmasse herstellen.
'Einbau als Hochbord und Tiefbord'.
Gesteinsart: 'Granit',Farbe:'grau',
Mindestdruckfestigkeit: '120'MPa
Form 'B6',
Oberfläche:'gesägt und gestockt, Vorderkante abgerundet R = 3 cm',
'Unterseite gespalten',
Maße: Breite '14'cm,Höhe '25-28'cm.
Menge: 440,000 m
Voraussichtliche Abrechnungsmenge: 440,000

**2.11.0480 Granithochbord schneiden**
Granithochbord wie vor beschrieben,
schneiden,
Verwendung in Radien (Innen- und Außenbogen),
Absenkungen und Anschlüssen.
Menge: 30,000 St
Voraussichtliche Abrechnungsmenge: 30,000

*Hinweis: Hinweis*
Dehnfugen

**2.11.0490 Dehnungsfugen im Fundament von Streifen, Rinnen, Borden herstellen**
StL-Nr. 1791380201
Dehnungsfugen im Fundament von
Streifen, Rinnen und Borden unter
Verwendung von Kunststoffhartschaumplatten 10 mm dick herstellen.
Fuge unter Streifen.
Menge: 92,000 St
Voraussichtliche Abrechnungsmenge: 92,000

**2.11.0500 Dehnungsfugen im Fundament von Streifen, Rinnen, Borden herstellen**
StL-Nr. 1791380202
Dehnungsfugen im Fundament von
Streifen, Rinnen und Borden unter
Verwendung von Kunststoffhartschaumplatten 10 mm dick herstellen.
Fuge unter Rinne.
Menge: 7,000 St
Voraussichtliche Abrechnungsmenge: 7,000

**2.11.0510 Dehnungsfugen im Fundament von Streifen, Rinnen, Borden herstellen**
StL-Nr. 1791380203
Dehnungsfugen im Fundament von
Streifen, Rinnen und Borden unter
Verwendung von Kunststoffhartschaumplatten 10 mm dick herstellen.
Fuge unter Borden.
Menge: 64,000 St
Voraussichtliche Abrechnungsmenge: 64,000

**2.11.0520 Dehnungsfugen in Streifen und Rinnen herstellen**
StL-Nr. 179138040101
Dehnungsfugen in Streifen und Rinnen herstellen.
Fugenbreite 10 mm, Fugentiefe mm '40'
Streifen-/Rinnenbreite cm '17'
Fuge in Streifen
mit Unterfüllung aus Unterfüllstoff
und elastischer Fugenmasse verfüllen.
Menge: 91,000 St
Voraussichtliche Abrechnungsmenge: 91,000

**2.11.0530 Dehnungsfugen in Streifen und Rinnen herstellen**
StL-Nr. 179138040101
Dehnungsfugen in Streifen und Rinnen herstellen.
Fugenbreite 10 mm, Fugentiefe mm '40'
Streifen-/Rinnenbreite cm '34'
Fuge in Streifen
mit Unterfüllung aus Unterfüllstoff
und elastischer Fugenmasse verfüllen.
Menge: 3,000 St
Voraussichtliche Abrechnungsmenge: 3,000

**2.11.0540 Dehnungsfugen in Streifen und Rinnen herstellen**
StL-Nr. 179138040101
Dehnungsfugen in Streifen und Rinnen herstellen.
Fugenbreite 10 mm, Fugentiefe mm '40'
Streifen-/Rinnenbreite cm '51'
Fuge in Streifen
mit Unterfüllung aus Unterfüllstoff
und elastischer Fugenmasse verfüllen.
Menge: 5,000 St
Voraussichtliche Abrechnungsmenge: 5,000

**2.11.0550 Dehnungsfuge in Borden herstellen**
StL-Nr. 179138050101
Dehnungsfuge in Borden herstellen.
Fugenbreite 10 mm,
Fugentiefe mm '40'
Fuge in Naturbordstein
Form 'alle'
mit Unterfüllung aus Kunststoffhartschaumplatten und elastischer Fugenmasse verfüllen.
Menge: 64,000 St
Voraussichtliche Abrechnungsmenge: 64,000

**2.11.0560 Trenn- und Schutzlage aus XPE-Schwerschaum**
Trenn- und Schutzlage.
Material: XPE Polyethylen-Schwerschaum mit
mind. 70 kg/m3.
Abmessungen: Dicke 8 mm,
Höhe: 500 mm.
Einbau als Trenn- und Schutzlage im
Anschlussbereich zwischen den Oberbauschichten der Frei- oder Verkehrsflächen und
den Gebäuden im Sockel- und Fassadenbereich.
Vor Herstellung der Oberbaus die Schutz- und
Trennlage entlang der zu schützenden Kellerwand
oder des Sockelstreifens ausrollen und punktuell
und provisorisch oberhalb der
Sockellinie befestigen.
Aussparungen und Durchdringungen mit
Cuttermesser herstellen.
Nach Herstellung der fertigen Beläge
(Pflasterfläche) die Schutz- und
Trennlage bündig abschneiden.
Menge: 100,000 m2
Voraussichtliche Abrechnungsmenge: 100,000

#### 2.12 Mauer- und Betonarbeiten

**2.12.0010 Noppenbahn**
Noppenbahn liefern und als Schutz- und Dränelement an
vorhandenen Bauwerksteilen einbauen.
Abrechnung nach bedeckter Bauwerksfläche.
inkl. Abschlussleiste
Menge: 55,000 m2
Voraussichtliche Abrechnungsmenge: 55,000

**2.12.0020 Beton zur Unterfangung, C 25/30, XF1**
Beton liefern und nach DIN 4123 zur Unterfangung von
Gebäuden und Bauwerken in Unterfangungsabschnitten von
max. 1,25 m Breite einbauen und verdichten,
einschließlich erforderlicher Schalung. Die Verwendung
von maschinellen Rüttelgeräten ist wegen der Gefahr von
Schwingungsübertragungen nicht zulässig. Die
erforderlichen Erdarbeiten werden gesondert vergütet.
Druckfestigkeitsklasse: C 25/30,
Expositionsklasse: XF1,
Konsistenz : F4, für Bauteil: [freigelegte Gebäude- und Mauersockel]
Menge: 4,000 m3
Voraussichtliche Abrechnungsmenge: 4,000

**2.12.0030 Ortbeton Einzelfundament unbewehrt C16/20**
Ortbeton Einzelfundament unbewehrt C16/20
Abmessungen in m bis ca. 1,00/1,00/0,60
obere Betonfläche waagerecht,
aus unbewehrten Beton,
Normalbeton C 16/20 DIN EN 206, DIN 1045-2,
ohne RC-Baustoffe und industriell hergestellte
Gesteinskörnungen,
Expositionsklasse:
in feuchter Umgebung WF,
Einbauort: Fundamente für E-Ladestation, Zählersäule Weihnachtsbaumbeleuchtung
Menge: 1,000 m3
Voraussichtliche Abrechnungsmenge: 1,000

**2.12.0040 Fundament Gebäude freilegen**
Fundament / Sockel Gebäude
sorgfältig von Hand freilegen,
Untergrund mit Stahlbesen gründlich säubern
und Staub beseitigen.
Menge: 55,000 m2
Voraussichtliche Abrechnungsmenge: 55,000

**2.12.0050 Mineralische Beschichtungen entfernen**
Mineralische Beschichtung mit einem Niederdruck -
Rotationswirbelstrahl - Verfahren oder Mechanisch
substanzschonend entfernen.
Das Reinigungssubstrat ist auf den Untergrund
abzustimmen.
Anfallender Bauschutt ist zu Lasten des
Auftragnehmers ordnungsgemäß zu entsorgen.
Menge: 55,000 m2
Voraussichtliche Abrechnungsmenge: 55,000

**2.12.0060 Reinigung mineralischer Untergründe**
Verunreinigungen, Schmutz, Staub und lose anhaftende
Substanzen von mineralischen Untergründen entfernen.
Anfallender Bauschutt ist zu Lasten des Auftragnehmers
ordnungsgemäß zu entsorgen.
Menge: 55,000 m2
Voraussichtliche Abrechnungsmenge: 55,000

**2.12.0070 Spritzbewurf netzförmig**
Auf den gereinigten Untergrund
sulfatbeständigen, nach WTA zertifizierter
Spritzbewurf aus Werktrockenmörtel netzförmig
als Haftbrücke zur nächsten Putzlage aufbringen.
Verbrauch: ca. 5 kg Trockenmörtel/m2
Menge: 55,000 m2
Voraussichtliche Abrechnungsmenge: 55,000

**2.12.0080 Sanierputz SP4 mit HyTer-Technologie - zweilagig**
Nach WTA zertifizierter sulfatbeständiger,
faserarmierter Sanierputz-WTA aus Werktrockenmörtel,
Kornbereich 0-1,5 mm, in zwei Lagen aufgbringen.
Erste Lage (Mindestdicke 1 cm) während des Ansteifens
aufrauen. Zweite Lage auf die tragfähige, an der
Oberfläche trockene erste Lage aufbringen.
Die Erfüllung der Anforderungen an Sanierputze-WTA
und der Nachweis der Fremdüberwachung gemäß
WTA Merkblatt 2-9-04/D sind durch Prüfzeugnisse
zu bestätigen. HyTer-Technlogie,
Porosität des Festmörtels > 50 %
Wärmeleitzahl: 0,15 W/mK
Mindestputzdicke: 3 cm
Oberfläche: abziehen oder abziehen und aufrauen oder
abziehen und filzen oder abziehen und verwascheln
Farbton: weiß
Sanierputz SP4 mit HyTer-Technologie)
Verbrauch: ca. 7,5 kg/m2/cm.
Menge: 55,000 m2
Voraussichtliche Abrechnungsmenge: 55,000

**2.12.0090 Bitumendickbeschichtung**
Druckwasserdicht ohne Verstärkungseinlage
  Hochflexibel und dehnfähig
  Rissüberbrückend über 2 mm
  Gemäß WTA-Merkblatt 4-6 auf negativen Wasserdruck
  Hohe Haftzugfestigkeit
  Hohe Druckfestigkeit (> 3-fache Normbelastung)
  UV-stabil
Menge: 55,000 m2
Voraussichtliche Abrechnungsmenge: 55,000

**2.12.0100 Reinigung mineralischer Untergründe**
Verunreinigungen, Schmutz, Staub und lose anhaftende
Substanzen von mineralischen Untergründen entfernen.
Anfallender Bauschutt ist zu Lasten des Auftragnehmers
ordnungsgemäß zu entsorgen.
Menge: 55,000 m2
Voraussichtliche Abrechnungsmenge: 55,000

#### 2.13 Zäune und Geländer

**2.13.0010 Zaun abbauen, entsorgen**
Zaun einschließlich Säulen, Pfosten und Toren von
Zufahrten und Zugängen nach Angabe des AG abbauen. Die
Länge des Zaunes wird in der Achse des Zaunes, zwischen
den Achsen der Endpfosten gemessen.
Bauart: [Holzzaun / Jägerzaun, Säulen Stahlrohr Abstand
rd. 2,50 m, 2 St. Querstreben halbierte Rundhölzer]
[Zaun mit allen Teilen einschl. Betonfundamente abbauen,
in Eigentum AN übernehmen und entsorgen]
Menge: 26,000 m
Voraussichtliche Abrechnungsmenge: 26,000

**2.13.0020 Naturstein-Mauerwerk mit Mörtelfugen abbrechen, entsorgen**
Mauern und Bauwerksteile wie Zaunsockel und -säulen,
Treppen und dgl. einschließlich der Fundamente abbrechen,
Zaunsäulen gemauert aus Natursteinen, Grundriss in m
ca. 0,45 x 0,45, Höhe in m ca. 1,40,
Abdeckung aus Natursteinplatte abbauen, säubern und nach Angabe des AG transportieren bis 100 m und lagern,
sonstiges Abbruchmaterial in Eigentum AN übernehmen und
entsorgen.
Menge: 1,000 m3
Voraussichtliche Abrechnungsmenge: 1,000

**2.13.0030 Zaun Granitsäulen ausbauen, seilich lagern**
Granitsäulen Gartenzaun ausbauen und seitlich lagern,
Länge in m ca. 1,80,
Querschnitt in m ca. 0,25 x 0,25.
Menge: 2,000 St
Voraussichtliche Abrechnungsmenge: 2,000

**2.13.0040 Zaun Betonsäulen ausbauen, entsorgen**
Granitsäulen Gartenzaun ausbauen und seitlich lagern,
Länge in m ca. 1,80,
Querschnitt in m ca. 0,25 x 0,25.
Menge: 2,000 St
Voraussichtliche Abrechnungsmenge: 2,000

**2.13.0050 Granitsäulen Flur Nr. 40/4 des AG versetzen**
Granitsäulen des AG,
Abmessungen in cm: 16/16/160,
Spitze der Säule abgerundet,
Oberfläche geschnitten und geflammt,
laden, rd. 100 m transportieren und versetzen,
einschließlich Betonfundament Beton C 25/30
Amessungen in m rd. 0,65 x 0,65 x 0,70,
einschließlich Erdarbeiten für Betonfundament.
Menge: 16,000 St
Voraussichtliche Abrechnungsmenge: 16,000

#### 2.14 Vegetationstechnische Landschaftsbauarbeiten

**2.14.0010 Rohplanum herst., von Hand**
Rohplanum vor Auftrag von Oberboden bzw. Pflanzsubstrat in Vegetationsflächen herstellen. Rohplanum durch kreuzweises Aufreißen ca. 10 cm tief auflockern, von Wurzeln und Fremdkörpern säubern,
von Hand.
Menge: 35,000 m2
Voraussichtliche Abrechnungsmenge: 35,000

**2.14.0020 Wurzelführg. herst.; h = 100 cm**
Wurzelführung durch vertikalen Einbau von flexiblen,
wurzelfesten und mit Führungsrippen ausgebildeten
Bahnen oder Platten aus HDPE oder PP herstellen. Die
Verbindungen der Bahnen oder Platten untereinander sind
wurzelfest nach Einbauanleitung des Herstellers
auszubilden.
Überlappungen entsprechend der Einbauanleitung werden
nicht gesondert vergütet.
Erschwernisse beim Verfüllen der Grube oder des Grabens
sind einzurechnen.
Abrechnung nach Aufmaß.
Höhe 100 cm.
Einbaubereich Randbereich Baumgruben.
Menge: 3,000 m2
Voraussichtliche Abrechnungsmenge: 3,000

**2.14.0030 Wurzelsperre; HDPE, h = 100 cm**
Wurzelsperre durch vertikalen Einbau von flexiblen,
wurzelfesten Bahnen herstellen. Die Verbindungen der
Bahnen untereinander sind wurzelfest nach
Einbauanleitung des Herstellers auszubilden.
Überlappungen entsprechend der Einbauanleitung werden
nicht gesondert vergütet.
Erschwernisse beim Verfüllen der Grube oder des Grabens
sind einzurechnen.
Abrechnung nach Aufmaß.
Bahnen aus HDPE;
Höhe: 100 cm.
Dicke: 1,0 mm.
Einbaubereich Randbereich Baumgruben.
Menge: 50,000 m2
Voraussichtliche Abrechnungsmenge: 50,000

**2.14.0040 Wurzelsperre um Leitg. u. dgl., b = 100 cm**
Wurzelsperre um Leitungen, an Bauwerken sowie an zu
schützenden Strukturen durch Einbau von flexiblen,
wurzelfesten Bahnen herstellen. Die Verbindungen der
Bahnen untereinander sind wurzelfest nach
Einbauanleitung des Herstellers auszubilden.
Erschwernisse beim Verfüllen der Grube oder des Grabens
bzw. Überschütten des Geotextils sind einzurechnen.
Abrechnung nach Aufmaß.
Bahnen aus einseitig beschichtetem Geotextil;
Breite der Bahnen: 100 cm.
Einbaubereich Randberich Baumgruben.
Menge: 17,000 m2
Voraussichtliche Abrechnungsmenge: 17,000

**2.14.0050 Pfl.-grubenverfüllg.; Sub. 0/16 - 0/32 n. FLL-PGBW 1**
Pflanzgrubenverfüllung mit nicht-überbaubarem Substrat
herstellen.
Geforderter Verdichtungsgrad DPr : 85 %
Substrat der Körnung 0/16 bis 0/32 liefern nach
FLL-"Empfehlungen für Baumpflanzungen", geeignet für
Pflanzgrubenbauweise 1;
Abrechnung nach Aufmaß auf LKW oder Lieferscheinen.
Menge: 22,000 m3
Voraussichtliche Abrechnungsmenge: 22,000

**2.14.0060 Pfl.-grubenverfüllg.; Sub. 0/16 - 0/32 n. FLL-PGBW 2**
Pflanzgrubenverfüllung mit überbaubarem Substrat
herstellen.
Geforderter Verdichtungsgrad DPr : = 95 %
Gefordertes Verformungsmodul Ev2 : _/ 45 MPa = 60 MPa
Substrat der Körnung 0/16 bis 0/32 liefern nach FLL-"Empfehlungen für Baumpflanzungen", geeignet für Pflanzgrubenbauweise 2;
Abrechnung nach Aufmaß auf LKW oder Lieferscheinen.
Menge: 11,000 m3
Voraussichtliche Abrechnungsmenge: 11,000

**2.14.0070 Veg.-TS aus Oberb. 2a und 3a; für Geh.-/Staudenfl., ~30 cm**
Vegetationstragschicht aus Oberboden der Bodengruppen 2a und 3a nach DIN 18915 herstellen, einschließlich Herstellen des Planums und Lockern der Oberfläche.
Für Gehölz- und Staudenflächen: Andeckungsdicke ca. 30 cm;
Abrechnung nach Aufmaß auf LKW oder Lieferscheinen.
Menge: 10,000 m3
Voraussichtliche Abrechnungsmenge: 10,000

#### 2.15 Stundenlohnarbeiten

**2.15.0010 Polier, Schachtmeister**
Stundenlohnarbeiten auf Anordnung des AG,
Der Verrechnungssatz enthält sämtliche Aufwendungen,
den tatsächlichen Lohn einschl. Vermögenswirksamer
Leistungen mit den Zuschlägen für Gemeinkosten
(Sozialkassenbeiträge, Winterbauumlage und dgl.)
sowie Lohn- und Gehaltsnebenkosten und Zuschläge für
Überstunden
Polier/Schachtmeister.
Menge: 1,000 h
Voraussichtliche Abrechnungsmenge: 1,000

*Hinweis: Verrechnungssätze für Arbeitskräfte*

**2.15.0020 Baufacharbeiter, Geh. Baufacharbeiter**
Leistung wie vorige Position in vollem Wortlaut,
Jedoch Berufsgruppe III, IV und V,
Spezialbaufacharbeiter,
Gehobener Baufacharbeiter,
Baufacharbeiter.
Menge: 1,000 h
Voraussichtliche Abrechnungsmenge: 1,000

**2.15.0030 Baufacharbeiter, Geh. Baufacharbeiter, einschl. Kleingerät**
Leistung wie wie vorige Position in vollem Wortlaut,
für Berufsgruppe III, IV und V,
Spezialbaufacharbeiter,
gehobener Baufacharbeiter,
Baufacharbeiter,
jedoch einschl. einschließlich Kleingerät, z. B.
zusätzlicher Bohr- oder Abbauhammer, Rüttelstampfer,
kleine Rüttelplatte, Trennschleifer, Bohrmaschine,
Kettensäge u. ä.(Mittellohn einschließlich aller
Zuschläge auf Lohn und Kleingeräte).
Menge: 1,000 h
Voraussichtliche Abrechnungsmenge: 1,000

*Hinweis: Verrechnungssätze für Baugeräte*

**2.15.0040 Radlader Schaufelinhalt 0,5 bis 2,0 m3**
Verrechnungssatz
für Radlader mit Schaufelinhalt 0,5 bis 2,0 m3,
betreiben.
Menge: 1,000 h
Voraussichtliche Abrechnungsmenge: 1,000

**2.15.0050 Radlader Schaufelinhalt > 2,0 bis 4,0 m3**
Verrechnungssatz
für Radlader mit Schaufelinhalt > 2,0 bis 4,0 m3,
betreiben.
Menge: 1,000 h
Voraussichtliche Abrechnungsmenge: 1,000

**2.15.0060 Bagger bis 1.0 m3**
Verrechnungssatz
für Bagger mit Schaufelinhalt 0,4 bis 1,0 m3,
betreiben.
Menge: 1,000 h
Voraussichtliche Abrechnungsmenge: 1,000

**2.15.0070 Bagger > 1.0 m3**
Verrechnungssatz
für Bagger mit Schaufelinhalt > 1,0 bis 2,0 m3,
betreiben.
Menge: 1,000 h
Voraussichtliche Abrechnungsmenge: 1,000

**2.15.0080 Flächenrüttler**
Verrechnungssatz
für Flächenrüttler mit Dieselmotor, Fliehkraft in kN
10, Arbeitsbreite in cm 80, betreiben.
Menge: 1,000 h
Voraussichtliche Abrechnungsmenge: 1,000

**2.15.0090 Kompressor**
Verrechnungssatz
für fahrbaren Schraubenkompressor, Volumenstrom in
m3/min 5-10, Betriebsdruck 6 bis 8 bar, mit 1 Bohr-
oder Meißelhammer, betreiben.
Menge: 1,000 h
Voraussichtliche Abrechnungsmenge: 1,000

**2.15.0100 LKW**
Verrechnungssatz
für Lastkraftwagen mit Allradantrieb, max. Nutzlast in
t ca. 12 to, betreiben.
Menge: 1,000 h
Voraussichtliche Abrechnungsmenge: 1,000

**2.15.0110 Kleintransporter**
Verrechnungssatz
für Kleintransporter (Pritschenwagen), betreiben.
Menge: 1,000 h
Voraussichtliche Abrechnungsmenge: 1,000

### 3 Straßenbeleuchtung

#### 3.1 Straßenbeleuchtung

*Hinweis: Hinweise BE, Verkehrssicherung*
Aufwendungen für Baustelleneinrichtung und Verkehrssicherung werden im Abschnitt 3 Straßenbeleuchtung nicht gesondert vergütet und sind, falls erforderlich, in die angebotenen Einheitspreise einzukalkulieren.

*Hinweis: Hinweise Erdarbeiten*
ERDARBEITEN

Zwischenlagerung
Der Boden ist nach Homogenbereichen und zu erwartender Belastung getrennt zu lösen und auf einer vom AG zur Verfügung gestellten  Fläche in Haufwerken von max. 500 m3 aufzusetzen.
Transportweg einfach rd. 300 m.
Die Lagerflächen sind so herzurichten, dass diese eben und ohne Oberflächenwasserzutritt von außen sind.
Die Mieten sind vor Durchfeuchtung zu schützen und mit Folie abzudecken. Diese Leistung wird nicht gesondert vergütet und ist
in die Einheitspreise einzurechnen.
Die Entsorgungswege werden durch Haufwerksbeprobungen bestimmt. Diese Untersuchungen werden im Auftrag des AG durchgeführt und
sind nicht Bestandteil dieser Ausschreibung.
Nach durchgeführter Deklarationsanalyse sind die Bodenmassen entsprechend ihrer Belastung zu entsorgen.

Abrechnungstiefe
Die Abrechnungstiefe Leitungs- und Kabelgräben wird nach Abtrag des Oberbodens, bzw. der Oberflächenbefestigung ermittelt.

Verbau
Der Verbau ist grundsätzlich in die angebotenen Einheitspreise
einzukalkulieren. Die Art des Verbaues ist auf die nachfolgend
beschrieben Leistungen (z.B. Leitungsquerungen) abzustimmen.

Sicherung der Rohrgräben
Bei Unterschneidung der Druckausbreitungslinie vorhandener
Bauwerke durch den Leitungsgraben kann es zu einer Gefährdung
benachbarten Bauwerke kommen.
In diesen Trassenabschnitten ist während der Bauarbeiten folgendes
zu beachten:
Die Bauarbeiten sind abschnittsweise auszuführen.
Die Grabenlänge im Bereich gefährdeter Bauwerke ist bis ca. 2,5 m
vor und bis ca. 2,5 m nach dem Bauwerk auf max. 2,50 m zu
reduzieren.
Der Aushub des nachfolgenden Grabenabschnitts kann erst nach
Verfüllung des  vorherigen Abschnittes erfolgen.
Dies ist bei der Preisbildung zu berücksichtigen und wird nicht
gesondert vergütet.

Wasserhaltung
Aufwendungen infolge Behinderungen durch Ver- und
Entsorgungsleitungen sowie Grundwasser-
Schichten- und Tagwasser sind einzukalkulieren.

*Hinweis: Hinweise Homogenbereiche*
Folgende Homogenbereiche wurden bei der
geotechnischen Untersuchung festgestellt:

Homogenbereich E 1 - Tragschicht / Auffüllung,
Bodengruppe GU, Bodenklasse alt 3

Homogenbereich E 2 - Auffüllung Sand
Bodengruppe SU, SU*, Bodenklasse alt 3 bis 4

Homgenbereich E 3 - Anstehendes, Terrassensand
Bodengruppe SU, Bodenklasse alt 3

Homogenbereich E 4 - Anstehendes, Zersatz,
Bodengruppe UL, Bodenklasse alt 4 (2)

*Hinweis: Weitere Hinweise*
Weitere Hinweise:

Auf Grund der bestehenden Gründungssituation von
angrenzenden Gebäuden und Einfriedungen sind
erschütterungsarme Arbeitsweisen bei sämtlichen
Arbeiten anzuwenden.

Sämtliche Erschwernisse, wie z. B. Wahl der
Arbeitsgeräte, Sicherungen, Materialanlieferungen
sind bei der Preisbildung zu berücksichtigen, sofern
keine gesonderten Positionen ausgewiesen sind.

**3.1.0010 Bauzaun herstellen vorhalten u. abb.**
StL-Nr. 16901113010304
Bau- bzw. Schutzzaun einschließlich Eckpfosten und
Verstrebungen herstellen, für die Dauer der Bauzeit
vorhalten, abbauen und von der Baustelle entfernen.
Beschädigte oder abhanden gekommene Teile der
Einrichtungen ersetzen. Umsetzungen auf Grund der
Bauabwicklung des AN gehören zum Leistungsumfang.
Einsatzort(e) nach Unterlagen des AG
Ausführung nach Wahl des AN,
Höhe m '2'
Umsetzen 'mehrmaliges Umsetzen innerhalb des gegenständlichen Abschnittes ist in den EP einzurechnen und wird nicht
gesondert vergütet. Arbeitstagliches öffnen und
schließen gehört ebenfalls zumLeistungsumfang.'
Menge: 126,000 m
Voraussichtliche Abrechnungsmenge: 126,000

**3.1.0020 Überfahrt 30**
Behelfsüberfahrt,
Länge bis 5,0 m,
einschl. der Schutz- und Leiteinrichtungen,
für öffentlichen Verkehr,
über Rohr- und Kabelgräben,
nutzbare Breite über 2,5 bis 3,0 m,
Abdeckung mit Stahl,
herstellen, vorhalten und beseitigen.
Belastung 30.000 kN/m².
Menge: 2,000 St
Voraussichtliche Abrechnungsmenge: 2,000

**3.1.0030 Fußg.-Brücke**
StL-Nr. 00951311
Behelfsbrücke für Fußgänger
in Geländehöhe für öffentlichen Verkehr,
Nutzbreite bis 1,50 m,
Gesamtlänge bis 5 m,
einschl. Anfahrschutz DIN 1072,
herstellen, vorhalten und beseitigen.
Menge: 6,000 St
Voraussichtliche Abrechnungsmenge: 6,000

**3.1.0040 Vermessungsarb. durchführen**
*** Pauschalposition
Vermessungsarbeiten für die Absteckung von
Bauteilen nach Unterlagen des AG einschließlich
aller Geräte- und Personalkosten durchführen.
Bauteil [Verteilerschrank, Kabelgraben, Fundamente Straßenbeleuchtung]
Menge: 1,000 Psch
Voraussichtliche Abrechnungsmenge: 1,000

*Hinweis: Erdarbeiten*

**3.1.0050 Herstellen einer Mastgrube für Straßenbel.-masten**
Baugrube für Mastfundamente herstellen.
Boden lösen und laden.
Boden des/der Homogenbereiches/e  E 1 bis E 4,
Beschreibung des Homogenbereichs nach Unterlagen
des AG.
Tiefe bis 1,25 m,
Ermittlung Tiefe nach Abzug Oberflächenbefestigung/Oberboden
Aushub in offener Baugrube.
Boden lösen, seitlich lagern, Boden aufnehmen,
einbauen, verdichten.
Verdrängten Boden zu einer vom AG zur Verfügung gestellten
Fläche transportieren und zur Entnahme von Bodenproben
in Haufwerken sortenrein aufsetzen und zwischenlagern.
Lagerung getrennt nach zu erwartender Belastung,
Boden nach DIN 18300 Homogenbereich E 1 bis E 4.
Menge: 8,000 St
Voraussichtliche Abrechnungsmenge: 8,000

**3.1.0060 Muffen- und Baugruben**
Boden für Muffen- und Baugruben
Straßenbeleuchtungskabel / Stromversogungskabel
und Fundament Verteilerschrank/Zählersäule
ausheben, Sohlbreite ca. 1,0 m, Sohllänge ca. 1,0 m,
Tiefe ca. 1,0 m,
Ermittlung Tiefe nach Abzug Oberflächenbefestigung/Oberboden
Boden lösen, seitlich lagern, Boden aufnehmen,
einbauen, verdichten.
Verdrängten Boden zu einer vom AG zur Verfügung gestellten
Fläche transportieren und zur Entnahme von Bodenproben
in Haufwerken sortenrein aufsetzen und zwischenlagern.
Lagerung getrennt nach zu erwartender Belastung,
Boden nach DIN 18300 Homogenbereich  E 1 bis E 4.
Menge: 12,000 St
Voraussichtliche Abrechnungsmenge: 12,000

**3.1.0070 Leitungsgraben Straßenbeleuchtungskabel herstellen**
Leitungsgraben einschließlich Verbau, für Rohrleitungen
Sickereinrichtungen, Kabel und dgl. herstellen.
Die Abrechnung des Leitungsgrabenaushubes erfolgt
mit senkrechten Baugrubenwänden.
Die Abrechnungsbreiten und -tiefen gelten auch im
Bereich der Schächte, der Arbeitsräume für Rohrverbindungen und Kabelmuffen, darüber hinausgehender Aushub gehört zum Leistungsumfang.
Zur Wiederverfüllung benötigtes Aushubmaterial
seilich lagern, aufnehmen, einbauen und verdichten.
Verdrängten Boden nach Homogenbereichen und zu erwartender Belastung getrennt lösen und innerhalb des zu erschließenden Gebietes in Haufwerken sortenrein von max. 500 m3 aufzusetzen.
Boden nach DIN 18300 Homogenbereiche
Homogenbereich E 1 bis E 4.
Grabentiefe bis 0,90 m, Grabenbreite bis 0,30 m,
Ermittlung Tiefe nach Abzug Oberflächenbefestigung/Oberboden
für 'Straßenbeleuchtungskabel NYY 5x10'
Menge: 7,000 m3
Voraussichtliche Abrechnungsmenge: 7,000

**3.1.0080 Zulage Handschacht**
Zulage zur Position Leitungsgraben
für das profilgerechte Ausheben in
"Handarbeit" für
Bereiche, die einen maschinellen Einsatz
nicht erlauben.
Die Vergütung dieser Position erfolgt nicht
bei Kreuzungen von Fremdleitungen!
Eine Vergütung erfolgt bei:
-Anschluss an best. Kabel/Verteilerschrank 0,50 m
 in die Achse der best. Kabel
-Anschluss an best. Bauwerk 0,50 m
 vor dem Bauwerk
Alle Homogenbereiche.
Menge: 3,000 m3
Voraussichtliche Abrechnungsmenge: 3,000

**3.1.0090 Suchschlitz, bis 1,25 m, Boden wieder einb.**
Suchschlitz zur Feststellung der Lage von Kabeln,
Leitungen und dgl. nach Angabe des AG in Handschachtung
in Boden Homogenbereiche E 1 bis E 4 herstellen,
Tiefe bis 1,25 m,
Boden seitlich lagern, wieder einbauen und verdichten.
Menge: 6,000 m3
Voraussichtliche Abrechnungsmenge: 6,000

**3.1.0100 Kabel ausbauen und entsorgen**
Kabel im Zuge der Herstellung des Straßenkoffers
ausbauen, Kabel einschl. Abdeckung in Eigentum des AN übernehmen
und entsorgen.
Einschließlich erforderlicher Kabelschnitte beim Ausbau
von Kabeln.
Ggf. erforderliche Handschachtung wird nicht gesondert vergütet und
ist einzukalkulieren.
Menge: 10,000 m
Voraussichtliche Abrechnungsmenge: 10,000

**3.1.0110 Bestehende Straßenbeleuchtung abbauen**
Bestehenden Straßenbeleuchtungsmast (Peitschenmast
Höhe bis ca. 8,0 m),
ausbauen, säubern,
Betonfundament in Eigentum AN übernehmen und entsorgen,
Baugrube Fundament mit zu lieferndem Frostschutz verfüllen,
Straßenbeleuchtungsmast einschl. Leuchtkörper laden,
zum Bauhof des AG fördern (einfache Entfernung bis ca. 3 km)
und lagern.
Einschließlich erforderlicher Erdarbeiten.
Rückbau Stromversorgung mit dem  EVU abstimmen
(Ab- und Anklemmung erfolgt durch Bayernwerk AG).
Menge: 3,000 St
Voraussichtliche Abrechnungsmenge: 3,000

*Hinweis: Hinweis zur Leitungsgrabenverfüllung*
Grundsätzlich soll das vorhandene Material für die Wiederverfüllung der Kabel- und Leitungsgräben verwendet werden.
Ggf. ist hierfür eine Aufbereitung mit Bindemittelgemisch aus Kalk/Zement zur Bodenverbesserung vorzunehmen.
Die Entscheidung, ob und in welchem Bereich Bodenaustausch anstatt der Aufbereitung durchgeführt wird, ist im Einvernehmen mit dem AG zu treffen. Grundsätzlich ist eine Bodenaufbereitung dem Bodenaustausch vorzuziehen!

**3.1.0120 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
bis ca. 3,10 m,
Material 'vorhandenes Bodenmaterial v. Zwischenlager,
als Bodenmaterial zur Wiederverfüllung laden, transportieren, einbauen und verdichten.'
Verdichtungsgrad DPr mind. 97 %.
Menge: 5,000 m3
Voraussichtliche Abrechnungsmenge: 5,000

**3.1.0130 Zulage Aufbereitung des Bodenmaterials**
Zulage zur Position Leitungsgrabenverfüllung oberhalb der Leitungszone herstellen für die Bodenverbesserung von geschüttetem, nicht verdichtetem Boden:
Bodenmaterial nach Eignung separieren und für die
Aufbereitung flächig aufbringen. Steine und Blöcke
aussortieren und Bindemittel in erforderlicher Menge
ausstreuen und mit Bodenmischgerät homogen einarbeiten.
Bodenbeschaffenheit gemäß Bodengutachten.
Einmischanteil Bindemittel bis 4%
Das Bindemittel wird gesondert vergütet.
Menge: 5,000 m3
Voraussichtliche Abrechnungsmenge: 5,000

**3.1.0140 Hydraulisches Bindemittel**
Bindemittelgemisch zur Bodenverbesserung liefern und
gemäß voriger Position beimengen.
Verhältnis Kalk : Zement - 50 :50
Festlegung der Zumischmenge in Abstimmung mit dem
Baugrundinstitut.
Menge: 0,500 t
Voraussichtliche Abrechnungsmenge: 0,500

**3.1.0150 Sicherungsbeton C12/15**
Sicherungsbeton, grobgeschalt,
als Normalbeton DIN 1045
aus unbewehrtem Beton
Betonqualität: C12/15
Betonkonsistenz: nach Wahl des AN
erforderliche Schalung ist einzukalkulieren
Einzelvolumen bis 0,5 m3.
Ausführung als Füllbeton, Ummantelung Kabelleerrohre.
Menge: 2,000 m3
Voraussichtliche Abrechnungsmenge: 2,000

*Hinweis: Hinweise*
Hinweis: Mehraufwand bei Kabeln wird nur
vergütet, wenn diese nicht umgelegt werden.

*Hinweis: Hinweise*
In die nachfolgenden Positionen Mehraufwand
ist die fachgerechte
Wiederherstellung von Sandumhüllung,
Warnbändern, Formsteinen, Schutzrohren
einzukalkulieren.
Handschachtung wird keine vergütet und ist die
angebotenen Einheitspreise einzukalkulieren.

**3.1.0160 Mehraufwand vorh. Fernmeldekabel Leitungen**
StL-Nr. 1890511200080400
Mehraufwand bei der Herstellung von Leitungsgräben
und Leitungsgrabenverfüllungen
in Folge von vorhandenen Leitungen, die näher als
50 cm am Leitungsgraben liegen, sofern kein anderer
Abstand angegeben ist.
Die einschlägigen Vorschriften sind zu beachten.
Auch bei parallel laufenden Leitungen wird die Position
unabhängig vom Achsabstand einmal je Leitung
abgerechnet.
Abgerechnet wird in der Achse der jeweiligen Leitung.
Leitung = [Fernmeldekabel und Bündel]
Verlauf der Leitung [längs und quer]
Die Abrechnung ist entsprechend der verlegten Kabel aufzuteilen.
Menge: 12,000 m
Voraussichtliche Abrechnungsmenge: 12,000

**3.1.0170 Mehraufwand vorh. Stromkabel Leitungen**
StL-Nr. 1890511200010400
Mehraufwand bei der Herstellung von Leitungsgräben
und Leitungsgrabenverfüllungen
in Folge von vorhandenen Leitungen, die näher als
50 cm am Leitungsgraben liegen, sofern kein anderer
Abstand angegeben ist.
Die einschlägigen Vorschriften sind zu beachten.
Auch bei parallel laufenden Leitungen wird die Position
unabhängig vom Achsabstand einmal je Leitung
abgerechnet.
Abgerechnet wird in der Achse der jeweiligen Leitung.
Leitung = Stromkabel,
Verlauf der Leitung [längs und quer]
Die Abrechnung ist entsprechend der verlegten Kabel aufzuteilen.
Menge: 12,000 m
Voraussichtliche Abrechnungsmenge: 12,000

*Hinweis: Montagearbeiten*

**3.1.0180 Fundament Straßenbeleuchtungsmast**
Erstellen eines Fundamentes
für Straßenbeleuchtungsmast
bis 6,0 m Lichtpunkthöhe,
Fundamentrohr L = 1,0 m DN 300 aus PE-HD in
Verbundbauweise, außen gewellt, innen glatt,
mit 2 St. Öffnungen zur Kabeldurchführung,
mit Splittverfüllung,
Abschlusskappe aus Zementmörtel
frost-tausalzbeständig mit Glattstrich,
Fundament-Umring mit ca. 0,300m3 Beton C25/30
DIN EN 206, Klasse XC2,
mit 2 St. Öffnungen zur Kabeldurchführung,
Fundament unten offen zur Wasserableitung,
einschl. Gründung auf ca. 0,30 m Frostschutz.
Menge: 7,000 St
Voraussichtliche Abrechnungsmenge: 7,000

**3.1.0190 Erdkabel Straßenbeleuchtung verlegen**
Bauseits gestelltes Erdkabel NYY 5x10
für Straßenbeleuchtung von Kabeltrommeln abrollen,
auslegen und in Kabelgraben verlegen
(einschl. Schlaufen für Straßenbleuchtung).
Sandbettung wird gesondert vergütet.
Menge: 24,000 m
Voraussichtliche Abrechnungsmenge: 24,000

**3.1.0200 Kabelschlaufe Straßenbeleuchtung herstellen**
Kabelschlaufe Straßenbeleuchtungskabel NYY 5x10 herstellen.
Länge der Kabelschlaufe nach Angabe VU.
Kabelschlaufe in Fundamentrohr Straßenbeleuchtungsmast einführen.
Menge: 7,000 St
Voraussichtliche Abrechnungsmenge: 7,000

**3.1.0210 Sandauflager- und Umhüllung einbringen für Kabel**
Sandumhüllung (Natursand 0/2 mm, kein scharfkantiges
gebrochenes Material) 20 cm dick
liefern und einbringen; nach Ausziehen des Kabels bzw. der Kabel
ist 1/2 Sandschicht unter und 1/2 über dem Kabel einzubringen.
Abrechnung gem. Breite Kabelgraben und Einbaudicke.
Menge: 2,000 m3
Voraussichtliche Abrechnungsmenge: 2,000

**3.1.0220 Warneinr. Kabel herstellen**
Warneinrichtung für erdverlegte Kabel aus Trassenband herstellen.
Trassenband 'des VU'
Trassenband auf Leitungszonenverfüllung auslegen.
Menge: 24,000 m
Voraussichtliche Abrechnungsmenge: 24,000

**3.1.0230 Kabelleerrohr PP 110x3,4**
Kabelleerrohr aus Polypropylen,
nach prEN 14282, mit angeformter Steckmuffe
mit eingelegtem Dichtring, der mit einem
Stützring versehen ist;
Steckmuffe als Langmuffe nach
prEN 14282 ausgeführt; Steckende mit
Einstecktiefenmarkierung;
System REHAU oder gleichwertig.
Farbe: schwarz, annähernd RAL 9005.

Verlegung entsprechend ZTV-TKNetz
10 und 12 sowie DIN EN 1610 und
Technischer Information des Herstellers
einschließlich sämtlicher Nebenarbeiten auf
gestampfter und eingeebneter Unterlage.
Bei felsigem oder steinigem Untergrund ist
eine Zusatztiefe von 15 cm für ein Sandauflager
zu berücksichtigen.
Das PP-Kabelrohr ist bis 30 cm über dem
Rohrscheitel mit steinfreiem Material von Hand zu
verfüllen und zu verdichten.

Nur die von den Rohrherstellern vorgeschriebenen
Gleitmittel sind zugelassen.

Abmessung: 110 x 3,4 mm.

Einschließlich Mehraufwand Kabel einziehen.
Menge: 8,000 m
Voraussichtliche Abrechnungsmenge: 8,000

**3.1.0240 Gelenkbogen flexibel 110 x 3,2**
Kabelkanal-Gelenkbögen mit
flexiblen Gelenkbögen mit Muffe und Einsteckende
Bezeichnung:
KKGB 110 / 1,0m / 90° gabocom oder gleichwertig,
bis 0,5 bar druckdicht gegen Gas und Wasser,
D x s (mm): 110 x 3,2,
R min: 1,0 m,
Länge: Ca. 1,94 m.
Einschließlich Mehraufwand Kabel einziehen.
Menge: 2,000 St
Voraussichtliche Abrechnungsmenge: 2,000
